# Leibniz-Zentrum f. Photonik in Infektionsforschung
Angebotsaufforderung (GAEB DA XML 3.3, DA83)
Projekt: 6211_...
Währung: EUR
Erstellt mit: GXML Toolbox V3.3 R20220330, ORCA AVA 26.0.8 26.00.08, 30.01.2026

## Allgemeine Projektbeschreibung
Allgemeine Projektbeschreibung

Das Leibniz-Zentrum für Photonik in der Infektionsforschung (LPI) verfolgt mit Hilfe einer in Jena entstehenden nutzeroffenen Translationsinfrastruktur für Photonik und Optik in der Infektiologie das Ziel, grundlegend neue Lösungen für die Diagnose, Überwachung und Therapie von Infektionen zu erforschen und zu entwickeln und in die Routineanwendung zu überführen.
Dabei unterteilt sich das Bauvorhaben in folgende Teilprojekte:
Zentrales Element des LPI, ist der Einsatz völlig neuer, weltweit einzigartiger photonenbasierter Methoden zur Entwicklung innovativer Diagnose- und Therapieverfahren, welche die Infektionsforschung nachhaltig verbessern werden. Hierfür wird eine neue, nutzeroffene Forschungsinfrastruktur benötigt, die die räumlichen und technischen Rahmenbedingungen für die wissenschaftliche Arbeit schafft.

Die Umbaumaßnahme, TEILPROJEKT B: FIRST-in-PATIENT-UNIT (FiPU), umfasst den Umbau von Teilbereichen der Intensivstation des Universitätsklinikums Jena oder laut PHB . Die FiPU dient dazu, neu entwickelte diagnostische Methoden und experimentelle Therapieverfahren am Patienten zu erforschen und anzuwenden. Somit wird in einer einzigartigen Weise das Zusammenspiel von exzellenter Forschung und innovativer Technik mit modernsten diagnostischen Methoden der direkten therapeutischen Anwendung am Patienten ermöglicht.

Patienten, die für Studien in der FiPU in Frage kommen, werden aus dem regulären ITS-Betrieb des UKJ durch das Personal der Site-Management-Unit (SMU) identifiziert. Die ausgewählten Patienten werden in der FiPU entsprechend weiter versorgt und erhalten somit Zugang zu experimentellen Therapien und neuen diagnostischen Verfahren.

Die Ebene 10 der Gebäude C1-C3 und A5 bildet am Standort den gesamten Intensivmedizinischen Bereich (ITS). Die Verortung der FiPU soll im Gebäude C1 und der Station C111 sowie einem Teil der C110 erfolgen.
Benötigt wird ein isolierter Bereich mit insgesamt 10 Intensivpflegebetten, der über eine Schleuse an eine Intensivstation des UKJ mit einem Präsenzlabor für die "vor Ort" oder gar bettseitige biophotonische Diagnostik oder Monitoring infektiöser Patienten angeschlossen ist.
Dies erlaubt einerseits die klinische Validierung von lichtbasierten Testsystemen zur Erfassung kritischer zellulärer Wirtsfunktionen (Immunantwort, Endothelfunktion/Mikrozirkulation), andererseits aber auch die Gabe innovativer
Therapeutika (wie die Gabe farbstofffunktionalisierter, nanoformulierter Wirkstoffe zur Wiederherstellung der Organfunktion) unter Monitoring der Pharmakokinetik und Organfunktionen mittels biophotonischer Technologien unter Anwendung von Demonstratoren, die im Infektionsbereich verbleiben müssen.

Benötigt werden neben Patientenzimmern, in denen die Patienten, von denen eine Infektionsgefahr ausgeht, isoliert untergebracht werden können, auch Räumlichkeiten für die Sicherstellung der Pflege (Pflegestützpunkt, Arbeitsraum rein/unrein, Pflegebad, Lager, Teeküche), Aufenthalts- und Diensträume sowie Ver- und Entsorgungsschleusen für Patienten, Personal und Güter. Räume für
Diagnostik und wissenschaftliche Experimente müssen dem Bereich der FiPU ebenfalls zugeordnet werden. Die FiPU umfasst damit insgesamt 391,50 m² Nutzfläche in 2 separat Arealen, von denen 53,50 m² aus vorhandener Nutzung übernommen werden können und 338,00 m² umzubauen sind. Der Umbau umfasst neben den Nutzflächen auch Eingriffe in die Technikbereiche der Technikzentrale, Schächten und den Versorgungswegen.

Vorgesehen ist eine "Kerneinheit" (C 111) mit 6 Einzelzimmern, die gemeinsam mit Pflegestützpunkt, Arbeits- und Diensträumen und dem Labor als eine abgegrenzte und durch Schleusen vom umgebenden Intensivbereich getrennte Funktionseinheit geplant ist. Die Einzelzimmer erhalten jeweils vorgelagerte Schleusen inkl. dem Bereich Arbeitsraumrein, So können kontagiöse Intensivbehandlungspatienten (Patienten der Gruppe A2 gemäß RKI-Richtlinie für Krankenhaushygiene  und Infektionsprävention) untergebracht werden.
Darüber hinaus gibt es einen zweiten abgegrenzten Bereich, bestehend aus zwei Doppelzimmern mit gemeinsamer Schleuse inkl. Bereich "Arbeitsraum-rein" und vorgelagerten Flur.
Diese bedürfen gemäß RKI-Richtlinie keiner gesonderten Filterung in der raumlufttechnischen Anlage (sog. "Kittelpflege", d.h. Kleidungswechsel des Pflegepersonals in der dem Patientenzimmer vorgelagerten Schleuse) und würden in diesen Betten behandelt werden können.

## Allgemeine Baustellenordnung
Allgemeine Baustellenordnung (Universitätsklinikum Jena)

Baumaßnahme:  Errichtung einer First in Patient Unit (FiPU)

1 Allgemeines
1.1 Lage der Baustelle

Pläne über die Lage und Anbindung der Baustelle an das öffentliche Verkehrsnetz sind als Anlage beigefügt.

1.2 Anschriften und Rufnummern

- Standortleitung/Unfallarzt: Universitätsklinikum Jena, Am Klinikum 1, in 07747 Jena  Tel. 03641 9-32 20 50
- Bauleitung: SGP3 - Dr. Schotz Gesamtplan GmbH, Neuwerkstr.. 29 in 99084 Erfurt
  Tel. 0361 3494680

- SiGeKo: wird noch bekanntgegeben...............  Tel. ...........
- Brandschutzbeauftragte: wird noch bekanntgegeben.  Tel. .............
- Krankenhaushygiene der Ansprechpartner.Herr Mitic  Tel. .............
- Abfallbeauftragter: wird noch bekanntgegeben  Tel. .............
- Thüringer Landesamt für Verbraucherschutz,TLV Abteilung Arbeitsschutz
Tennstedter Str. 8/9, 99947 Bad Langensalza  Tel.0361 57 3815-000
- Berufsgenossenschaft der Bauwirtschaft - BG BAU,
 Koenbergkstraße 01, 99084 Erfurt,  Tel. 030 - 85781-0
- Stadt Jena, Am Anger 15, 07743 Jena,  Tel. 03641 49-0
- Finanzamt Jena, Leutragraben 8, 07743 Jena,  Tel. 03641 - 3780
- Polizei  Tel. 110
- Feuerwehr  Tel. 112

1.3 Koordination und Überwachung der Arbeitssicherheit und Gesundheitsschutz

Der vom Bauherrn gemäß Verordnung über Sicherheit und Gesundheitsschutz auf Baustellen (BaustellV) eingesetzte SiGeKo ist über seine Rechte nach BaustellV hinaus gegenüber den ausführenden Firmen sowie deren Arbeitnehmern weisungsbefugt.

Der Auftragnehmer hat dem SiGeKo vor Beginn der Arbeiten seine Arbeitsverfahren sowie die vorgesehenen Sicherheitsmaßnahmen anzugeben. Der SiGeKo legt dabei die Ausschreibung, den SiGe-Plan und den Bauablaufplan zu Grunde und prüft die Angaben daraufhin, ob die Arbeiten wie vorgesehen und ohne gegenseitige Gefährdung durchgeführt werden können. Ergibt die Prüfung, dass die Sicherheitsmaßnahmen unzureichend sind, veranlasst der SiGeKo notwendige Änderungen der Arbeitsverfahren oder des Arbeitsablaufs.

Der SiGeKo kontrolliert die Einhaltung dieser Baustellenordnung, des SiGe-Plans, der Arbeitsschutzvorschriften und schreitet bei erkennbaren Gefahrenzuständen ein. Die Auftragnehmer sind zur unverzüglichen Mängelbeseitigung verpflichtet. In Abstimmung mit der Baustellenleitung arbeitet der SiGeKo einen Terminplan für Sicherheitsbesprechungen und Baustellenbegehungen aus. Über diese Aktivitäten führt er Protokoll.

Die Tätigkeit des SiGeKo befreit den Auftragnehmer nicht von seiner Abstimmungspflicht mit anderen Unternehmern. Übernimmt der Unternehmer Aufträge, deren Durchführung zeitlich und örtlich mit Aufträgen anderer Unternehmer zusammenfällt, ist er verpflichtet, sich mit dem für die Baustelle bestellten SiGeKo des Auftraggebers abzustimmen, soweit dies zur Vermeidung einer gegenseitigen Gefährdung erforderlich ist.

Die Verantwortlichkeit des Auftragnehmers für die Erfüllung der Arbeitsschutzpflichten gegenüber seinen Beschäftigten bleibt unberührt.

1.4 Bautagebuch

Der Auftragnehmer hat in geeigneter Form den Personaleinsatz, den Geräteeinsatz, die Materiallieferungen, die Arbeitsleistungen und den Arbeitsfortschritt zu dokumentieren sowie notwendige Angaben nach Richtlinie 411 VHB-Bund zu machen und regelmäßig, spätestens vierwöchentlich, an den Bauherrn zu berichten.
Bautagesberichte des Auftragnehmers/der Nachunternehmer sind der örtlichen Bauleitung des Auftraggebers spätestens wöchentlich vorzulegen.

1.5 Personal

Das Personal des Auftragnehmers muss für die ihm übertragene Arbeit geeignet sein. Personen, die gegen Arbeitsschutz- und Unfallverhütungsvorschriften verstoßen oder den Anweisungen des Bauherrn oder seiner Beauftragten hierzu nicht Folge leisten, sind abzuberufen und zu ersetzen. Werden Arbeitnehmer eingesetzt, die der deutschen Sprache nicht mächtig sind, muss ständig eine der deutschen Sprache kundige, fachlich geeignete Person als Ansprechpartner vor Ort sein, der sich auch mit ausländischen Arbeitnehmern entsprechend deren Sprache hinreichend verständigen kann. Dieses Aufsichtspersonal muss stets auf der Baustelle zugegen sein.
Für alle ausländischen Beschäftigten sind, falls erforderlich, eine gültige Arbeitserlaubnis oder ein Sozialversicherungsausweis der örtlichen Bauüberwachung vorzulegen und auf der Baustelle vorzuhalten.

1.6 Arbeitszeiten

Normalarbeitszeit: Mo.-Fr. 7:00 - 17:00 Uhr, an Samstagen von 8:00 -17:00 Uhr
Lieferzeiten: innerhalb der Normalarbeitszeit
Arbeiten außerhalb der Normalarbeitszeit sind grundsätzlich vom AG zu genehmigen.
Sonderregelung für lärm- und erschütterungsintensive Tätigkeiten
Um störende Auswirkungen von lärm- und erschütterungsintensiven Arbeiten auf den unmittelbar angrenzenden Krankenhausbetrieb soweit als möglich zu mindern, können diese Arbeiten im Zeitfenster Montag bis Freitag von 17:00 Uhr bis 20:00 Uhr ausgeführt werden. An Samstagen von 08:00 Uhr -12:30 Uhr und von 14:00 Uhr - 17:00 Uhr.
Da die Arbeiten in unmittelbarer Nachbarschaft zu hochsensiblen Bereichen des Krankenhausbetriebs (Operationssäle, Intensivpflege, etc.) stattfinden, kann es aus krankenhausbetrieblichen Gründen auch innerhalb der benannten Zeitfenster zu kurzfristig vom AG angeordneten Unterbrechungen von lärm- und erschütterungsintensiven Tätigkeiten.
Andere Zeitfenster für lärm- und erschütterungsintensive Arbeiten sind nur einzelfallbezogen nach rechtzeitiger vorheriger Abstimmung mit dem AG und einzelfallbezogener Freigabe des AG zulässig. Die Zustimmung des AG ist rechtzeitig, jedoch mind. 5 Arbeitstage vor Aufnahme der Arbeiten durch den AN in Textform vom AG einzuholen.

1.7 Weitergabe von Arbeiten

Leistungen dürfen nur mit dem Einverständnis des Bauherrn auf der Grundlage dieser Baustellenordnung und entsprechend der VOB/B an Nachunternehmer weitergegeben werden. Der Auftragnehmer hat bei der Vergabe von Arbeiten an andere Unternehmen seiner Abstimmungspflicht entsprechend § 8 ArbSchG sowie § 6 Abs. 1 UVV "Allgemeine Vorschriften" nachzukommen.

2 Arbeitsstätten
2.1 Baustelleneinrichtung, Baustellenverkehr

Der Auftragnehmer hat seine Baustelleneinrichtung auf den vom Bauherrn zugewiesenen Flächen vorzunehmen. Die Nutzung der ihm zugewiesenen Flächen ist 14 Tage vor Arbeitsaufnahme mit dem SiGeKo abzustimmen. Er darf die Baustelle nur durch gekennzeichnete Zugänge betreten und verlassen.
Verkehrsflächen sind besonders gekennzeichnet. Darüber hinaus werden sie im Baustelleneinrichtungsplan ausgewiesen.
Die Zu- und Abfahrt zur Baustelle sowie zu den Containern (Material-, Werkzeug und Sanitärcontainern) erfolgt von der Erlanger Allee über die Planstraße A und retour.
Auf der Baustelle gilt grundsätzlich die Straßenverkehrsordnung. Davon abweichend wird die Höchstgeschwindigkeit auf 10 km/h festgelegt. Verkehrsflächen dürfen nicht durch Bau- oder Montagearbeiten beeinträchtigt werden. Ausnahmen sind mit dem überwachenden Bauleiter bzw. dem SiGeKo zu vereinbaren. Rückwärtsfahren ist nur in Ausnahmefällen erlaubt. Es besteht Einweisungspflicht.
Es ist verboten, Motoren im Standgas laufen zu lassen!
Zufahrtswege für Feuerwehr-, Rettungs-, Polizei- und sonstige Hilfsfahrzeuge sind freizuhalten.
Das Befahren und Parken des gesamten Klinikums und Baustellengeländes mit Privatfahrzeugen durch Mitarbeiter des AN, seiner Nachunternehmer, Besucher, Lieferanten etc. ist untersagt.
Widerrechtlich geparkte Fahrzeuge werden auf Kosten des AN entfernt.
Firmenfahrzeuge sind innerhalb des Baustellenbereiches zu parken bzw. zu be- und entladen.
Vom AG werden Transponder für das Öffnen der Schranken an der Klinikumszufahrt gegen Unterschrift an die AN zur Verfügung gestellt. Die Nutzung der Transponder ist lediglich für die Zufahrt von Firmen- und Lieferfahrzeugen zulässig.  Die vollständige und dokumentierte Rückgabe der Transponder durch den AN an den AG hat vor Schlussrechnungslegung zu erfolgen

2.2 Unterkünfte und soziale Anlagen

Der Bauherr stellt Flächen mit den erforderlichen Ver- und Entsorgungsmöglichkeiten für die nach der Arbeitsstättenverordnung (ArbStättV) erforderlichen Waschräume, Toiletten und sonstigen Einrichtungen. Durch den Bauherren werden ausreichend Sanitäranlagen zur Nutzung durch alle AN errichtet.

Übernachtungsunterkünfte werden auf der Baustelle nicht gestattet.

2.3 Winterfeste Arbeitsplätze

Leistungen zur Schaffung winterfester Arbeitsplätze, einschließlich der Räum- und Streuarbeiten in erforderlichem Umfang übernimmt der Auftragnehmer in seinem Verantwortungsbereich.
Der Auftragnehmer hat dabei grundsätzlich die Forderungen des Anhangs der ArbStättV (insbesondere Abschnitt 5.1) einzuhalten.
Der Auftraggeber übergibt lediglich zu Beginn das zu Erbringung der Bauleistung geeignete (geräumte) Grundstück bzw. Baufeld. Der Bauherr übernimmt in der Folge die Verkehrssicherheitspflicht für bereits vorhandene Straßen und Wege zum Baugelände, Baustraßen und -wege sind davon ausgeschlossen.
Sind mehrere Firmen gleichzeitig tätig, erfolgt eine klare Absprache zur Aufgabenzuweisung, Kompetenzabgrenzung, Sicherungspflichten durch die örtliche Bauleitung, die schriftlich festgehalten wird.

2.4 Sanitätsraum

Der Bauherr unterhält in unmittelbarer Nachbarschaft eine Notaufnahme. Weitere Anforderungen nach der ArbStättV oder der DGUV-Information "Erste Hilfe im Betreib" hat der Auftragnehmer zu erfüllen.

2.5 Baustromversorgung, Baustellenbeleuchtung, Bauwasser
2.5.1 Baustromversorgung, Baustellenbeleuchtung:

Der Auftraggeber beliefert den Auftragnehmer mit Strom. Der bauseits zur Verfügung gestellte Baustromanschluss beinhaltet keine Notstromversorgung.

Die Stromversorgung erfolgt entsprechend dem Baustelleneinrichtungsplan. Der Auftraggeber übernimmt die Einrichtung des Anschlusspunkts und der Hauptverteilung. Ab der Hauptverteilung liegt die Unterverteilung in der Verantwortung des Auftragnehmers und ist mit dem SiGeKo sowie der örtlichen Bauleitung abzustimmen.

Die Weiterberechnung der Stromkosten an die Unternehmen erfolgt über eine pauschale Umlage in Höhe von 0,25 % (netto) des jeweiligen Schlussrechnungsbetrags.

Der Auftragnehmer ist dadurch nicht von seinen Leistungspflichten befreit. Eigene elektrische Anlagen und Betriebsmittel dürfen nur von Speisepunkten versorgt werden, die mit einer FI-Schutzschaltung ausgerüstet sind (Baustromverteiler). Alle elektrischen Anlagen und Betriebsmittel müssen den einschlägigen VDE-Richtlinien und UVV entsprechen und nachweislich auf ihren ordnungsgemäßen Zustand geprüft sein.

Der Auftraggeber stellt die Allgemein-, Not- und Wegebeleuchtung. Für eine ausreichende Arbeitsplatzbeleuchtung hat der Auftragnehmer selbst zu sorgen.

2.5.2 Bauwasser:

Bauwasserbereitstellung:
Der Bauherr übernimmt die Bereitstellung des Bauwassers. Hierzu wird im Rahmen der Baustelleneinrichtung, durch den vom Bauherrn beauftragten Unternehmer, eine zentrale Wasserentnahmestelle (z. B. Standrohr, Wasseranschluss oder Zapfstelle) eingerichtet und betriebsbereit zur Verfügung gestellt.

Kosten für Bauwasser:
 Die Kosten für den Bauwasserverbrauch sowie für die Herstellung, Unterhaltung und den Betrieb der zentralen Wasserentnahmestelle trägt der Bauherr. Zur anteiligen Umlage dieser Kosten auf die ausführenden Unternehmen erfolgt eine pauschale Weiterberechnung in Höhe von 0,25 % (netto) des jeweiligen Schlussrechnungsbetrages.

Wasserversorgung der einzelnen Gewerke:
Die Verteilung des Bauwassers von der zentralen Entnahmestelle zu den jeweiligen Arbeitsplätzen sowie die erforderliche Wasserentsorgung (z. B. Abpumpen, Ableiten oder Sammeln von Abwasser) liegt in der Verantwortung der jeweiligen Auftragnehmer (Folgegewerke). Diese haben die notwendige Wasserzuführung, -verteilung und -entsorgung auf eigene Kosten und Verantwortung sicherzustellen.

2.6 Funksprechverkehr

Bei Funksprechverkehr sind Gerätezahl und -typ sowie die verwendete Frequenz der überwachenden Bauleitung zu melden und ist die Nutzungsberechtigung hierfür einzuholen. Die Anforderungen des Post- und Fernmeldewesens sind einzuhalten. Gegebenenfalls ist Rücksprache mit dem SiGeKo einzuholen, da Nähe zur Notaufnahme besteht.

Auf mit dem Schild "Handyverbot" gekennzeichnete Bereiche ist zu achten

2.7 Ordnung, Sauberkeit und Hygiene

Die Auftragnehmer sind verpflichtet, ihren Arbeitsbereich sowie ihre Tagesunterkünfte und sanitären Anlagen in ordentlichem Zustand zu halten.

Verunreinigungen sind unverzüglich zu beseitigen. Andernfalls vergibt die überwachende Bauleitung den Auftrag hierfür und legt die Kosten auf die Verursacher um. Unterkünfte und Sozialanlagen müssen den Anforderungen der ArbStättV entsprechend vorgehalten und betrieben werden.

2.8 Rauchverbot, Verbot von Alkohol und anderen Rauschmitteln

Es besteht ein generelles Rauchverbot auf der gesamten Baustelle. Rauchen ist nur in festlegten Raucherzone erlaubt.

Der Auftragnehmer hat Personen, bei denen der begründete Verdacht auf Alkohol- und Drogeneinfluss besteht, unverzüglich von der Baustelle zu entfernen. Der Bauherr behält sich vor, solchen Personen Baustellenverbot zu erteilen.

3 Arbeitssicherheit
3.1 Allgemeines

Jeder Auftragnehmer ist dafür verantwortlich, dass seine auf der Baustelle tätigen Unternehmer-Bauleiter bzw. Aufsichtführenden, einschließlich seiner Nachunternehmen, Kenntnis über den SiGe-Plan, diese Baustellenordnung sowie die einschlägigen Arbeitsschutz- und Unfallverhütungsvorschriften haben.

Der Auftragnehmer verpflichtet sich, für die von ihm durchzuführenden Arbeiten Gefährdungs- und Belastungsanalysen dem SiGeKo vorzulegen und von diesem genehmigen zu lassen.

Durch den SiGeKo wird eine "Firmenauskunft Arbeitssicherheit" von den beteiligten Unternehmen und deren Nachunternehmen abgefordert

Greifen Arbeitsvorgänge verschiedener Auftragnehmer ineinander, sind die vorgefundenen Gegebenheiten zu prüfen. Dies gilt insbesondere für Baugruben und Gräben, hochgelegene Arbeitsplätze sowie alle Verkehrswege, Gerüste, für die Stromversorgung und die Allgemeinbeleuchtung der Baustelle.

Ein Arbeitsablauf oder ein Arbeitsverfahren weist dann einen Mangel auf, wenn bei einem oder mehreren Arbeitsschritten Gefahren nicht sicher ausgeschlossen werden können. Dies ist z. B. der Fall, wenn die für bestimmte Arbeiten benötigten speziellen Arbeitsmittel nicht zur Verfügung stehen. Stellt der Auftragnehmer Mängel fest, sind diese unverzüglich dem SiGeKo zu melden und es ist auf deren Abstellung hinzuwirken. Nimmt ein Auftragnehmer trotz erkennbarer Mängel seine Arbeit auf, ist er zur Mängelbeseitigung verpflichtet.

Die einschlägigen Arbeitsschutz- und Unfallverhütungsvorschriften sind auf der Baustelle vorzuhalten.

Der Auftragnehmer hat der überwachenden Bauleitung und dem SiGeKo Name und Anschrift seiner Montageleiter bzw. Aufsichtführenden und die der Sicherheitsfachkräfte mitzuteilen.

Erlaubnispflichtige Arbeiten sind rechtzeitig bei den zuständigen Behörden zu beantragen

Dem SiGeKo sind alle Arbeitsunfälle und Schadensfälle unverzüglich telefonisch oder per mail zu melden, damit ggf. eine Unfalluntersuchung durchgeführt werden kann. Die gesetzlich vorgeschriebene Meldepflicht an Behörden und Berufsgenossenschaften bleibt davon unberührt.

3.2 Unterweisung

Erstmalig auf der Baustelle eingesetztes Personal ist vor Beginn der Arbeiten über die besonderen Bedingungen auf der Baustelle durch ihren Aufsichtführenden zu unterweisen. Die Unterweisung ist zu dokumentieren und bei der Bauleitung zu hinterlegen.

3.3 Erste Hilfe Personal

Alle Auftragnehmer haben die Anforderungen nach der Arbeitsstättenverordnung, Betriebssicherheitsverordnung bzw. der DGUV A1 zu erfüllen. Das entsprechend ihrer Beschäftigtenzahl erforderliche Erste-Hilfe-Material und die vorgeschriebene Anzahl von Ersthelfern auf der Baustelle vorzuhalten

3.4 Arbeitsmedizinische Vorsorge

Der Auftragnehmer hat dafür zu sorgen, dass in Bereichen, in denen Arbeiten mit gesundheitsschädigenden Einwirkungen ausgeführt werden, nur Personal eingesetzt wird, das dazu geeignet ist und durch arbeitsmedizinische Voruntersuchungen überwacht wird. Der Nachweis hierfür muss dem SiGeKo bei Bedarf vorgelegt werden.

3.5 Erdarbeiten

Erdarbeiten dürfen nicht ausgeführt werden.

3.6 Baumaschinen und Geräte

Bei Maschinen, Geräten, Werkzeugen, elektrischen Anlagen und Betriebsmitteln sowie überwachungsbedürftigen Anlagen, die einer Sachverständigen- oder Sachkundigenprüfpflicht unterliegen, verpflichtet sich der Auftragnehmer, die entsprechenden Nachweise, Aufbauanleitungen, Zulassungsbescheide, Erlaubnisse, Prüf-und Kontrollbücher an der Baustelle vorzuhalten. Prüfaufkleber sind anzubringen

Der Auftragnehmer hat dafür zu sorgen, dass Baumaschinen und Geräte nur von dazu beauftragten Personen bedient werden. Sofern eine schriftliche Beauftragung in Rechtsvorschriften vorgesehen ist, muss die beauftragte Person diese ständig bei sich haben. Gefahrenbereiche sind abzusperren. Personen dürfen sich dort nicht aufhalten.

3.7 Montagearbeiten

Bei Montagearbeiten ist eine Montageanweisung, in der die erforderlichen Sicherheitsmaßnahmen sowie die zum Einsatz kommenden Maschinen, Geräte und Werkzeuge erkennbar sind, dem SiGeKo vorzulegen und von diesem genehmigen zu lassen.

3.8 Gerüste und Leitern

Der Auftragnehmer hat die Brauchbarkeit der von ihm eingesetzten Arbeits-, Schutz- und Traggerüste nachzuweisen und die Betriebssicherheit zu überwachen. Zulassungsbescheide sowie Aufbau- und Verwendungsanleitungen sind auf der Baustelle vorzuhalten. Jeder Benutzer hat den ordnungsgemäßen Zustand zu prüfen und ihn zu erhalten. Veränderungen am Gerüst dürfen nur vom Gerüsthersteller vorgenommen werden. Gesperrte Gerüste dürfen nicht benutzt werden. Eine Gerüstfreigabe ist vorzuhalten.
Am Gerüst ist sichtbar eine Kennzeichnung nach DIN 4420 anzubringen.
Es dürfen nur Arbeitsleitern (Steh-, Anlege-, Podest-, Schiebeleitern etc.) sind mit einer Sicherheits- kennzeichnung und gültiger Prüfplakette verwendet werden.

3.9 Gefahrstoffe

Beim Umgang mit Gefahrstoffen sind die Betriebsanweisungen auf der Baustelle vorzuhalten.
Vor dem Einsatz gefährlicher Arbeitsstoffe im Zuge der Ausführung ist dies rechtzeitig dem SiGeKo mitzuteilen, wenn infolge des Einsatzes eine Gefahr (z. B. Explosion, Brand, gesundheitsschädliche Atomsphäre) für Arbeitnehmer anderer Arbeitgeber entsteht

3.10 Persönliche Schutzausrüstung

Personen ohne Schutzhelm und Schutzschuhe S3 haben keinen Zutritt zur Baustelle. Sind darüber hinaus weitere Schutzausrüstungen erforderlich (z. B. Augen- oder Gesichtsschutz, Gehörschutz, Atemschutz, Warnkleidung), hat der Auftragnehmer deren Benutzung sicherzustellen. Zuwiderhandelnde Personen können nach einmaliger Verwarnung von der Baustelle gewiesen werden.

3.11 Abbrucharbeiten

Bei der Durchführung von Abbrucharbeiten ist eine Abbruchanweisung, in der die erforderlichen Sicherheitsmaßnahmen und die zum Einsatz kommenden Maschinen, Geräte und Werkzeuge erkennbar sind, dem SiGeKo vorzulegen und von diesem genehmigen zu lassen.

4 Brand- und Explosionsschutz
4.1 Allgemeines

Der Bauherr erlässt eine Brandschutzordnung und benennt einen Brandschutzbeauftragten. Dieser ist spätestens mit Baubeginn dem AN bekannt zu geben. Zu seinen Aufgaben gehört die Durchsetzung der Brand- und Explosionsschutzmaßnahmen. Jeder Auftragnehmer muss die für seinen Arbeitsbereich erforderlichen Brand- bzw. Explosionsschutzmaßnahmen mit dem Brandschutzbeauftragten des Bauherren abstimmen. Werden in brandgefährdeten Bereichen Schweiß- bzw. Schneidarbeiten durchgeführt, ist eine schriftliche Schweißerlaubnis einzuholen. Durch die Auftragnehmer sind an den jeweiligen Arbeitsstellen Feuerlöscher in ausreichender Zahl vorzuhalten.
Anzahl, Ausführung und Größe ist mit dem SiGeKo eigenverantwortlich abzustimmen. Die Beschäftigten müssen im Gebrauch der Löscheinrichtungen unterwiesen sein.

Bei Schweiß-, Löt- und Flammarbeiten oder Arbeiten mit funkenschlagenden Geräten ist immer ein Feuerlöscher direkt neben jeden Arbeitsplatz bereitzuhalten. Die Arbeiten dürfen nicht allein ausgeführt werden.

4.2 Brandfall

Im Brandfall ist umgehend eine Meldung an die angegebene Telefonnummer abzusetzen. Ausgenommen davon sind entstehende Brände, die mit den vorhandenen Löscheinrichtungen gelöscht werden können. Diese Fälle sind dem Brandschutzbeauftragten nach dem Löschen zu melden.

Sammelplatz im Falle eines Feueralarms oder einer anderen Evakuierung gemäß Flucht- und Rettungsplan des Universitätsklinikums Jena (UKJ).

4.3 Bereitstellung und Lagerung von Materialien, insbesondere brennbarer Stoffe

An Arbeitsplätzen dürfen leicht entzündliche, Brand fördernde oder selbstentzündliche Stoffe nur in
einer Menge bereitgehalten werden, die für den Fortgang der Arbeiten erforderlich ist, nicht mehr als der Tagesbedarf. Das gilt auch für Gasflaschen.
Die Lagerung von Materialien und brennbaren Stoffen ist ausschließlich auf den zugewiesenen Lagerflächen erlaubt. Nur in Ausnahmefällen dürfen diese Materialien ausdrücklich nur mit Zustimmung der örtlichen Bauüberwachung bzw. des Technischen Dienstes und unter Einhaltung entsprechender Sicherheitsvorschriften im Gebäude gelagert werden.

Bei Nichtbeachtung dieser Regelung erfolgt die Beseitigung der entstandenen Schäden auf Kosten des Verursachers.

5 Umweltschutz
5.1 Abfall

Jeder Auftragnehmer ist verpflichtet, die aus seinen Arbeiten stammenden Reststoffe, Verpackungen und Abfälle entsprechend den gesetzlichen Vorgaben, insbesondere dem Kreislaufwirtschaftsgesetz (KrWG) und der Gewerbeabfallverordnung (GewAbfV), getrennt zu erfassen und ordnungsgemäß zu entsorgen. Das Verbrennen von Abfällen ist verboten. Sondermüll und Bauschutt sind getrennt zu lagern und umgehend einer ordnungsgemäßen Entsorgung zuzuführen.

Das Gewerk Abbruch organisiert und koordiniert die Entsorgung der im Zuge seiner Arbeiten anfallenden Abfälle einschließlich Bauschutt und gefährlicher Abfälle in eigener Verantwortung. Für die Entsorgung von Rest- und Verpackungsmaterialien anderer Gewerke ist ausschließlich das jeweilige Gewerk verantwortlich.

Der Bauherr stellt geeignete Sammel- und Lagerflächen bereit und behält sich vor, die Einhaltung der abfallrechtlichen Verpflichtungen zu kontrollieren. Kommt ein Auftragnehmer seiner Entsorgungspflicht nicht nach, kann der Bauherr die Entsorgung auf Kosten des Verursachers veranlassen.

Bei der Übernahme und Entsorgung der Abfälle gilt das Verursacherprinzip. Tritt Sondermüll (z. B. Asbest) auf, ist dieser nach den besonderen gesetzlichen Vorschriften zu behandeln, zu lagern und zu entsorgen.

5.2 Lärm

Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

5.3 Gewässerschutz

Beim Umgang mit wassergefährdenden Stoffen sind die einschlägigen Rechtsvorschriften einzuhalten und der Umgang ist dem SiGeKo zu melden.

Die Einleitung von flüssigen Stoffen in das Erdreich ist verboten. Abwässer aus Reinigungsvorgängen sind aufzufangen und vom Auftragnehmer zu entsorgen. Bei Zuwiderhandlung behält sich der Auftraggeber einen Bodenaustausch zulasten des Verursachers vor.

6 Sicherung der Baustelle

6.1 Eingrenzung

Die Baustelle und die Baustelleneinrichtung werden durch einen Bauzaun (vom AN, wenn in der Leistungsbeschreibung zu kalkulieren) gesichert. Das Betreten der Baustelle und der Baustelleneinrichtung für Unbefugte ist untersagt und es ist mittels Beschilderung darauf hinzuweisen. Der Bauzaun dient ebenfalls  als Diebstahlschutz für Geräte und Baumaterial.

6.2 Fotografieren

Das Fotografieren und Filmen auf der Baustelle sind nur mit Einwilligung des Bauherrn gestattet. Entsprechende Anträge sind schriftlich an den Bauherrn zu stellen.

6.3 Besucher

Für Besichtigungen und Führungen ist das Einverständnis der überwachenden Bauleitung einzuholen.

6.4  Firmenwerbung

Firmenwerbung ist nur am Bauschild zugelassen, diese muss von der örtlichen BL des Auftraggebers genehmigt werden.

7 Hausinterne Ordnung
7.1 Benutzung von Einrichtungen

Werden Baustellen- und Sicherheitseinrichtungen der Baustelle mitbenutzt, so sind diese auf offensichtliche Mängel zu prüfen. Vorhandene Mängel sind dem SiGeKo mitzuteilen.
Werden Einrichtungen, die dem Schutz der Arbeitnehmer dienen, aus arbeitstechnischen Gründen entfernt, so sind vom Unternehmen, das die Einrichtungen entfernt, in Absprache mit der örtlichen Bauleitung und dem SiGeKo entsprechend wirksame Schutzmaßnahmen zu ergreifen. Nach Beendigung der Arbeiten ist der ursprüngliche Zustand wiederherzustellen. Es ist strikt verboten, Maßnahmen/Einrichtungen, die zum Fernhalten von Unbefugten dienen, zu entfernen.
Vor dem Betreten von Kontrollbereichen, die durch Schilder mit dem Flügelradsymbol und der Aufschrift "Kontrollbereich Radioaktivität" bzw. "Röntgen - Nicht eintreten" gekennzeichnet sind, ist mit dem zuständigen Strahlenschutzbeauftragten des Standorts Kontakt aufzunehmen.
Eine Infektionsgefährdung besteht für Sie in der Regel nicht. Wenn Sie in diesem Sinne eine konkrete Besorgnis haben, steht Ihnen die hausinterne Hygienefachkraft des Standortes für Fragen zur Verfügung. Es besteht Zutrittsverbot bei Gefährdung durch Tröpfcheninfektion wie offene Tuberkulose. Nur in dringenden Ausnahmefällen ist Zutritt mit persönlicher Schutzausrüstung nach Anweisung des zuständigen Arztes möglich. Schnitt-/Stichverletzungen mit Kontakt zu infektiösem Material (z.B. Patientennadel) dürften bei Ihnen nicht vorkommen. Gegebenenfalls sofort den jeweiligen Arzt hinzuziehen. Stellen sie sich anschließend beim Betriebsärztlichen Dienst und/oder in der Chirurgischen Nothilfe (Durchgangsarzt) vor. Bagatellverletzungen sind wie üblich in den Dokumentationsbogen (Verbandsbuch) Ihres Betriebes einzutragen.

Defekte elektrische Arbeitsmittel sind nicht zu benutzen. Es ist nur Strom aus den Baustromkästen zu benutzen. Die Entnahme von Strom aus den Haussteckdosen ist verboten. Bauwasser ist nur an den dafür vorgesehen Entnahmestellen mit Messeinrichtung zu entnehmen. Die Entnahme von Wasser aus dem Trinkwassernetz des UKJ ist verboten.

Jeder Unfall (Personen-, Umwelt-, Sachschaden) sowie Beinaheunfälle sind der Bauüberwachung des Arbeitgebers unverzüglich zu melden

Die Nutzung von Radio oder Musik auf der Baustelle wird aus Rücksicht auf Patienten und Personal generell untersagt

8 Hygieneverantwortung

1. Die bauausführende Firma benennt vor Beginn der Arbeiten einen verantwortlichen Ansprechpartner für alle hygienerelevanten Belange.
Auf Seiten des Krankenhauses ist der Hygieneverantwortliche des betroffenen Geschäftsbereiches des UKJ als zentraler Ansprechpartner benannt.

Kommunikationswege:
Hygienerelevante Informationen (z. B. Bauablaufänderungen, Arbeiten mit erhöhter Staub- oder Lärmentwicklung, Störungen technischer Sicherungseinrichtungen) sind ausschließlich zwischen den benannten Ansprechpartnern auszutauschen. Die Kommunikation erfolgt grundsätzlich schriftlich (z. B. per E-Mail oder durch Einträge in das Baustellen-Hygienetagebuch).

Abstimmungstermine:
Es finden regelmäßig (mindestens wöchentlich) Abstimmungsgespräche zwischen der bauausführenden Firma und dem Hygieneverantwortlichen statt. Besondere Maßnahmen oder Abweichungen vom geplanten Ablauf sind unverzüglich in einem Protokoll festzuhalten und allen Beteiligten zur Verfügung zu stellen.Melde- und Eskalationspflicht Jede Abweichung von den festgelegten hygienischen Sicherungsmaßnahmen ist unverzüglich dem Hygieneverantwortlichen zu melden. Dieser ist berechtigt, bei akuter Gefährdung von Patienten, Mitarbeitenden oder Besuchern bis zur Behebung der Mängel einen sofortigen Baustopp anzuordnen.

Dokumentation:
Sämtliche Hygienemaßnahmen, Abstimmungen und Abnahmen werden in einem Baustellen-Hygienetagebuch dokumentiert.
Das Tagebuch ist während der gesamten Bauphase aktuell zu führen und auf Verlangen dem Hygieneverantwortlichen vorzulegen.

2. "Bei kurzfristigen Umbaumaßnahmen im Erdgeschoss wird durch die beauftragte Reinigungsfirma eine erhöhte Reinigungsfrequenz sichergestellt. Dies umfasst mindestens eine sofortige Beseitigung sichtbarer Verschmutzungen während der Arbeiten, eine tägliche Schlussreinigung nach Beendigung der Arbeiten sowie eine unverzügliche Sonderreinigung bei unvorhergesehenem Staubaustritt. Die Freigabe
der betroffenen Bereiche erfolgt in Abstimmung mit dem Hygieneverantwortlichen UKJ ."

3. Abschnitt "Ordnung und Sauberkeit auf der Baustelle"
Baustellen innerhalb und außerhalb von Gebäuden sind jederzeit in einem ordentlichen und aufgeräumten Zustand zu halten.
Arbeits- und Verkehrsflächen sind frei von unnötigen Materialien, Abfällen und Stolperstellen zu halten.
Baustellenbereiche in unmittelbarer Nähe zu Patientenbereichen sind täglich
mindestens besenrein zu verlassen.
Bei erhöhter Staubentwicklung oder starker Frequentierung angrenzender Bereiche ist die Reinigungsfrequenz entsprechend zu erhöhen.
Die Fachbauleitung ist verantwortlich für die Überwachung der Einhaltung von Ordnung und Sauberkeit auf der Baustelle.
Sie hat dafür zu sorgen, dass die Baustellen täglich überprüft werden, Reinigungsmaßnahmen in angrenzenden Bereichen bei Bedarf angepasst oder erhöht werden, die bauausführende Firma und ggf. die Reinigungsfirma entsprechend instruiert und kontrolliert werden, Abweichungen oder Verstöße gegen die Vorgaben umgehend dokumentiert und behoben werden.

Dokumentation und Nachweis :
Die Fachbauleitung dokumentiert die regelmäßigen Kontrollen (z. B. im Baustellenprotokoll oder Hygienetagebuch). Festgestellte Mängel und die getroffenen Korrekturmaßnahmen sind nachvollziehbar
festzuhalten und an den Hygieneverantwortlichen zu kommunizieren.

4. Die Fachbauleiter Hochbau und Lüftungstechnik sind für die technische und bauliche Umsetzung der hygienischen Sicherungsmaßnahmen verantwortlich. Hierzu zählen die regelmäßige Kontrolle der Baustelle unter infektionsprophylaktischen Aspekten, die Überprüfung der Abschottungen sowie der technischen Anlagen (z. B. Unterdruckführung, Lüftungsanlagen). Bei festgestellten Abweichungen oder Havarien ist unverzüglich die Krankenhaushygiene zu informieren. Die Anordnung und Durchführung mikrobiologischer Untersuchungen obliegt ausschließlich der Krankenhaushygiene, die Fachbauleiter unterstützen jedoch durch technische Zuarbeit und Dokumentation."

## ATV Bauarbeiten jeder Art
ATV - ALLGEMEINE TECHNISCHE VERTRAGSBEDINGUNGEN für Bauarbeiten jeder Art

1. Geltungsbereich und Ausführungsgrundlage

1.1) Die Ausführung der Bauarbeiten jeder Art erfolgt nach den allgemein anerkannten Regeln der Technik und nach VOB Teil C DIN 18299. Die für Bauarbeiten jeder Art gültigen Allgemeinen Technischen Vertragsbedingungen werden ergänzt durch die auf die einzelnen Leistungsbereiche bezogenen Zusätzlichen Technischen Vertragsbedingungen.

1.2) Die Grundlagen der allgemein anerkannten Regeln der Technik sind beispielhaft:
DIN-Normen des Deutschen Institutes für Normung e.V., insbesondere
- DIN 18202  Maßtoleranzen im Hochbau
- DIN 18230  Baulicher Brandschutz im Industriebau
- DIN 1055  Lastannahme im Hochbau, Verkehrslasten, Windlasten
- DIN 4102  Brandverhalten von Baustoffen und Bauteilen
- DIN 4108  Wärmeschutz im Hochbau
- DIN 4109  Schallschutz im Hochbau
- DIN 4420  Arbeits- und Schutzgerüste, Leitergerüste
Einheitliche technische Baubestimmungen (ETB), Allgemeinen technische Vertragsbedingungen für Bauleistungen (VOB/C), Europäische Normen (EN) des Europäischen Komitees für Normung (CEN), Technische Richtlinien des Vereins Deutscher Ingenieure (VDI), Bestimmungen des Verbandes Verband der Elektrotechnik Elektronik Informationstechnik e.V. (VDE), Bestimmungen des Deutschen Ausschusses für Stahlbeton, Bestimmungen vom Deutschen Verein des Gas- und Wasserfach (DVGW), Unfallverhütungsvorschriften der Bauberufsgenossenschaften und Herstellervorschriften zur Verarbeitung eines bestimmten Produkts

1.3) Soweit in der Leistungsbeschreibung auf Technische Spezifikationen, z. B. nationale Normen, mit denen Europäische Normen umgesetzt werden, europäische technische Zulassungen, gemeinsame technische Spezifikationen, internationale Normen, Bezug genommen wird, werden auch ohne den ausdrücklichen Zusatz: oder gleichwertig, immer gleichwertige Technische Spezifikationen in Bezug genommen.

1.4) An Auflagen ist zu beachten:
- Landesbauordnungen und Technische Baubestimmungen (MVV TB) der Länder
- Die Auflagen der Genehmigungsbehörden
- Auflagen von Sachverständigen, Gutachtern und Prüforganisationen (z.B. TÜV, DEKRA, etc.)
- Anschlussbedingungen der Ver- und Entsorgungsunternehmen, Netzbetreiber, etc.

2. Stoffe, Bauteile

2.1 Allgemein

2.1.1) Innerhalb von 10 Tagen nach Auftragserhalt, in jedem Fall rechtzeitig vor Materialdisposition und Ausführungsbeginn übergibt der AN dem AG den Teil seiner späteren Dokumentation, aus dem alle bauaufsichtlichen Zulassungen, Prüfungszeugnisse, Einbaubedingungen und technischen Eigenschaften der vom AN zum Einbau vorgesehenen Produkte ersichtlich sind.

2.1.2) In der Beschaffenheit und Ausstattung müssen alle angebotenen Bauprodukte, Bauteile und -systeme den einschlägigen Vorschriften für die Erstellung und den Betrieb der in der Baugenehmigung definierten Gebäudeklasse entsprechen.

2.1.3) Bauteile, die einer Feuerwiderstandklasse entsprechen müssen, sind den Anforderungen der DIN 4102 entsprechend güteüberwacht herzustellen und nach Herstellersystem auszuführen. Der AN hat für Brandschutzelemente Prüfzeugnisse, Zulassungsbescheide etc. vorzulegen. Alle Bauelemente müssen einer allgemein gültigen bauaufsichtlichen Zulassung entsprechen.

2.1.4) Zulassung im Einzelfall. Für angebotene Konstruktionen und Produkte, die nicht den anerkannten Regeln der Technik entsprechen (z.B. absturzsichernde Verglasungen, sicherheitsrelevante Sonderbauteile, etc.), hat der AN für den AG im Auftragsfall die Zustimmung im Einzelfall einzuholen.

2.2 Lieferungen

2.2.1) Stoffe und Bauteile, die laut Leistungsbeschreibung einer Zulassung bedürfen, sind mit einem Übereinstimmungszertifikat zu liefern.

2.2.2) Lieferbedingungen des Auftragnehmers (AN) haben keine Gültigkeit.

3. Ausführung

3.1) Die vom Auftragnehmer eingesetzten Werkzeuge und Geräte müssen sich in einwandfreiem Betriebs- und Sicherheitszustand befinden.

3.2) Gemäß der Baustellenordnung hat der AG einen SiGeKo eingeschaltet. Den Anweisungen des Koordinierenden (auch Festlegungen im SiGe-Plan) ist unbedingt Folge zu leisten.

3.3) Der AN hat für seine Leistungen einen verantwortlichen Sicherheitsbeauftragen i. S. der UVV (Unfallverhütungsvorschriften allgemeine Vorschriften) der Bau Berufsgenossenschaft für seine zu erbringenden Arbeiten zu stellen.

3.4) Bauseits ist in unmittelbarer Nähe eine Höhenmarke vorhanden. Alle weiteren Messungen die zur Leistungserfüllung des AN erforderlich sind, sind Sache des AN und entsprechend Pkt. 4.1.3 VOB/C DIN 18299 Nebenleistung.

4. Leistungen

4.1) Die vertraglichen Leistungen, die auf der VOB basieren, sind Leistungen im Sinne des Werkvertrages nach § 631 BGB. Grundsätzlich ist in den einzelnen Positionen des Leistungsverzeichnis die gebrauchs- fertige Leistung beschrieben.
Dies bedeutet, dass regelmäßig die fertige Leistung unter Beachtung aller technischen, bauphysikalischen, formalen und bauaufsichtlichen Anforderungen nach Aufmaß am Bau wartet wird. Eingeschlossen sind somit auch die Lieferung der Stoffe und Bauteile nach VOB/C ATV DIN 18299 und alle Tätigkeiten wie Herstellen, Montieren, Einbauen, Anschließen usw. die zur restlosen Erfüllung der nachfolgend beschriebenen Leistung gehören, auch wenn diese nicht ausdrücklich erwähnt werden.
Etwas anderes gilt nur dann, wenn Leistungen in den Texten ausdrücklich als gesondert zu erbringen erwähnt sind.

4.2) Nebenleistungen sind in den Einheitspreisen enthalten, sofern sie nicht als gesonderte Positionen oder Ausführungsvorgaben in der Leistungsbeschreibung aufgeführt sind.

Sie umfassen insbesondere in Ergänzung zur VOB Teil C DIN 18299:
- Anfertigung von Abbruchanweisungen für eigene Abbruchleistungen und Vorlage bei der Bauleitung.
- Anfertigung von Montageanweisungen für die Montage von Massivelementen bzw. Fertigteilmontage
- Einmalige Einweisung bzw. Unterweisung des Personals des Bauherrn für alle vom AN erstellten gebäudetechnischen Anlagen (z.B. digitale Schließanlage, BMA, LRA, Rauchabzugsanlagen, Medizintechnik, Küchentechnik, Aufzüge, Rohrpost, Gebäudeautomation) und Sicherheitseinrichtungen (z.B. Benutzung persönlicher Schutzausrüstung) nach einem mit dem Bauherrn abzustimmenden Einweisungsplan
- Bei Bedarf Erstellen eines Anwenderschulungsplan in Zusammenarbeit mit dem Bauherrn nach einer vorher durchgeführte Schulungsbedarfsanalyse

4.3) Sofern durch behördliche Vorschriften die öffentlich-rechtliche Abnahme von einzelnen Bauteilen und Baustoffen vor bzw. nach dem Einbau vorgeschrieben ist, sind diese eigenverantwortlich durch den AN zu beantragen und vorzunehmen. Die Übernahme etwaiger Prüfgebühren erfolgt durch den AN.

4.4) Die für die Ausführung erforderlichen Maße sind zuvor vom AN am Bau zu entnehmen. Sofern nicht aus Detailzeichnungen ersichtlich, sind Maße für Vorleistungen anderer Gewerke mit der Bauleitung und dem Folgegewerk abzustimmen.

5. Bau- und Montageablauf

5.1) Der Bauablauf erfolgt gemäß Bauzeitenplan in Abstimmung mit der Bauleitung/Fachbauleitung

5.2) Die Arbeiten sind zeitlich so auszuführen, dass im Zuge der Gesamtarbeiten ein möglichst unterbrechungsfreies Arbeiten ermöglicht wird. Einzelne Leistungen sind, auch unabhängig vom Gesamtablauf, vor und nach den allgemeinen Leistungen zu erbringen. Dafür werden -sofern nicht vorgesehen - keine zusätzlichen Vergütungen über Stundenlohnarbeiten gewährt.

5.3) Während der gesamten Baumaßnahme läuft der Betrieb in den umliegenden Gebäuden außerhalb des Neubaubereiches ohne Einschränkung weiter. Erforderliche Umbauten, Umschlüsse die Bestandsanlagen tangieren, erfolgen dabei in enger Abstimmung mit dem Bauherrn und der Bauleitung. Die Arbeiten sind vom Bauablauf so zu organisieren, dass die Zeitdauer auf das Nötigste begrenzt wird.

5.4) Alle Arbeiten, die ein Auslösen von automatischen Rauchmeldern verursachen können, sind rechtzeitig mit der Bauleitung abzustimmen und die Freischaltung muss sich der AN vor Ausführungsbeginn durch den technischen Mitarbeiter des AG schriftlich bestätigen lassen. Kosten für Fehlalarme, die aufgrund Nichtbeachtung dieser Vorschrift entstehen, hat der Auftragnehmer zu tragen.

5.5) Die ausreichende Tragfähigkeit der vorhandenen Bestandsbauteile ist örtlich zu überprüfen. Ggf. sind die vorhandenen Bauteile in Absprache mit dem Statiker zusätzlich zu verstärken.

6. Abrechnung
Die abzurechnende Leistung ist aus Zeichnungen oder der Revisionsunterlagen zu ermitteln. Sind solche Zeichnungen nicht vorhanden, ist die Leistung gemeinsam aufzumessen. Es werden nur effektiv ausgeführte Leistungen abgerechnet.

## ZTV Baustelleneinrichtung des AN (Nebenleistung)
ZTV - Zusätzliche Technische Vertragsbedingungen - Baustelleneinrichtung des AN (Nebenleistung)

1. Geltungsbereich und Ausführungsgrundlage

Die Allgemeinen Technischen Vertragsbedingungen (ATV) für Bauleistungen sind als Teil C der VOB
gem. § 1 Abs. 1 S. 2 VOB/B Bestandteil des Vertrages.
Dazu gehört auch die ATV DIN 18299 - Allgemeine Regelungen für Bauarbeiten jeder Art. Ihre Bestimmungen sind bei der Ausführung und Abrechnung zugrunde zu legen, sofern und soweit nicht speziellere Bestimmungen aus dem Bauvertrag oder aus anderen ATV gelten.
Nebenleistungen gem. Abschnitt 4.1 der DIN 18299 oder anderen ATV werden nicht gesondert vergütet;
sie sind mit den vereinbarten Einheitspreisen abgegolten, es sei denn, eine Vergütung ist in besonderen Positionen des LVs ausgewiesen.

2. Angaben zur Ausführung

2.1 Allgemeine Angaben zur Ausführung

2.1.1) Der AN hat eine eigene Baustelleneinrichtung für die vorgesehenen Arbeiten einzurichten, zu unterhalten und wieder zurückzubauen. Ein Baustelleneinrichtungsplan ist vor Beginn als Teil des Abbruchkonzeptes der örtlichen Bauleitung des AG vorzulegen.
Der den Ausschreibungsunterlagen beigefügte Vermessungsplan dient zur Orientierung auf der Baustelle und ist vom Bieter in seine Überlegungen einzubeziehen.

2.1.2) Die Zuweisung der für die Baustelleneinrichtung des AN erforderlichen Flächen erfolgt durch
den AG nach Maßgabe der zur Verfügung stehenden Flächen. Lager- und Montageflächen im Gebäude
sind untersagt

2.1.3) Alle Arbeits- und Schutzgerüste, Hubarbeitsbühnen und Unterstützungen für Rückbau-, Demontage- und Abbrucharbeiten auch höher 3,50 m sind in die Einheitspreise einzukalkulieren, sofern sie nicht gesondert ausgeschrieben sind.
Bei den Förderwegen für alle auszuführenden Arbeiten sind in die Positionen einzukalkulieren, dass der längste vertikale Förderweg zum Lager- / Ladeplatz bis zu 50 m und der längste horizontale Förderweg
zum Lager-/Ladeplatz bis zu 500 m, von der Arbeitsstelle betragen kann.

2.1.4) Schutz- und Sicherungsmaßnahmen
Bei den angrenzenden Gebäuden wird während der gesamten Bauzeit der Klinikbetrieb weiterhin aufrechterhalten. Insbesondere muss darauf geachtet werden, dass die Zufahrtswege zum Klinikum,
die alle auch Feuerwehrzufahrten sind, nicht behindert werden.
Baufahrzeugen sind ständig im sauberen Zustand zu halten. Insbesondere ist die Staubentwicklung geringstmöglich zu halten. Eine separate Vergütung für die Reinigungen erfolgt nicht.

2.1.5) Das Herstellen und der Rückbau erforderlicher Baustraßen und Standflächen für Großgerät sind
in die Einheitspreise einzukalkulieren. In die Überlegungen ist der abschnittsweise Abbruch von einzelnen Gebäuden oder Gebäudeteilen sowie die Abbruchrichtung einzubeziehen.

2.1.6) Bauschild
Nicht genehmigte Eigenwerbung ist untersagt.

2.2 Besondere Angaben zur Ausführung

2.2.1) Auf Grund der beengten Verhältnisse auf der Baustelle ist davon auszugehen, dass Aufstellflächen, Lagerplätze, Transportwege usw. nicht jederzeit zur Verfügung stehen. Absprachen sind mit der örtlichen Bauleitung zu treffen.

2.2.2) Unbefugtes Betreten der Baustelle ist zu vermeiden, um Arbeitssicherheit auf dem Bau zu gewährleisten. Eine Absicherung ist so auszuführen, dass unbefugtes Betreten nicht ohne Weiteres möglich ist. Die Sicherungen sind hierbei den örtlichen Gegebenheiten anzupassen. Schilder mit der Aufschrift "Eltern haften für ihre Kinder ist nicht ausreichend.

Alles in Allem ist Arbeitssicherheit ein Thema, das insbesondere durch die täglich wechselnden Aufgaben auf einer Baustelle wichtig ist. Der Bauherr ist in seinem und dem allgemeinen Interesse dazu verpflichtet, die Sicherheit auf der Baustelle zu gewährleisten. Es gilt vieles zu beachten und viele Maßnahmen zu ergreifen, um Unfälle zu vermeiden. Unter Umständen lassen sich so Leben retten, daher ist die Baustellensicherung keinesfalls zu vernachlässigen!

3. Leistungen des Auftraggebers

Die Leistungen des Auftraggebers für die Baustelle Uniklinikum Jena werden in der Baustellenordnung erläutert. Verbrauchskosten werden nach Angaben in den Besonderen Vertragsbedingungen vom AG gegenüber dem AN in Rechnung gestellt.

3.1) Baustrom
Für das Bauvorhaben wird eine bauseitige Baustromeinrichtung zur Verfügung gestellt. Der Umfang der notwendigen Einrichtungen ist vom Auftragnehmer mindestens zwei Wochen vor Beginn der Arbeiten anzumelden (z.B. benötigte Gesamtleistung am Netzanschluss (kW), Anlaufstrom für Kräne oder Bauaufzug)

3.2) Bauwasser
Für das Bauvorhaben wird eine bauseitige Bauwasserentnahmestelle mit Messeinrichtung zur Verfügung gestellt. Der Umfang der notwendigen Einrichtungen ist vom Auftragnehmer mindestens zwei Wochen vor Beginn der Arbeiten anzumelden.

## ATV Plan- und Ausführungsunterlagen
ATV - Allgemeine Vertragsbedingungen - Plan- und Ausführungsunterlagen

1. Angaben zur Ausführung
Die Ausführung der Arbeiten erfolgt nach den Architektenzeichnungen sowie der genehmigten "zur Ausführung freigegebenen" Werk- und Montageplanung (soweit eine W+M-Planung erforderlich ist).
Gehört die Erstellung der "M+W-Planung", aus der "Konstruktion, Maße, Einbau, Befestigung, Bauanschlüsse inklusive aller Sonder- und Anschlussdetails der Bauteile sowie die Einbaufolge erkennbar sein" müssen, zum Leistungsumfang des Auftragnehmers, muss der Auftragnehmer alle Maße prüfen und Unstimmigkeiten sowie etwaige Bedenken gegen die vorgegebene Konstruktion frühzeitig anmelden.
Die freigegebene W+M-Planung sind der Ausführung zu Grunde zu legen und zeitgleich auf der Baustelle vorzuhalten und gegeneinander abzugleichen bzw. zu prüfen. Werden bei den Arbeiten Abweichungen oder Besonderheiten festgestellt, so hat der AN dies dem AG sofort anzuzeigen.

1.1) Mitwirkungspflicht
Der Auftragnehmer wird hiermit auf seine Mitwirkungspflichten nach § 3 Absatz 5 VOB/B vor dem Beginn der Ausführung hingewiesen. Innerhalb von 14 Werktagen nach Übergabe der Ausführungspläne erstellt der AN die zur fachgerechten Ausführung erforderlichen Herstellerunterlagen (Werk- und Montageplanung; Anschluss- und Installationspläne) zur Prüfung und Freigabe in Abstimmung mit dem Auftraggeber (AG) und auf Grundlage des Ausführungsplanung des AG und den eigenverantwortlich am Bau genommenen Maßen.
Die Architekten- und Detailzeichnungen sind Systemvorschläge. Ansichten sowie Konstruktionsmaße müssen erhalten bleiben.
Auf das Fehlen bzw. das Erfordernis einer Gewerke übergreifenden Planung muss der Auftragnehmer den Auftraggeber hinweisen.
Bei neuartigen Baukonstruktionen ist der dafür eingesetzte Auftragnehmer als Spezialunternehmer vor dem Architekten verantwortlich. Der Architekten muss insoweit nicht über ein spezielleres Wissen als der Auftragnehmer verfügen.
Notwendige Änderungen in der Ausführung sind in den Zeichnungen zu dokumentieren und mit dem Architekten des AG zu besprechen. Prüfzeugnisse sind vorzulegen.

1.2) Maßstäbe
- Hauptmaßstab 1:50
- Ansicht-, Schnittzeichnungen im Maßstab  1:25 oder 1:50
- Detailzeichnungen 1:20, 1:10, 1:5, 1:1 je nach Erfordernis
- Bewehrungszeichnung 1:50; 1:25, 1:20
- Anschlüsse an angrenzende Bauteile im Maßstab 1:2 mit Darstellung des Baukörpers

1.3) Bemaßung
Maße sind in Meter [m] anzugeben.
Bezugspunkte, auf die sich Maßlinie bezieht, müssen eindeutig erkennbar sein.

1.4) Änderung und Aktualisierung von Zeichnungen
Im Plankopf ist analog der Architektenpläne eine Änderungshistorie anzulegen und sind Änderungen durch Einwolken der betroffenen Zeichnungsinhalte kenntlich zu machen.

1.5) Darstellung der Hauptbauteile
Alle Hauptbauteile sind in der Hauptansicht (bei Vorhandensein analog der Stückliste) zu benennen. Schnittführungen sind in dieser Hauptansicht einzutragen.
Die Anbauteile sind in den Ansichten der Hauptbauteile und in Schnitten darzustellen, zusätzlich sind die Einzelteile, mit der entsprechenden Stücklisten-Nr. bezeichnet, zeichnerisch darzustellen.
Sämtliche Materialien, Profile, Befestigungsmittel, Beschläge etc. sowie die vor Ort festgestellten Abmessungen sind positionsbezogen auf den Werkszeichnungen zu benennen.

1.6) Planbereitstellung
Der Planaustausch erfolgt elektronisch über eine speziell eingerichtete Projekt-E-Mail-Adresse. Ausdrucke und Vervielfältigungen sind auf eigene Kosten zu erstellen.

1.7) Prüfpflicht des AN
Vor Fertigung hat der AN seine Zeichnungen, Berechnungen usw. eigenverantwortlich falls erforderlich durch den Prüfstatiker des AG prüfen zu lassen und die geprüften Unterlagen in 3-facher Ausführung dem AG zu überlassen.

1.8) Prüfung durch den Architekten des AG
Die vom Auftragnehmer verwendeten Ausführungspläne müssen den Freigabevermerk des Auftraggebers oder seines Bevollmächtigten tragen. Nicht freigegebene bzw. überholte Pläne oder Unterlagen dürfen nicht verwendet werden und sind entsprechend eigenverantwortlich zu entfernen.

Für die Prüfung und Freigabe durch den Architekten oder die Objektüberwachung TGA sind mindestens 10 Werktage einzuplanen. Die Prüfung des Architekten umfasst lediglich die Einhaltung der vorgegebenen Planung in Bezug auf Konstruktion und Gestaltung. Die Verantwortung zur sach- und fachgerechten Ausführung unter Einhaltung der betreffenden Regeln und Vorschriften verbleibt beim AN und geht mit der Prüfung in keinem Fall auf den Architekten über.
Korrekturen und Änderungen sind durch den AN umgehend in die Werkszeichnungen einzuarbeiten.
Die korrigierten und mit allen erforderlichen Änderungen versehenen Pläne sind innerhalb von 10 Werktagen nach Vorlage des Prüfexemplars beim AN als Belegexemplar beim Architekten des AG einzureichen.

2. Besondere Angaben zur Ausführung
Sofern im Leistungsverzeichnis keine Detailunterlagen beigefügt sind, treffen die Pläne des Architekten in erster Linie eine formale Gestaltungsaussage. Es gehört zu den Aufgaben des AN in Abstimmung mit dem Architekten des AG und den anerkannten Regeln der Technik den zu erwartenden Gebrauchswert herzustellen.

Ausführungsunterlagen sind alle das Werk betreffenden Hilfsmittel, die außer Arbeit, Material oder Boden zur Vorbereitung und mangelfreien sowie rechtzeitigen Durchführung der Bauleistung benötigt werden und ohne die der AN die Bauleistung nicht so wie vertraglich vorgesehen oder gar überhaupt nicht erbringen kann; dazu zählen u.a. auch Proben, Muster und Modelle, sowie statische und sonstige Berechnungen oder bestimmte Planungen anderer Sonderfachleute.
Tragwerkspläne und statische Berechnungen oder bestimmte Planungen anderer Sonderfachleute sind in die bauseits zu stellende Ausführungsplanung zu integrieren. Sollten sich bei den Ausführungsunterlagen Änderungen ergeben, welche auch die Leistungen des AN betreffen, werden diese Änderungen durch den AG gekennzeichnet und dem AN unverzüglich schriftlich verbindlich mitgeteilt

Installationshöhen der Fachplanung (TGA) sind einzuhalten oder es bedarf einer schriftlichen Freigabe durch den zuständigen Planer / Objektüberwachung

Zeichnungen sind in den Dateiformaten pdf und dwg zu fertigen.

3. Plananlagen
Pläne bzw. Gutachten liegen dem Leistungsverzeichnis als Kalkulationsgrundlage gemäß Plananlagenliste zugrunde.

## ATV Inhalt und Umfang der Dokumentationsunterlagen
Alle gemäß den jeweiligen ATV zu liefernden Konstruktionszeichnungen, Darstellungen, Beschreibungen und sonstige Dokumentationsunterlagen sind nach Ausführung der Arbeiten vom Auftragnehmer (AN) dem tatsächlichen Ausführungsstand anzupassen und der Dokumentation beizufügen. Durch den Auftragnehmer sind folgende Unterlagen für die Dokumentation zu liefern:
1. Abnahme-, Einweisungs- und Prüfprotokolle
2. Nachweise zur Bauart
3. Bauprodukt-Datenblätter, Sicherheitshinweise
4. Materialisten/Herstellerunterlagen
5. Wartungs- und Pflegehinweise
6. Hersteller-/Fabrikatsverzeichnis
7. Montage- und Werkstattzeichnungen nach dem Stand der Ausführung

DATENÜBERGABFORMAT
Grundsätzlich sind die Dokumentationsunterlagen einmal in Papier und einmal digital abzugeben. Der digitale Ordner ist deckungsgleich des Papierordners aufzubauen. Der Inhalt der Dokumentation ist der Dokumentationsrichtlinie des Universitätsklinikums Jena zu entnehmen. Diese Richtlinie bezieht sich auf Neubauten, ist aber als Richtschnur für An- und Umbauten zu betrachten und entsprechend anzupassen.
Das CAD-Austauschformat muss der beim Datenempfänger eingesetzten Software entsprechen (z. B. DWG, DXF, IGES, Easy Data).

## Hygienemaßnahmen bei Um- und Neubau
Hygienemaßnahmen bei Um- und Neubau

Die Durchführung von Baumaßnahmen im laufenden Klinikbetrieb erfordert eine Abwägung zwischen
Aufwendungen zur Risikominimierung und Nutzen. Ist die Maßnahme im laufenden Betrieb unvermeidlich,
muss eine Patienten-, Mitarbeiter- und Besuchergefährdung sicher vermieden werden, ohne den laufenden
Krankenhausbetrieb zu beeinträchtigen. Bei Baumaßnahmen wird Baustaub freigesetzt, der in erheblichem
Umfang mit krankheitserregenden Mikroorganismen, einschließlich Schimmelpilzsporen kontaminiert sein
kann. Die zu ergreifenden Maßnahmen zielen im Wesentlichen darauf ab, die Entstehung und Verfrachtung
von Baustaub zu unterbinden und die Lärmemission zu begrenzen. Die Schutzmaßnahmen müssen dem
tatsächlichen Gefährdungspotenzial angepasst werden, weshalb eine Grundvoraussetzung die Abstimmung
zwischen den Mitarbeitern des Geschäftsbereiches Betreibung und Beschaffung, des betroffenen Bereiches,
der bauausführenden Firmen und der Krankenhaushygiene ist. Der verantwortliche Bauleiter ist auch für die
strikte Einhaltung der hygienischen Sicherungsmaßnahmen während der Bauphase verantwortlich. Der
AG sorgt dafür, dass alle an der Baumaßnahme beteiligten, einschließlich der Mitarbeiter von
Fremdfirmen, über die hygienischen Sicherungsmaßnahmen nachweislich informiert werden.

Hygienische Grundregeln für das Bauen im Krankenhaus:

1. Sicherung der Baustelle, u.a. durch Anbringen entsprechender Schilder, vor dem Betreten durch Unbefugte
2. Festlegung von Ruhezeiten, Benennung von Verantwortlichen für die Abstimmung von eventuell notwendigen Änderungen im Arbeitzeitregime
3. staubdichte Abschottung des Baustellenbereiches vor Beginn der Arbeiten - keine "wedelnden" Folien, sondern vom Boden bis zur Decke reichende Staubschutzwände (Gipskarton einseitig, einfach, gespachtelt und gedichtet oder vergleichbare technische Lösungen)
4. Abschottungen sind während der Bauzeit ständig auf Dichtigkeit zu prüfen und ggf. zu erneuern; Abdichtungen können Silikon, Klebeband, Abdichtmasse u. ä. sein
5. separate An- und Abtransportwege für Handwerker und Material ("Zugang von außen").
6. während Abbrucharbeiten und anderer Tätigkeiten mit Staubentwicklung müssen die Fenster im Baustellenbereich und den benachbarten Klinikbereichen geschlossen gehalten werden
7. soweit möglich innerhalb der Bauzone Abkleben der Zu- und Abluftkanäle, Schließen von Absperrklappen, Abstellung der Zuluftversorgung und Abluftleitung von raumlufttechnischen Anlagen
8. Verwendung geschlossener Schuttrutschen und geschlossener Schuttcontainer
9. laufende sachgerechte Straßenreinigung, Lagergut abdecken, staubende Abbruchmaterialien vor ggf. erforderlichen Umschlagarbeiten im Freien befeuchten, Bauschutt zügig vom Klinikgelände abfahren
10. laufende Fassadengerüstreinigung, Fassadengerüste am Bestand mit Staubsauger reinigen
11. Strahlarbeiten an der Fassade nur mit angefeuchteten Strahlmitteln, abzustrahlende Bereiche allseitig und dicht verplanen
12. Verwendung geeigneter Absaugeinrichtungen (Trockenstaubsauger mit Hochleistungsschwebstofffilter) beim Einsatz entsprechender Maschinen (z.B. Bohrmaschine, Schlitzfräse)
13. Schneidarbeiten mittels Trennscheiben unter Wasserzufluss durchführen
14. Ordnung auf der Baustelle innerhalb- und außerhalb von Gebäuden, Baustellen innerhalb des Gebäudes in der Nähe von Patientenbereichen täglich besenrein verlassen, ggf. Erhöhung der Reinigungsfrequenz in angrenzenden Bereichen
15. rechtzeitige Information und Absprache mit den Betroffenen bei Veränderungen im Bauablauf
16. Realisierung des Bauvorhabens ohne Stillstandszeiten
17. Entfernung der Abschottung erst nach Durchführung der Bauendreinigung
18. desinfizierende Reinigung aller Flächen und Gegenstände vor Übergabe der Baumaßnahmen
19. regelmäßige Kontrolle der Baustelle auch unter infektionsprophylaktischen Aspekten, ggf. Durchführungmikrobiologischer Untersuchungen (Luftkeimsammeluntersuchungen in Risikobereichen,  mikrobiologische Kontrolle der Raumluftanlagen
20. Bei Havarien oder akut auftretenden hygienerelevanten Problemen auf der Baustelle ist umgehend auch die Krankenhaushygiene zu informieren

Besondere Hygienemaßnahmen für das Projekt FIPU:

- Gewährleistung eines leichten Unterdrucks auf der Baustelle, damit der Staub nicht in den Klinikbereich gelangt.
- In den Bereichen der Ebene 0 liegen Untersuchungs- und Behandlungsräume, welche während der Baumaßnahme weiterhin medizinisch betrieben werden. Aus diesem Grund dürfen dort nur die durch die Krankenhaushygiene eingewiesenen und namentlich benannten Mitarbeiter der beauftragten Unternehmen tätig werden.
- Zugang zur Baustelle (BA 1 und BA 2) ausschließlich von außen
- Kein Zugang für Bauarbeiter über die Magistrale
- Festinstallierte Staubschutzwände, die keine Türen haben, sind gefordert
- Bei der Planung des Wasserversorgung und Abwasserentsorgung (z. B. De- und Neuinstallation von Handwaschbecken) ist Herr Dr. van der Wall, Hygiene-Ingenieur, zu informieren und einzubeziehen
- Während des Umbaus muss das Wassersystem alle 72 Stunden gespült werden. Dafür ist der Spülplan durchzuführen.

## ZTV Wärmedämm-Verbundsystem
ZTV - Zusätzliche Technische Vertragsbedingungen - Wärmedämm-Verbundsysteme

1 Geltungsbereich und Ausführungsgrundlage
1.1) Die Ausführung der WDVS-Fassadenarbeiten erfolgt nach VOB/C ATV DIN 18345 in der neuesten Fassung.

1.2) Es gelten alle zum Zeitpunkt der Erstellung des Angebotes gültigen DIN-Vorschriften und gewerkespezifischen und / oder gewerketangierenden Regelwerke, die den allgemein anerkannten Regeln der Bautechnik und den Eingeführten Technischen Baubestimmungen (ETB) entsprechen.

1.3) Zusätzlich sind die Empfehlungen und Vorschriften sowie die neuesten Richtlinien der Fachverbände und Herstellerrichtlinien zu beachten.

1.4) Sämtliche aus diesen ZTV - Wärmedämm-Verbundsystem und den Allgemeinen Technischen Vertragsbedingungen (ATV) resultierenden Kosten sind in die Einheitspreise einzurechnen. Eine gesonderte Vergütung für die ausgeführten Leistungen erfolgt nicht, sofern nicht in besonderen Positionen ausgewiesen.

1.5) Die Beurteilung der Oberfläche des WDV-Systems erfolgt nach der Richtlinie zur visuellen Beurteilung beschichteter Oberflächen (Richtlinie-Oberflächen - Rili-Ofl) in der aktuellsten Fassung. Die Fassadenflächen fallen in die Zone 2 nach Richtlinie-Oberflächen - Rili-Ofl. Danach müssen die Oberflächen gleichmäßig ohne Ansätze und Streifen erscheinen. Ungleichmäßige Rollerspuren und Wolkigkeit sind nicht zulässig.
Die Prüfung erfolgt im Abstand der üblichen Nutzung (von begehbaren Wegen, von gegenüberliegenden Fassaden, jedoch im Abstand von mind. 1,00 m bei diffusem Tageslicht (bedecktem Himmel, Nebel, Schatten bei blauem Himmel). Künstliches Streiflicht ist dabei ausgeschlossen.

2. Stoffe und Bauteile
2.1) Der Vollwärmeschutz darf nur als "geschlossenes System" entsprechend der Zulassung und den Werksvorschriften der Hersteller angeboten und ausgeführt werden, d.h. das herzustellende Wärmedämmverbundsystem ist durchgängig mit den vom Systemhersteller vorgesehenen Systemkomponenten auszuführen. Mischsysteme mit Komponenten anderer Fabrikate sind nicht zulässig.

2.3) Grundsätzliche Festlegungen

- Es kommt ein organisches Putzsystem mit Kratzputzstruktur Korngröße 3 mm zur Ausführung.
- Das vom Bieter angebotene WDV-System muss nichtbrennbar, A2-s1, d0 nach EN 13501-1. Die System-Zulassung (ETB) ist dem AG vor Leistungsausführung zu übergeben.
- Auffällige Streifen oder Schattierungen (z.B. entstanden durch Arbeitsunterbrechung oder durch Ansätze in Höhe von Gerüstlagen) stellen ein Mangel dar und werden nicht akzeptiert.

3. Allgemeine Angaben zur Ausführung

3.1) Die Wärmedämm- und Putzarbeiten sind möglichst bei bedeckter Witterung durchzuführen, anderenfalls ist durch Abhängen der Gerüste mit Verschattiernetz o.ä. ein ausreichender Schutz gegen starke Sonneneinstrahlung zu gewährleisten. Analog ist der Schutz gegen Schlagregen sowie Austrocknung durch Wind zu sichern. Bei Verklebungs- und Beschichtungsarbeiten darf die Temperatur der Außenluft, der Untergründe und der Materialien bis zur vollständigen Durchhärtung nicht unter + 5 Grad Celsius liegen.
Der Untergrund ist entsprechend der DIN und den Verarbeitungsrichtlinien des Herstellers zu überprüfen, ggf. zu nässen und zu säubern.

3.2) Gewände, Rahmenprofile von Fenstern und Außentüren, Fensterbänke, Rohre, Einbauten und ähnliche Anschlüsse aus Holz, Kunststoff und Metall sind vom AN so einzuputzen, dass durch temperaturbedingte Längenänderungen keine Schäden am Putz oder am WDVS entstehen können (Ausführung eines Kellenschnittes oder Einbau eines vorkomprimierten Fugendichtbandes nach Vorgaben des Architekten des AG entsprechend Planungsdetails).

3.3) Fenster, Fensterbänke, Außentüren, angrenzende Bauteile usw. sind sorgfältig mit geeigneten Mitteln zu schützen. Fenster und Verglasungen sind prinzipiell mit 0,3 mm dicker PE - Folie vollständig abzudecken und nach Fertigstellung der Arbeiten wieder zu entfernen. Eingebaute Teile, die durch die Arbeiten verschmutzt werden, sind sofort ohne Beschädigung zu reinigen.

3.4) Die angrenzenden Dichtungsbänder sind nach Kompressionsgrad, Stoß- und Eckausbildung, Verträglichkeit und Querschnitt auf die angrenzenden Bauteile abzustimmen. Bei Elastomer-Fugenbänder sind Klebstoff, Verträglichkeit, Vorbehandlung der Haftflächen auf diese abzustimmen. Die Fugenbreite ist nach Art des Fensteranschlags, der Länge des Fensterelements sowie der materialspezifischen Beschaffenheit des Fensterprofils und dessen Oberfläche (hell oder dunkel) zu wählen.

4 Besondere Angaben zur Bauausführung

4.1) Der Befestigungsuntergrund ist Beton bzw. Mauerwerk. Die Befestigung des WDV-Systems erfolgt vollflächig geklebt und statisch relevant bzw. konstruktiv gedübelt mit bauaufsichtlich zugelassenen systemzugehörigen Schraubdübeln, im Dämmstoff versenkt, einschl. dem Verschließen.

4.2.) Offene Kanten der Dämmstoffplatten sind bis zum Einbau der Fensterbank o. ä. Abdeckungen vor Feuchtigkeit zu schützen.

4.3) Im Anschlussbereich zu vorhandenen Dämmfassade hat der AN immer sachverständig zu prüfen, wie er unter den örtlichen Gegebenheiten die bestehende Außendämmung am besten instand setzt bzw. überarbeitet.

4.4) Die Verwertungsmöglichkeiten von WDVS nicht belasteten Bestandteilen aus Rückbau oder Verschnitt(Materialresten sind der Entsorgung zuzuführen.

WDVS-Komponente  Abfallschlüssel nach AVV (Abfallverz.-VO)

- Putz/Kleber/Farben/Haftvermittler  17 01 07
- Materialreste von Putz/Kleber/Farben
  /Haftvermittler/Dämmmaterial  17 09 04
- Armierungsmörtel  17 01 01
- Armierungsgewebe  10 11 03, 17 02 03 bzw. 17 04 05
- Dämmmaterial, nicht belastet  17 06 04
- Dübel, Schienen (Kunststoff)  17 02 03
- Schrauben Nägel  17 04 05

## ZTV Tapezier-, Maler- und Lackierarbeiten
Zusätzliche Technische Vertragsbedingungen - Tapezier-, Maler- und Lackierarbeiten

1. Geltungsbereich und Ausführungsgrundlage

1.1) Die Ausführung der Maler- und Lackierarbeiten - Beschichtungen erfolgt nach VOB Teil C DIN 18 363,
die Tapezierarbeiten nach VOB Teil C DIN 18366.

1.2) Sämtliche aus diesen Zusätzlichen Technischen Vorbemerkungen (ZTV) und den Allgemeinen
Technischen Vorbemerkungen (ATV) resultierenden Kosten sind in die Einheitspreise einzurechnen. Eine
gesonderte Vergütung für die ausgeführten Leistungen erfolgt nicht, sofern nicht in besonderen Positionen
ausgewiesen.

2. Stoffe, Bauteile und Richtfabrikate

2.1.)  Die im Leistungsverzeichnis und in den Planungsunterlagen geforderten Fabrikate, Konstruktionen und
Qualitäten können in gleichwertiger Ausführung angeboten werden. Der Nachweis der Gleichwertigkeit ist
durch vergleichbare Kennwerte, Prüfzeugnisse, Zertifikate usw. bei der Angebotsabgabe zu erbringen. Eine
Leistung, die von den vorgesehenen technischen Spezifikationen abweicht, darf angeboten werden, wenn
sie mit dem geforderten Schutzniveau in Bezug auf Sicherheit, Gesundheit und Gebrauchstauglichkeit
gleichwertig ist. Die Abweichung muss im Angebot eindeutig bezeichnet sein.

2.2) Die Materialien müssen umweltfreundlich und für den Einsatz in Krankenhäusern geeignet sein.

2.3.) Die Werte der verwendeten Produkte entsprechen den Anforderungen des AgBB (AgBB- Bewertungs- schema 2021) bzw. des DIbt.

TVOC [mg/m3] nach 3 Tagen  ≤ 10
Summe SVOC [mg/m3] nach 3 Tagen  ≤ 1
Summe SVOC [mg/m3] nach 3 Tagen  ≤ 0,1
Kanzerogene 1A/1B GHS-System [mg/m3] n. 3 Tagen ≤ 0,01
Kanzerogene 1A/1B GHS-System [mg/m3] n. 28 Tagen ≤ 0,001
Als weitere verbindliche Kriterien nach 28 Tagen sind festgelegt:
- die VOC-Einzelstoffbewertung nach dem NIK-Konzept (NIK= niedrigste interessierende Stoffkonzentration) des AgBB mit dem stoffspezifischen NIK-Wert (NIKi);
- die R-Wert-Beurteilung über R = Summe ci/NIKi = 1 mit ci = gemessene VOC-Einzelstoffkonzentration(i);
- nicht bewertbare VOC-Einzelstoffe (ohne NIK-Wert) über die Summenkonzentration = 0,1 mg/m3.

Lösemittelhaltige Farben und Lacke, die nicht der ChemVOCFarbV entsprechen, dürfen nicht verwendet werden.

Die Produkteigenschaften sind bereits mit dem Angebot per Datenblatt nachzuweisen.

2.4) Es dürfen nur Materialien und Arbeitsgänge zur Anwendung kommen, die zueinander passen und zu
geschlossenen und zugelassenen Systemen gehören.
Zum Beschichtungssystem gehören jeweils die notwendigen Grund- Zwischen- und Schlussbeschichtungen, in den vom Hersteller angegebenen Anzahl von Wiederholungen, wenn nicht in der Leistungsposition anders vorgegeben.
Diese Systeme sind herstellergebunden anzuwenden.
Bei bauseits gelieferten, mit Grundanstrich versehenen Teilen, z.B. Stahlzargen, Stahltüren,
Revisionsklappen u.ä. hat der AN die aufzubringenden Anstriche den Grundanstrichen anzupassen.

2.5) Die Anstrichstoffe müssen, auch bei Anwendung alkalischer Reinigungsmittel gewährleisten, dass der
mit ihnen ausgeführte Anstrich absolut hochreinigungsfähig (geringe Quellbarkeit) und nassscheuerfest,
atmungsfähig und chemikalienfest ist.

2.6) Absperrmittel dürfen die Wasserdampfdurchlässigkeit der nachfolgend vorgesehenen Beschichtungen nicht wesentlich verändern.

2.6) Sind die Farbtöne in der Leistungsbeschreibung nicht exakt benannt, so gelten folgende Farbtonstufen:

"weiß" bzw. "altweiß": Alle Weißtöne, die vom Hersteller zum Grundpreis geliefert werden.
"hell getönt":  Farbtöne mit Hellbezugswert > 65
"mittel getönt": Farbtöne mit Hellbezugswert >/= 25 und </=65
"satt getönt":  Farbtöne mit Hellbezugswert < 25

Standardfarbton für Wände und Decken: weiß, gebrochen (ähnlich Sikkens G0.03.86)
Standardfarbton für Stahlzargen: weiß, gebrochen (ähnlich RAL 9012)

3. Allgemeine Angaben zur Ausführung

3.1) Der Untergrund aller zu bearbeitenden Bauteile ist vor Beginn der Arbeiten auf seine Tragfähigkeit
eigenverantwortlich zu überprüfen. Die Prüfung des Untergrundes auf Feuchtigkeit, Haftung des Putzes oder
Spachtelung der Gipskartonplatten und die Prüfung bereits ausgeführter Schutz- oder Grundieranstriche sind
dabei eingeschlossen. Grundsätzlich gilt, dass auf fehlerhafte Vorleistung nicht aufgebaut werden darf!
Beanstandungen sind der Bauleitung zu melden, damit die Mängelbeseitigung veranlasst werden kann.
Spätere Einwendungen werden nicht berücksichtigt. Bedenken sind auch über die DIN 18363 hinaus anzumelden bei:

· Rissbildungen im Untergrund;
· ungeeigneter Art, Lage oder Befestigung von durchdringenden Bauteilen;

3.2) Beschichtungsstoffe und -techniken müssen auf den Untergrund abgestimmt sein und den zu erwartenden oder ausgeschriebenen Beanspruchungen gerecht werden. Das Geltend machen von Bedenken gemäß Nr. 3.1.1 DIN 18363 umfasst deshalb auch die vom Auftraggeber vorgesehene Ausführung aus fachspezifischer Sicht.

3.3.) Bei Unstimmigkeiten hinsichtlich der Umweltverträglichkeit und der Systemkompatibilität behält sich die
Bauleitung des AG vor, auf Kosten des AN die aufgebrachten Anstriche durch einen unabhängigen Gutachter
stichprobenartig prüfen zu lassen. Bei unzulässigen Abweichungen von den festgelegten Fabrikaten und
Anstrichsystemen sind die Anstriche vom AN unverzüglich kostenfrei zu entfernen.

3.4) Für notwendigen Reinigungs-, Entschichtungs- und Entsorgungsarbeiten wird auf die gültigen Gesetze,
örtlichen Verordnungen, Satzungen und Transportbestimmungen verwiesen. Diese sind bei den zuständigen
Behörden zu erfragen. Behördliche Forderungen und Auflagen sind, soweit nicht besonders beschrieben,
entsprechend zu berücksichtigen.

3.5.) Die Farbtönung nach Wahl des Architekten des AG ist bei allen Positionen kalkulatorisch zu
berücksichtigen, ebenso der Glanzgrad bei der Ausführung der Anstriche. Grundsätzlich gilt Hell- und
Mittelton. Für Volltöne ist bei Bedarf eine Zulageposition in der nachfolgenden Leistungsbeschreibung vorgesehen.

3.6.) Die für die Farbgebung notwendigen Vollton-Buntfarben müssen bindemittelverträglich sein und dürfen
durch ihre Zugabe keine Eigenschaftsveränderungen herbeiführen. Der Hersteller dieser Volltonfarben muss
identisch sein mit dem Hersteller der übrigen zur Anwendung kommenden weißen Anstrichmaterialien.

3.7.) Anschlüsse an eingebaute Zargen, Schränke, Kästen, Ventilatoren, Dosen, Fenster, Fensterrahmen,
Türen, Türfutter, Türrahmen, Türzargen, Verglasungen, Sichtbeton-Bauteile, angrenzende Bauteile usw. sind
sorgfältig abzudecken und nach Fertigstellung der Arbeiten wieder zu entfernen. Einrichtungsgegenstände,
die durch die Ausführung der Anstrich- und Tapezierarbeiten in Mitleidenschaft gezogen werden könnten,
sind ebenfalls zum Schutz mit Folie abzukleben oder staubdicht abzudecken, einschließlich der Beseitigung
und Entsorgung des Abdeckmaterials nach der Beendigung der Anstrich- und Tapezierarbeiten. Das
Klammern, die Verwendung von Reißzwecken o.ä. Befestigungsmitteln, die die abzudeckende Oberfläche
beschädigen oder Rostflecken verursachen können, ist ausdrücklich untersagt. Eingebaute Teile, die durch
die Arbeiten verschmutzt werden, sind sofort ohne Beschädigung zu reinigen.
Klebebänder dürfen die Beschichtungen der Fensterrahmen und Türzargen nicht angreifen. Im Zweifel sind Proben an unsichtbarer Stelle vorzunehmen.

3.8) Bei den auszuführenden Arbeiten darf es zu keiner Durchfeuchtung der Böden kommen. Verursachte Feuchtestellen werden auf Kosten der Malerfirma nachgetrocknet.

3.9.) Vorhandene Abflüsse (WCs, Waschtische, Wannen etc.) dürfen nicht zum Ausgießen von Farben und
Farbresten o. dgl. benutzt werden. Gleiches gilt für die Reinigung von Arbeitsgeräten.

3.10.) Die Lieferung der Werkstoffe muss in Originalgebinden des Herstellerwerkes erfolgen.

4. Besondere Angaben zur Bauausführung

4.1.) Alle zur Durchführung der Beschichtungsarbeiten erforderlichen Gerüste sind Leistungsbestandteil.
Raumgerüste für Arbeitshöhen der zu bearbeitenden oder zu bekleidenden Fläche über 3,50 m sind gesondert zur eigenen Nutzung ausgeschrieben.

4.2.) Es sind die vorhandenen und geplanten Raumsituationen, insbesondere die Raumgrößen, zu beachten.
Eine besondere Vergütung für unterschiedliche Raumgrößen erfolgt nicht.

4.3.) Das Abkleben von Gummidichtungen und Glasleisten oder Entfernen von Beschlagteilen,
Sockelblechen, Schonschildern, Schaltern, Dosendeckeln, Lampensockeln, Rolladenkastendeckel usw. ist
vor dem Anstrich vorzunehmen. Die Montage dieser Teile sowie die Reinigung sämtlicher durch Anstrich-
und Tapezierarbeiten verschmutzter Teile, wie z.B. Platten an Waschtischen, Handräder und Rohrhülsen der
Heizung gehören zum Leistungsbestandteil.
Wenn möglich sind vorhandene Dichtungen an Bestandszargen von Türen, Fenstern u. dgl. vor den Arbeiten zu entfernen und anschließend wieder einzubauen. Das gilt in gleicher Weise für Beschläge. Bewegliche Teile sind gangbar zu halten.

4.4) Zusätzlich zu Nr. 4. der ATV DIN 18299 und der ATV DIN 18363 gelten als Nebenleistung:
- Schutzmaßnahmen für den Personenverkehr durch Hinweisschilder oder Absperrungen im gewerkeüblichen Umfang
- Das Ausbessern von kleinen Schäden in der Altbeschichtung und im Untergrund sind gemäß ATV DIN 18363 Nebenleistung. Als kleine Untergrundschäden in diesem Sinne verstehen sich:  vereinzelte Fehlstellen oder durch Stoß und Druck entstandene kleinere Unebenheiten (bis 3% der Fläche), Putzspritzer, die mit dem Spachtel leicht entfernt werden können und keine Vertiefungen hinterlassen, Löcher, die z.B. durch Stoß entstanden sind, Schwundrisse, jedoch nicht Setzrisse

4.5) Ist Schleifen und Spachteln vorgesehen, so bleibt die Anzahl der Schleifgänge und Spachtelaufträge
sowie die Wahl der richtigen Körnung dem Auftragnehmer überlassen und ist auf die vorgesehene
Beschichtung einzustellen. Bei Schleifarbeiten im Trockenverfahren sind grundsätzlich Absaugvorrichtungen zu verwenden.
Zu beschichtende Putzflächen sind vor der Grundierung mit einem Messingbesen abzukehren.

4.6.) Grundierungen im Spritzverfahren sind wegen des hohen Feuchtigkeitseintrages in die
Gipskartonplatten zu vermeiden. Wird Spritzen vom Auftragnehmer vorgesehen, übernimmt er die Gewähr dafür, dass angrenzenden Bauteile und Flächen nicht verschmutzt werden. Notwendige Abdeck- und Abklebearbeiten sind Nebenleistungen und werden nicht gesondert vergütet.
Bei allen Spachtel- und Anstricharbeiten sind die darunter befindlichen Bodenflächen sowie alle
angrenzenden Bauteile zu schützen.

4.7) Das angewandte Material muss dem Muster entsprechen, eine ausdrückliche Bestätigung des Musters durch den Architekten ist einzuholen.

4.8) Das Ausschütten und Versickern lassen von Rückständen aller Art ist untersagt.
Abwässer aus den Verarbeitungsprozessen, auch solche aus der täglichen Reinigung von Arbeitsgeräten,
sind durch eine vom AN zu stellenden Auffangvorrichtung zu sammeln und entsprechen den geltenden
Entsorgungsvorschiften zu beseitigen.

4.9) Die einschlägigen Vorschriften über Sonderabfall sind einzuhalten. Der Auftraggeber kann einen
entsprechenden Nachweis verlangen.

4.10) Bemusterungen sind im zeitlichen Zusammenhang mit der Vorlage der Mustervorlage anderer
Leistungsbereiche dieses Loses vorzunehmen, um Farb- und Strukturzusammenhänge beurteilen zu
können.

4.11) Bauseitig ist eine Staubminderungsmaßnahme vorgesehen.Dazu wird bauseits eine Luftreinigungsanlage (Unterdruckanlage) zur Verfüngung gestelt.

5. Abrechnung

Als begrenzende Bauteile im Sinne der VOB gelten immer raumbildende Systemböden, Vorsatzschalen
sowie Unterdecken und abgehängte Decken. Das gilt nicht für Putze und Estriche.
Bezüglich der Übermessung von Aussparungen mit einer Einzelgröße von <= 2,50 m2 ist die Größe der
Fenster- oder Türöffnung (Maueröffnungsmaß (RNB) entspricht der Bemaßung in den Architektenplänen) maßgebend.

Wandbeschichtungen von umlaufenden Wandbekleidungen (z. B. Wandschutz, Wandfliesen,
Holzvertäfelungen) werden übermessen, wenn die Beschichtung in einer Höhe <= 30 cm ausgeführt wird.
Da der Wandschutz mit einer Höhe > 30 cm ausgeführt und direkt oberhalb des Sockels angebracht wird, ist
das Höhenmaß ab Oberkante Wandschutz bis Unterkante Unterdecke bzw. abgehängte Decke anzusetzen.
Die Wandbekleidungen begrenzen die Bearbeitungsfläche und dürfen nicht übermessen werden und zwar
unabhängig von Einzellänge.

Die Größen der Wandflächen sind raumweise von Rohfußboden bis zu den Unterdecken oder abgehängte
Decken zu ermitteln.
Alle Fenster- und Türöffnungen mit einer Einzel- oder Gesamtfläche > 2,50 m2 (gemäß Architektenplan) sind
davon abzuziehen. Anschließend erfolgt der Abzug der Fläche des Wandschutz (inkl. Sockel und Estrich).

Unterzüge mit mehr als 30 cm Einzelbreite sind von der behandelten Fläche abzuziehen und gesondert zu berechnen.

Unter Angabe des Querschnittes sind Rohrleitungen aufzumessen. Schieber, Ventile, etc. sind zu
übermessen.

## PLANUNTERLAGEN
PLANUNTERLAGEN

Der Leistungsbeschreibung liegen folgende Planunterlagen bei:

Baustelleneinrichtung E10 Zugang Baustelle
Baustelleneinrichtung BA I + II
Ansicht Nord Für Gerüst und Durchbruch
E10 1.OG - Fassade

E00 EG - Bauabschnitt 1
E10 1.OG - Bauabschnitt 1
Malerarbeiten 1.OG E10 - Bauabschnitt 1
Wandschutz 1.OG E10 - Bauabschnitt 1

E00 EG - Bauabschnitt 2
E10 1.OG - Bauabschnitt 2
Malerarbeiten 1.OG E10 - Bauabschnitt 2
Wandschutz 1.OG E10 - Bauabschnitt 2

- Abbruchplan E00 (Öffnungen für TGA)

## 3400 Malerarbeiten, WDVS

### Los 01 Malerarbeiten Bauabschnitt 1

#### Titel 01.01 Putzarbeiten, Wärmedämmsysteme, Bauabschnitt 1

##### Untertitel 01.01.01 Rückbau WDVS

**01.01.01.1 WDVS einschneiden, für Wiederansetzen WDVS**
Gerades Schneiden durch den Aufbau des vorhandenen  WDV-Systems für den darauf folgenden restlosen Abbruch eines vorhandenen Wärmedämmverbundsystems mit Mineralfaserdämmplatten und mineralischem Putzsystem, unter weitgehender Erhaltung des vorhandenen Armierungsgewebes an der Schnittfuge.
Das Armierungsgewebe ist vorab freigzulegen für  Anschlussarbeiten (Einbindung der neu zu erstelemnden WDVS-Flächen) ohne es zu zerstören, um es anschließend wieder einbetten zu können.
Offene Flächen der Dämmung in der Schnittfläche/Kante mit Fassadenklebeband wasserundurchlässig und diffusionsdicht abkleben, und wieder entfernen auf Anforderung der örtlichen Bauleitung
Breite/Höhe: bis 150 mm

Anforderungen Klebeband:
Spezial-Folie aus PO
UV-stabil (frei bewittert 12 Monate)
dehnbar
geeignet für Behelfsdeckung
hohe Klebkraft bei Kälte und Hitze

Ausführung: waagerecht und senkrecht auf Schnittflächen/Kanten im  WDVS-Aufbau im Bereich um die Lüftungsein- und auslässe (alt und neu) im Sturzbereich von Fenster/Bereich über Fensterband 1.OG und im Bereich Baustellenzugang Bauabschnitt 1 im Brüstungsbereich von Fenster/Bereich unter Fensterband im 1.OG

Putz: ca. 15 mm mineralischer Putz
Dämmung: bis ca. 20 cm Mineralwolle-Dämmplatten
Menge: 19,000 m

**01.01.01.2 Abbruch vorhandenes Wärmedämmverbundsystem**
Abbruch eines vorhandenen Wärmedämmverbundsystems mit Mineralfaserdämmplatten und mineralischem Putzsystem, einschl. Kleber und Zubehör, ab gesetzten Schnitten, in Wandflächen inkl. ordnungsgemäßer Entsorgung (Separierung, Transport, Gebühren).
Dämmplatten beim Rückbau nach Möglichkeit vollständig von allen anhaftenden Fremdstoffen wie Kleber, Putzen oder Glasgittergewebe befreien.

Abbruch minimal:
in rechteckigen Kleinflächen 1,20 m2 bis 1,5 m2 oder in Streifen von von 10 cm Breite bis
Abbruch maximal:
Flächen bis 10 m2

Putz: ca. 15 mm mineralischer Kratzputz
Dämmung: bis ca. 20 cm Mineralwolle-Dämmplatten
Abfall ist nicht gefährlich, nicht schadstoffbelastet

Vergütung der Entsorgung nichtbelasteter Komponenten übernimmt der Auftragnehmer.
Menge: 8,000 m2

**01.01.01.5 Begrenzungsfläche zum Bestand mit Fassadenklebeband abkleben**
Abkleben von Fenster- und Türenrahmen bzw. Schließflächen von schmutzempfindlichen und gefährdeten Bauteilen aus Aluminium gegen Verschmutzung.
Nach Abschluss der Arbeiten ist das Klebeband restlos zu entfernen und zu entsorgen.
Breite 60 mm

Anforderungen:
Spezial-Folie aus PO
UV-stabil (frei bewittert 12 Monate)
dehnbar
geeignet für Behelfsdeckung / Notdach
hohe Klebkraft bei Kälte und Hitze

Ausführung: senkrecht auf Fensteranlagen (ink. Sonnenschutz) und Türenrahmenflächen aus Aluminium
Menge: 35,000 m

**01.01.01.6 Abkleben Fenster- und Türflächen, Abdeckfolie, PE, Außenflächen**
Abkleben von Fenster- und Türflächen im Außenbereich inkl. der jeweiligen Rahmen mit PE-Folie 0,3mm.
Klebebänder passend zu den Rahmenmaterialien wählen.
Folie nach Gebrauch rückstandslos entfernen und entsorgen.
Abdeckmaterial: Abdeckfolie (PE)
Verwendung: Abkleben Fenster- und Türflächen

Einbauort:
Außenflächen von Fenster und Türen im 1. Obergeschoß im Bereich unterhalb der Lüftungskanalarbeiten
Außenflächen von Fenster im Eg und 1. Obergeschoß im Bereich unterhalb des Baustellenzuganges Bauabschnitt 1
Menge: 15,000 m2

##### Untertitel 01.01.02 Ausbesserung WDVS

**01.01.02.3 WDVS komplett, ausbessern**
Wärmedämm-Verbundsystem auf Stahlbetonaußenwand mit kleinen Schäden wie folgt ausbessern:
- lose sitzende Putzteile abschlagen
- beschädigte Dämmplatten ausschneiden
- freigelegten Untergrund säubern
- Fugen und Unebenheiten vollflächig überspachteln
- neue Wärmedämmteile einfügen
- vollflächiges Überspannen mit Armierungsgewebe
- Fassadenputz als Kalk-Zement-Putz 15 mm
- Bauschutt entsorgen
Oberfläche gemäß Bestand herstellen.
Dämmplatten: Polystyrol-Hartschaum-Platte oder Mineralwolle-Platte
Dämmplattendicke: bis 20 cm

Abfall ist nicht gefährlich, nicht schadstoffbelastet,
Abfallschlüssel nach AVV: 170604 Dämmmaterial und 170904 gem. Bau- und Abbruchabfälle

Ausführung: vor Rückbau des Gerüstes nach Arbeiten des TGA Gewerkes Lüftung an der Fassade
Menge: 13,000 m2

##### Untertitel 01.01.03 Erneuerung WDVS

**01.01.03.1 WDVS kleine Schäden, komplett erneuern, Brüstungs-/Sturzbereich**
Wärmedämm-Verbundsystem auf Stahlbetonaußenwand mit kleinen Schäden wie folgt erneuern:
- lose sitzende Putzteile abschlagen
- freigelegten Untergrund säubern
- Fugen und Unebenheiten vollflächig überspachteln
- fehlende neue Wärmedämmteile einfügen
- vollflächiges Überspannen mit Armierungsgewebe
- Fassadenputz als Kalk-Zement-Putz 15 mm
- Bauschutt entsorgen
Oberfläche gemäß Bestand herstellen.
Dämmplatten: Polystyrol-Hartschaum-Platte oder Mineralwolle-Platte
Dämmplattendicke: bis 20 cm

Abfall ist nicht gefährlich, nicht schadstoffbelastet,
Abfallschlüssel nach AVV: 170604 Dämmmaterial und 170904 gem. Bau- und Abbruchabfälle

Ausführung:
vor Rückbau des Gerüstes nach Arbeiten des TGA Gewerkes Lüftung an der Fassade
nach Verschluss des Baustellenzuganges Bauabschnitt 1
Menge: 1,500 m2

**01.01.03.2 WDVS bis 20 m, MW 100 mm, Klebeverfahren**
Wärmedämm-Verbundsystem aus Mineralwolleplatten im Klebeverfahren, einschl. zusätzlicher Verdübelung in der Fläche sowie im Randbereich mit Armierungsschicht anbringen; inkl. notwendiger Vorarbeiten (Untergrund aus altem WDVS-Aufbau; Ausgleich), und anpassungsarbeiten an das vorhandene WDVS,
Oberputz in gesonderter Position.
Untergrund: Stahlbeton
Gebäudehöhe: 8 bis 20 m
Windzone: II
Dämmmaterial: Steinwolleplatten, nichtbrennbar nach DIN 4102,Euroklasse A1
Dämmplattendicke: 100 bis 200 mm
Zusatzverdübelung: 6 Stück /m2

Ziel ist ein optisch unsichtbarer, rissefreier  Übergang
Eine Altmarterialbestimmung und Beratung durch den Außendienst des vom AN gewählten Materialanbieters ist einzukalkulieren.

Baustoffklasse System: A2, nicht brennbar
Wärmeleitfähigkeit: 0,030 W/m*K
Plattenkante: stumpf
Armierungsschicht: wie Bestand
Ausführung nach Planung: E10 1.OG - Fassade
Datei: 6211_ARC_5_A_FS_E03_2_V1_0001

Angeb. Fabrikat/System/Hersteller:

'...................................'
Menge: 10,000 m2

**01.01.03.3 Anpassung Dämmung, TGA-Öffnungen Außenwand**
Im Bereich um die TGA-Öffnungen in der Außenwand sind Ankerplatten Dicke 20 mm verbaut. Die Breite der umlaufenden Ankerplatten beträgt 200 mm. Die Dämmung ist in Ankerblattenbreite zuzuschneiden
Über den Ankerplatten ist die Dämmung mit 20 mm geringerer Dämmstärke einzubauen.

Ausführung siehe:
6211_ARC_5_D_SO_E03_X_GT_0001 Durchbruch - Außenwand
Menge: 9,000 m

**01.01.03.4 Anschlussfuge, Fugendichtband + Armierung, WDVS**
Fugendichtband aus Weichschaumkunststoff, vorkomprimiert und selbstklebend, für Anschlussfugen des Wärmedämm-Verbundsystems, Dämmplatten press gegen Fugenband stoßen, Armierungsschicht bis zum Fugenrand führen.
Fugenweite: bis 10 mm

Angeb. Fabrikat/System/Hersteller:

'...................................'
Menge: 12,000 m

**01.01.03.5 2.Dichtebene/ Dichtwanne B=bis 350mm; Dichtschlämme**
Ausbildung Dichtebene als Dichtwanne unter der Fensterbank
Herstellen einer wannenförmigen zweiten Dichtebene (Ablaufebene) unterhalb von Fensterbanksystemen, inkl. Untergrundvorbereitung, Eckausbildung der vorderen horizontalen Kante, Armierungsschicht bis an Fensterrahmen sowie beidseitig fugenlos in die aufgehenden Leibungsflächen führen und zum Rahmen abdichten.
Nach Trocknung Aufbringen eines Feuchteschutzes in der geneigten Horizontalfläche gemäß Herstellerrichtlinien, mind. 50 mm in die vertikalen Flächen hinein.

Tiefe Fensterbankleibung: 50 mm
Untergrund: waagerecht
Ausführung: an Fensterbank des wieder eingabauten einzelnen Fensters am ehemaligen temporären Baustellenzugang Bauabschnitt 1

Abgerechnet werden die Einzellängen der Fensteröffnungen zwischen den Leibungen.
Menge: 1,500 m

**01.01.03.6 Musterfläche <=1,0 m2, Bestandsflächen, Putz, außen**
Erstellen von Musterflächen für alle Arten von Beschichtungen auf ausgewiesenen Bestandsflächen oder nach Absprache mit der Bauleitung bzw. dem Bauherrn. Entfernen der Muster nach Freigabe.
Größe Fläche: <= 1,0 m2
Untergrund: Putz, Beton
Bauteil :Außenwand
Beschichtung: Kalk-Zement-Putz
inkl. Farbestimmung Bestandsfläche
Menge: 2,000 St

**01.01.03.7 Putzoberfläche nach Abschluss Bauabschnitt 1 sanieren**
Sanierung Putzoberfläche nach Wiederherstellung des WDVS im Brüstungs- oder Sturzbereich von Fensterbändern im 1. Obergeschoss durch Entfernen von freien und losen Teilen, Reinigen sowie Vornässen, Vorspritzen von Putzfehlstellen, Schlitzen, Hohlräumen usw. und Auftragen und Verreiben eines/er mineralischen Ausgleichsputz/Spachtelmasse für außen, wasserabweisend im Bereich neben und unter der wiederhergestellten Brüstung bis zum Gebäudesockel

Schichtdicke:  1 - 10 mm, einlagig
Schlitze und Hohlräume:  bis 15 mm, mehrlagig
Schichtdicke Vertiefungen:  bis 20 mm, mehrlagig

Gerüstankerlöcher schließen in gesonderter Position.
Menge: 1,500 m2

**01.01.03.8 Putzoberfläche nach Abschluss der TGA-Arbeiten**
Putzoberfläche nach Wiederherstellung des WDV-Dämmung mit Armierung im Sturzbereich über Fensterbändern im 1. Obergeschoss durch Entfernen von freien und losen Teilen, Reinigen sowie Vornässen, Vorspritzen von Putzfehlstellen, Schlitzen, Hohlräumen usw. und Auftragen und Verreiben eines/er mineralischen Ausgleichsputz/Spachtelmasse für außen, wasserabweisend im Bereich von neu hergestellter armierter Dämmung.
Ziel ist ein optisch unsichtbarer, Übergang.
Eine Altmarterialbestimmung und Beratung durch den Außendienst des vom AN gewählten Materialanbieters ist einzukalkulieren.
Material: wie Bestand

Schlitze und Hohlräume:  bis 15 mm, mehrlagig
Schichtdicke Vertiefungen:  bis 20 mm, mehrlagig

Ausführung: nach Abschluss der Lüftungskanalrabiten
Gerüstankerlöcher schließen in gesonderter Position.
Menge: 10,000 m2

**01.01.03.9 Reparatur, WDVS, nachträgliches Dübel-Systeme**
Reparatur des Wärmedämm-Verbundsystems aufgrund von nachträglich gesetzten Dübel-Systemen zur Befestigung von Lüftungskanälen an der WDVS-Fassade:
- Ablösen des Oberputzes ca. 1,0 cm um das Loch herum
- Sonstige lose Teile aus der Fassade entfernen
- gemäß Systemaufbau mit entsprechendem Dämmstoff verschließen
- Armierung mit Gewebe um das Dübel-System herum aufbringen
- Grundierung entsprechend Herstellersystem aufbringen
- entsprechend der vorhandenen Oberflächenstruktur verputzen und beschichten
Putzsystem: Kalk-Zement-Putz
Putzdicke : ca.15 mm
Dämmstoff: Mineralwolle
WLG: 032
Farbe/Helligkeit Putz : weiß oder weiß abgetönt
Menge: 16,000 St

**01.01.03.10 Gerüstankerverschluss im WDVS; während Gerüstabbau**
Gerüstankerlöcher im WDVS-Fassadendämmsystem im Zuge des fassadenweisen Gerüstabbaus schließen und mit zu liefernden systemzugehörigen Verschlusskappen abdecken.

Bei dieser Tätigkeit entstehen zeitliche Verzögerungen, da das Gerüst lagenweise/abschnittsweise abgebaut wird und gleichzeitig die Ankerlöcher verschlossen werden müssen. Auch ist sicherzustellen, dass der Facharbeiter ausreichend gesichert ist. Diese Verzögerung ist im Einheitspreis zu berücksichtigen.

Verschlussstopfen aus imprägnierter Mineralwolle zum Abdichten von Gerüstankerlöchern in vorgenannten WDVS liefern und montieren. Überarbeiten der Steinwolle mit Oberputz und angleichen an vorhandenen Putz incl. Anstrich
Menge: 40,000 St

**01.01.03.11 Beschichtung, Putz, außen, Streifen über gesamte Fassadenhöhe**
Beschichtung auf Putz als Silikatfarben-Anstrich mit folgendem Aufbau:
- Grundierung
- Voranstrich
- Schlussanstrich
Die Herstellerangaben sind zu beachten.
Untergrund: Putz
Farbe: weiß oder weiß getönt nach Musterentscheid auf Grundlage des Bestandsfarbtones.
Menge: 20,000 m2

**01.01.03.12 Gelenkhebebühne, Mietgebühr, BA I+II, inkl. An- u. Abtransport**
Mietgebühr/Überlassungsgebühr für Gelenkhebebühne, selbständig fahrbar, mit Arbeitskorb inkl. Steuerung.
Arbeitshöhe: 20,00 m
Max. Arbeitslast: 230 kg
Reichweite: 12,00 m
Mietdauer entsprechend der Leistungsdauer für einen Überholungsanstrich von 40 m2
Menge: 3,000 d

##### Untertitel 01.01.04 Inneputzarbeiten

**01.01.04.9 Fenster einputzen, innen**
Losen alten Putz der Leibung, innen, nach Wiedereinbau des Fensters abschlagen, entfernen und entsorgen, Ausbruchstellen ausspachteln, Haftgrund für neuen Putz auftragen Fenster innenseitig einputzen, einschl. Putzen der Leibungen mit Anschlüssen an die bestehenden Putzflächen
Bauteil: Leibung
Tiefe Leibung: 250 mm
Mörtelart: Normalputzmörtel (GP) DIN EN 998-1
Festigkeitsklasse: CS II/III (P II) DIN EN 998-1

Fenster in der Dämmebene (vor der Rohbauöffnung) liegend,
am Ende (Endelement) eines Fensterbandes liegend
Ausbruchstellen an Stahl- bzw. Blechwinkelbefestigungspunkten des Fensters
Menge: 5,000 m

**01.01.04.10 Fehlstellen an Abbruchnarben verputzen/verspachteln, innen**
Fehlstellen des Innenwandputzes verputzen, inkl. reinigen und vornässen, Oberfläche ansatzfrei verreiben und filzen.
Größe: > 1,50 bis < = 2,50 m2
Mörtelart: Mörtelart: Normalputzmörtel (GP) DIN EN 998-1
Menge: 20,000 m2

##### Untertitel 01.01.05 Stundenlohnarbeiten

*Hinweis: Stundenlohnarbeiten*
Stundenlöhne enthalten die Zulagen für Feiertags- ,
Samstags- und Sonntagsarbeit sowie für Überstunden.
Mit den Stundenlöhnen sind im Weiteren Fahrkosten,
Aufwendungen für Verpflegung, Übernachtung sowie
Kleinmaterialien, Einsatz von Kleinmaschinen sowie
Verbrauchsmaterialien und dgl. abgegolten.
Ein Anspruch auf Ableistung der nachstehend
genannten Stunden besteht generell nicht.
Ein Vergütungsanspruch für Zeitaufwendungen
entsteht nur, wenn die voraussichtlich benötigten Aufwendungen vor Arbeitsausführung von der
Bauleitung bestätigt/ beauftragt wurden.
Für einfache Tätigkeiten, wie Transport, Reinigung
Stemm- & Abbrucharbeiten etc., gelangen grundsätzlich
nur die Stundensätze für Bauhelfer zur Abrechnung.
Die vom AN angegebenen Stundensätze werden als
Grundlage wechselseitiger Zeitaufwandsverrechnung
zwischen AN und AG herangezogen.

**01.01.05.17 Stundensatz Fachwerker, Maler- und Fassadenarbeiten**
Stundensatz für Leistungen, welche nicht in den
Positionen erfasst sind und nur auf ausdrückliche
Anweisung der Bauleitung gegen Nachweis zur
Ausführung kommen.

Fachwerker, Maler- und WDVS-Fassadenarbeiten
Menge: 4,000 h

**01.01.05.18 Stundensatz Helfer/-in, Maler- und Fassadenarbeiten**
Stundensatz für Leistungen, welche nicht in den
Positionen erfasst sind und nur auf ausdrückliche
Anweisung der Bauleitung gegen Nachweis zur
Ausführung kommen.

Helfer/-in, Maurer- und Fassadenarbeiten
Menge: 4,000 h

**01.01.05.19 Zulage Arbeiten Sonn-u. Feiertag, Maler- und Fassadenarbeiten**
Zulage für Arbeiten an Sonn- und Feiertagen,
auf ausdrückliche Anforderung durch den Bauherrn
Menge: 2,000 h

**01.01.05.20 Zulage Nachtarbeit, Maler- und Fassadenarbeiten**
Zulage für Nachtarbeitsstunden,
auf ausdrückliche Anforderung durch den Bauherrn
Menge: 2,000 h

#### Titel 01.02 Maler- und Tapezierarbeiten Bauabschnitt 1

##### Untertitel 01.02.01 Vorbereitende Arbeiten

**01.02.01.1 Gegenstände abdecken und abkleben, Malerabdeckplane (keine Nebenleistung)**
Staub- und wasserdichtes Abdecken und Abkleben von Gegenständen und zu schützende Flächen mit Malerabdeckplane zusätzlich zu den Nebenleistungen laut DIN 18299/ DIN 18363.
Unterhalten sowie Entfernen nach Abschluss der Arbeiten sind einzukalkulieren.

Das gebrauchte Schutzmaterial bleibt Eigentum des AN und ist
entsprechend der gesetzlichen Vorschriften zu entsorgen oder
zur Wiederverwendung zu entfernen.

Hinweis:
Ausführung nur in Absprache mit BL!
(zusätzlich zu den Nebenleistungen lt. DIN 18299/ DIN 18363)

Gegenstand: Fenster, Türen, Wand- und Bodenfliesen, Beschlag- und Bauteile, sonstige farbempfindliche Einbauteile sowie Einrichtungsgegenstände etc.
Menge: 170,000 m2

**01.02.01.2 Untergrundvorbereitung, GK-Wände gespachtelt (keine Nebenleistung)**
*** Bezugsbeschreibung
Untergrund auf Eignung, Trag- und Haftfähigkeit prüfen.
Flächen säubern von grober Verschmutzung, einschließlich Entsorgung, zusätzlich zu den Nebenleistungen lt. DIN 18299/ DIN 18363/DIN 18366

Bauteil: Wände, aus Gipskartonplatten, Gipsfaserplatten oder
Wandbauplatten aus Gips, Trockenputz
Art und Beschaffenheit: gespachtelt mind. Q2
Oberfläche: zur Aufnahme von Beschichtungen aller
Nassabriebsklassen auf tapezierten Untergründen (Malervlies,
Glasfasergewebe)
Menge: 670,000 m2

**01.02.01.3 Untergrundvorbereitung, GK-Decke gespachtelt**
*** wie Position 01.02.01.2
Bauteil: abgehängte Decken, aus Gipsplatten
Art und Beschaffenheit: gespachtelt Q3
Oberfläche: zur Aufnahme von Beschichtungen aller
Nassabriebsklassen auf tapezierten Untergründen (Glasvlies)
Menge: 230,000 m2

**01.02.01.4 Untergrundvorbereitung, MW verputzt/Stahlbeton**
*** wie Position 01.02.01.2
Bauteil: Wände aus Mauerwerk/Stützen aus Stahlbeton
Art und Beschaffenheit: Wände verputz Gipsputz mind. Q2
Stützen unverputzt
Oberfläche: zur Aufnahme von Beschichtungen aller
Nassabriebsklassen auf tapezierten Untergründen (Malervlies,
Glasfasergewebe)
Menge: 154,000 m2

**01.02.01.5 Untergrund schleifen, Sinterschichten entfernen**
Sinterschichten und Trennschichten durch ganzflächiges Schleifen entfernen, Flächen entstauben, einschließlich Entsorgung der entfernten Schichten
Menge: 14,000 m2

**01.02.01.6 Grundg.+Fleck-/Vorspachtelung, zementgeb.;Betonwand/-stütze**
Vorspachtelung: Größere Vertiefungen, einzelne Niveauunterschiede, Porennester und Fugenbereiche spachteln
und glätten, inkl. erforderlicher Betonhaftgrundierung.
Eventuell vorhandenen Versatz breitflächig anspachteln.

Materialanforderungen:
- zementgebundener/kunststoffvergüteter Füllspachtel
- sehr gut haftend auf Beton, standfest
- diffusionsfähig
- Brandverhalten: Klasse E
- Druckfestigkeit: > = 25 N/mm2 (Klasse R3)
Farbton: grau

Untergrund: unbeschichtete Betonwandflächen/-Stützen
Arbeitshöhe bis 3,5 m.

Ausführungsort: z.B. Technik- oder Lagerräume
Menge: 6,000 m2

*Hinweis: Hinweis:*
Hinweis:
Die Ausführung der Grundierung der Trockenbauwand F30 zwischen Flur F13B zu Raum Study Nurse hat auf der Flurwandseite und anden Gipsplattendecken mit einem nichtbrennbaren Baustoff aus dem gewählten Anstrichsystem unter Titel 02 mit gültigem Allgemeines bauaufsichtliches Prüfzeugnis für das Wandbekleidungssystem mit Anstrich als nichtbrennbarer Baustoff (Baustoffklasse DIN 4102: A2) zu erfolgen.

**01.02.01.7 Grundierung; Disp.weiß 2-5mm (Gipsplatten gespachtelt Q2/Mauerwerk, verputzt)**
Systemzugehörige Haftgrundierung.

Materialanforderungen an die Grundierung:
- emissionsarm, lösemittel- und weichmacherfrei sowie frei von foggingaktiven Substanzen auf Dispersionsbasis
- rissfrei durchtrocknend und trocken schleifbar
- rostinhibierend
- mit hoher Haftfestigkeit, diffussionsfähig
- mit erhöhter Feuchtigkeitsbeständigkeit
- Grundlage für Anstrich mit Dispersionsfarbe bzw. Glasgewebebekleidung
- Haftzugfestigkeit: >= 0,3 MPa
- Brandverhalten: A2-s1, d0

Fabrikat Grundierung: Brillux "Lacryl Tiefgrund 595 transparent" oder gleichwertiger Art

Angeb. Fabrikat/System/Hersteller:

'...................................'

Untergrund: Wand-Gipsputz Q2 geglättet, Kalkzement gefilzt, Mauerwerk verputzt
Oberflächen als Untergrund für nachfolgende feinstrukturierte Wandbekleidungen und matte, nicht strukturierte Beschichtungen geeignet
Arbeitshöhe bis 3,8 m
Menge: 50,000 m2

**01.02.01.8 Grundg.+Spachtelg. Q3; Disp.weiß 2-5mm (Mauerwerk verputzt; Stahlbeton)**
*** Bezugsbeschreibung
Systemzugehörige Haftgrundierung + vollflächiges Auftragen
und Glätten eines spritzbaren Füllspachtels auf Dispersionsbasis im Innenbereich bis zur geforderten Glätte.
Oberfläche nachschleifen; einschl. dem vorherigen Beispachteln
von Ausbruchstellen, Lunkern und Rissen. Eventuelle
Fehlstellen nachspachteln und schleifen.
Auch in Teilflächen, als Randstreifen o.ä.

Spachtelmaterial:
Spachtelgips nach DIN EN 13963

Materialanforderungen an die Grundierung:
- emissionsarm, lösemittel- und weichmacherfrei sowie frei von foggingaktiven Substanzen auf Dispersionsbasis
- rissfrei durchtrocknend und trocken schleifbar
- rostinhibierend
- mit hoher Haftfestigkeit, diffussionsfähig
- mit erhöhter Feuchtigkeitsbeständigkeit
- Grundlage für Anstrich mit Dispersionsfarbe bzw. Glasgewebebekleidung
- Haftzugfestigkeit: >= 0,3 MPa
- Brandverhalten: A2-s1, d0

Fabrikat Grundierung: Brillux "Lacryl Tiefgrund 595 transparent" oder gleichwertiger Art

Angeb. Fabrikat/System/Hersteller:

'...................................'

Untergrund: Wand-Gipsputz Q2 geglättet, Kalkzement gefilzt, Mauerwerk verputzt, Stahlbeton unverputzt
geforderte Oberflächenqualität: Q3
in Verbindung mit einer erhöhte Ebenheitstoleranzen nach DIN 18202, Tabelle 3; Zeile 4
Oberflächen als Untergrund für nachfolgende feinstrukturierte Wandbekleidungen und matte, nicht strukturierte Beschichtungen geeignet
Ausführung: im Spritzauftrag bzw. nach Wahl des AN
Arbeitshöhe bis 3,8 m über OKFFB
Menge: 30,000 m2

**01.02.01.9 Grundg.+Spachtelg. Q3; Disp.weiß 2-5mm (Gipsplatten, Q2), Wand**
*** wie Position 01.02.01.8
Untergrund: Gipsplatten mit Q2 Verspachtelung
Ausführung an der Wand

Der vorangestellte Hinweis ist zu beachten!
Menge: 600,000 m2

**01.02.01.10 Grundg.+Spachtelg. Q3; Disp.weiß 2-5mm (Gipsplatten, Q2), Decke**
*** wie Position 01.02.01.8
Untergrund: Gipsplatten mit Q2 Verspachtelung
Ausführung an der Unterdecke

Der vorangestellte Hinweis ist zu beachten!
Menge: 230,000 m2

**01.02.01.11 Grundg.+Spachtelg. Q3; Disp.weiß 2-5mm (Beton, senkrecht)**
*** Bezugsbeschreibung
Systemzugehörige Haftgrundierung + vollflächiges Auftragen
und Glätten eines spritzbaren Füllspachtels auf
Dispersionsbasis im Innenbereich bis zur geforderten Glätte.
Oberfläche nachschleifen; einschl. dem vorherigen Beispachteln
von Ausbruchstellen, Lunkern und Rissen. Eventuelle
Fehlstellen nachspachteln.
Auch in Teilflächen, als Randstreifen o.ä.

Materialanforderungen:
- emissionsarm, lösemittel- und weichmacherfrei sowie frei von foggingaktiven Substanzen (mit Nachweis)
- hochwertige, weiße, Spritz- und Handspachtelmasse auf Dispersionsbasis
- rissfrei durchtrocknend und trocken schleifbar
- rostinhibierend
- mit hoher Haftfestigkeit, diffussionsfähig
- mit erhöhter Feuchtigkeitsbeständigkeit
- Grundlage für Anstrich mit Dispersionsfarbe bzw. Glasgewebebekleidung
- Haftzugfestigkeit: >= 0,3 MPa
- Brandverhalten: A2-s1, d0

Untergrund: senkrechte Betonflächen (unbehandelt) oder gespachtelt Q2
geforderte Oberflächenqualität: Q3
in Verbindung mit einer erhöhte Ebenheitstoleranzen nach DIN 18202, Tabelle 3; Zeile 4
Ausführung: im Spritzauftrag bzw. nach Wahl des AN
Arbeitshöhe bis 3,10 m
Menge: 110,000 m2

**01.02.01.12 Grundg.+Spachtelg. Q2; Disp.weiß 2-5mm (Betondecken)**
*** wie Position 01.02.01.11
Untergrund: Deckenflächen aus Beton (unbehandelt)
Oberflächenqualität: Q2
Oberflächen als Untergrund für nachfolgende matte Anstriche geeignet.
Menge: 4,000 m2

**01.02.01.13 Grundg.+Spachtelg. Q3; Disp.weiß 2-5mm (Leibungen)**
Systemzugehörige Haftgrundierung + vollflächiges Auftragen
und Glätten eines spritzbaren Füllspachtels auf
Dispersionsbasis im Innenbereich bis zur geforderten Glätte.
Oberfläche nachschleifen; einschl. dem vorherigen Beispachteln
von Ausbruchstellen, Lunkern und Rissen. Eventuelle
Fehlstellen nachspachteln.
Auch in Teilflächen, auf Leibungsflächen senkrecht und Überkopf

Materialanforderungen:
- emissionsarm, lösemittel- und weichmacherfrei sowie frei von foggingaktiven Substanzen (mit Nachweis)
- hochwertige, weiße, Spritz- und Handspachtelmasse auf Dispersionsbasis
- rissfrei durchtrocknend und trocken schleifbar
- rostinhibierend
- mit hoher Haftfestigkeit, diffussionsfähig
- mit erhöhter Feuchtigkeitsbeständigkeit
- Grundlage für Anstrich mit Dispersionsfarbe bzw. Glasgewebebekleidung
- Haftzugfestigkeit: >= 0,3 MPa
- Brandverhalten: A2-s1, d0

Untergrund:
Mauwerksleibungen verputzt, Q2 geglättet bzw.
Betonleibungen Q2 gespachtelt
Dicke: ca.2-3 mm

geforderte Oberflächenqualität: Q3
in Verbindung mit einer erhöhte Ebenheitstoleranzen nach DIN 18202, Tabelle 3; Zeile 4
Oberflächen als Untergrund für nachfolgende  feinstrukturierte Wandbekleidungen und matte, nicht strukturierte Beschichtungen geeignet
Ausführung: im Spritzauftrag bzw. nach Wahl des AN
Arbeitshöhe bis 3,5 m
Menge: 6,000 m2

**01.02.01.14 Zusätzl.Sperranstrich bei durchschlag. Stoffen (GK), weiß;**
Zusätzlicher Sperranstrich bei Durchschlagen verfärbender
Inhaltsstoffe aus dem Untergrund.

Material:
Diffusionsfähige, wasserverdünnbare, weiß pigmentierte
Grundierfarbe auf Dispersionsbasis zum Isolieren von
abgetrockneten Wasserflecken, Nikotin-, Öl- und Rußflecken
sowie wasserlöslichen, färbenden Inhaltsstoffen aus
Gipskartonplatten.

Untergrund: v.g. gespachtelte GK-Flächen von Wänden und
Stützen
Arbeitshöhe bis 3,5 m.
Menge: 15,000 m2

**01.02.01.15 Leitungsschlitze 5/20 cm nachtr.schließen, Q2; Wand**
*** Bezugsbeschreibung
Nachträgliches Verschließen von Installationsschlitzen an bereits fertiggestellten Putzflächen einschl. dem lot- und fluchtrechten, wandflächenbündigen Anschluss wie folgt:
- Schlitzverfüllung; Lose Bestandteile im Schlitz entfernen, Schlitz mit geeigneten Gips- oder Kalk-Zementputz flächenbündig, jedoch für die Aufnahme von Spachtel, verschließen
- Vorspachtelung; Größere Vertiefungen, Lunker, Porennester u.ä. mit einem Fugen- und Wandspachtel auf Gips-Kunststoffbasis ausfüllen und glatt abziehen, evtl. Versatz breitflächig abziehen
- Oberflächenspachtelung; mit wasserverdünnbarer Dispersions-Spachtelmasse in ausreichender Schichtstärke auftragen und mit breitem Stahlspachtel angleichen und abglätten.
- Arbeitsgang wiederholen bis zur vollständig planeben hergestellten Fläche.
- Anfallende Restmaterialien sind zu entfernen, inkl. Abtransport und fachgerechter Entsorgung.

Tiefe: bis 5 cm
Breite: bis 20 cm
Arbeitshöhe bis 3,8 m.
Oberflächenqualität Q 2 gemäß Merkblatt 2 glatt für Anstrich.

Auf besondere Anweisung der örtlichen Bauleitung des AG.
Menge: 4,000 m

**01.02.01.16 Leitungsschlitze 3/5 cm nachtr. schließen, Q2; Wand**
*** wie Position 01.02.01.15
Nachträgliches Verschließen von Installationsschlitzen wie in
Vorposition beschrieben, jedoch:
Tiefe bis 3 cm, Breite bis 5 cm.
Menge: 8,000 m

**01.02.01.17 Löcher bis D=10cm nachtr.schließen, Q2; Wand**
*** wie Position 01.02.01.15
Nachträgliches Verschließen wie vor, jedoch:
Löcher bis 10 cm Durchmesser
Menge: 8,000 St

**01.02.01.18 Wandputz ausbessern, 3mm, Teilflächenspachtelung (ca.30%)**
Ausbessern von Putzflächen aus Gips- oder Kalk-Zementputz mittels Teil- oder Fleckspachtelung in Teilbereichen zur Aufnahme einer Beschichtung oder strukturloser oder fein strukturiertem Glasgewebe.
Das Entfernen nicht tragfähiger Putzschichten mittels Handfräse o.ä., Säubern, Grundieren und abschließende Angleichen der Oberfläche ist mit einzukalkulieren.
Anfallende Restmaterialien sind zu entfernen, inkl. Abtransport
und fachgerechter Entsorgung.
Arbeitshöhe bis 3,8 m.

Flächenanteil an Teilbereichsfläche: ca.30%
Mittlere Schichtdicke: 3 mm
Menge: 10,000 m2

**01.02.01.19 Fluatieren von Nachputzstellen/Ausbesserungen, Wände**
Fluatieren von Nachputzstellen, als Teilflächen u.ä. bis zur nächsten Bauteil- oder Elementabgrenzung mit einer Fluatwäsche aus wasserverdünnbarem Mehrfachfluat.
Ein Überschuss von wasserlöslichen Salzkristallen ist nach der Trocknung durch gründliches Nachwaschen mit viel klarem Wasser vor nachfolgenden Beschichtungen zu entfernen, hierbei ist auf ein gründliches abtrocknen vor einer weiteren Beschichtung zu achten.

Arbeitshöhe bis 3,8 m.
Menge: 6,000 m2

##### Untertitel 01.02.02 Innenanstrich-/Tapezierarbeiten

**01.02.02.1 Raumgerüst, Technikräume, LK 2, für eigene Leistungen**
Arbeitsgerüst gemäß DIN EN 12811-1 als flächenorientiertes Standgerüst (Raumgerüst), geeignet für Technikräume, mit Gerüstanordnung entsprechend den technischen Einrichtungen. An- und Abtransport können innerhalb der Räume nur unter erschwerten Verhältnissen erfolgen.
ohne Gebrauchsüberlassung, nur für die eigenen Leistungen des AN
Verwendungszweck: Maler- und Tapezierarbeiten:
Raumhöhe/Höhe zu bearbeitende oder zu bekleidenden Fläche: bis 3,95 m
Arbeitshöhe bis: ca. 2, 50 m
Lastklasse:  2
Einsatzbereich: im Gebäude, Technikraum, IT-Raum
Grundfläche: Kleinstflächen von 0,8 bis 2,5 m2
Menge: 16,000 m3

*Hinweis: ==== Wände scheuerbeständig, seidenmatt ====*
==== Wände seidenmatt ====

**01.02.02.2 Glasgewebe+Disp.-besch.NA2 sm, A2, weiß; Wä./Stü. (Q3)**
*** Bezugsbeschreibung
Grundierte Innen-Wandflächen und -Stützen mit fein strukturiertem Glasgewebe faltenfrei auf Stoß mit Kleber nach Herstellerangabe bekleben und mit system- zugehöriger Innendispersionsfarbe beschichten; inkl. aller Abwicklungen sowie erford. Zusatzspachtelung und Grundierung
sowie Zwischen- und Schlussanstriche gemäß
Herstellervorgaben, vollflächig, gleichmäßig und tränenfrei.
Im Systemaufbau geprüft, nichtbrennbar A2
Ein gültiges Allgemeines bauaufsichtliches Prüfzeugnis für das Wandbekleidungssystem mit Anstrich als nichtbrennbarer Baustoff liegt vor.

Prüfzeugnis Nummer:

'...................................'

Anforderung an fein strukturierten Wandbelag/Glasgewebe:
- Glasgewebe im Innenbereich für besonders gleichmäßige und fein strukturierte Wandflächen, aus rein mineralischer und nicht lungengängiger Glasfaser (D>5 my);
- gemäß VOB, DIN 18363, Abs. 3.2.1.2. einsetzbar zur rissüberbrückenden Armierung auf Gipskarton- und Gipsfaserplatten der Wandflächen
- Gewicht 200 g/m2
- rissüberbrückend
- druckunempfindlich für perfektes Handling
- absolut dimensionsstabil für sauber geschlossene Nähte
- verrottungsfest
- individuell farbig zu beschichten
- schadstoffgeprüft und zertifiziert nach Öko-Tex Standard 100, Produktklasse 1 (=textile Artikel für Babys)
- Farbe: weiß
Fabrikat Brillux CreaGlas Gewebe Profession oder gleichwertiger Art
Dessin: 2325 Fein exclusiv

Kleber Angeb. Fabrikat/System/Hersteller:

'...................................'

zugehöriger Kleber:
- schadstoffgeprüfter Dispersions-/Gewebekleber
- emissionsarm, lösemittel- und weichmacherfrei sowie frei von foggingaktiven Substanzen (mit Nachweis)
Fabrikat Brillux CreaGlas Gewebekleber ELF 377 oder gleichwertiger Art

Angeb. Fabrikat/System/Hersteller:

'...................................'

Oberflächenbeschichtung als Zwischen- und Schlussbeschichtung Innendispersionsfarbbeschichtungssystem:
- emissionsarm, lösemittel- und weichmacherfrei sowie frei von foggingaktiven Substanzen (mit Nachweis)
- für die unbedenkliche Anwendung im Innenbereich
- "schadstoffgeprüft" (mit Nachweis)
- desinfektionsmittelbeständig
- geruchsneutral, wasserlöslich
- hoch diffusionsfähig, wasserdampfdurchlässig
- lange Offenzeit / streiflichtunempfindlich
Nassabriebbeständigkeit: Klasse 2
Kontrastverhältnis (Deckvermögen): Klasse 1
Glanz: G2b (seidenmatt)
Standardfarbton: weiß (abtönbar)
Ausführung im hell getönten Farbton (Hellbezugswert >65) Farbton nach Angabe des Auftraggebers, ähnlich Sikkens G0.03.86 (weiß gebrochen)
Fabrikat Brillux Sedashine 991 oder gleichwertiger Art

Anstrich Angeb. Fabrikat/System/Hersteller:

'...................................'

Bauteil: unbeschichtete gespachtelte oder verputzte Wände oder verkleidete Stützen, aus/mit Gipskartonplatten, Gipsfaserplatten
oder Wandbauplatten aus Gips
Beschaffenheit: gespachtelt Q3
Menge: 14,000 m2

**01.02.02.3 Glasgewebe+Disp.-besch.NA1 sm, B1, weiß; Wä./Stü. (Q3)**
*** wie Position 01.02.02.2
Im Systemaufbau geprüft, nichtbrennbar B1.
Nassabriebbeständigkeit: Klasse 1
Menge: 445,000 m2

**01.02.02.4 Glasgewebe+Disp.-besch.NA2 sm, B1, weiß; Wä./Stü. (Q3)**
*** wie Position 01.02.02.2
Im Systemaufbau geprüft, nichtbrennbar B1
Menge: 303,000 m2

**01.02.02.5 Glasgewebe+Disp.-besch.NA2 sm, B1, weiß; Wä./Stü. (Q2)**
*** wie Position 01.02.02.2
Im Systemaufbau geprüft, nichtbrennbar B1

Bauteil: unbeschichtete gespachtelte oder verputzte Wände oder verkleidete Stützen, aus/mit Gipskartonplatten, Gipsfaserplatten
oder Wandbauplatten aus Gips
Beschaffenheit: gespachtelt Q2
Menge: 43,000 m2

**01.02.02.6 Laibungen an Öffnungen und Nischen, Leibungstiefe 36cm**
Laibungen an Öffnungen und Nischen, wie in der vorgenannten Position (Nassabriebbeständigkeit: Klasse 1) beschrieben, behandeln.
Leibungstiefe: 36 cm
Menge: 18,000 m

**01.02.02.7 Überholungsbeschichtung, Dispersion, Innenwand**
Überholungsbeschichtung im Innenbereich mit Dispersionsfarbe aus dem angebotenen geprüften Systemaufbauten, geprüft auf A2, nichtbrennbar.
Untergrund vorab reinigen und Flächen entstauben
Kontrastverhältnis/Deckvermögen: Klasse 1/deckend
Glanz: matt
Nassabriebbeständigkeit: Klasse 2
Farbton: weiß, abtönbar
Untergrund: Glasfasertapete mit Dispersionsbeschichtung
Bauteil: Innenwand
Anzahl der Beschichtungen: zwei

Fabrikat Brillux CreaGlas Gewebekleber Sedashine 991 bzw. Superlux ELF 3000 oder gleichwertiger Art
Ausführung: Entsorgung, Teeküche, Flur

Angeb. Fabrikat/System/Hersteller:

'...................................'
Menge: 90,000 m2

**01.02.02.8 Überholungsanstrich, Laibungen, Leibungstiefe 22cm**
Laibungen an Öffnungen und Nischen, wie in der vorgenannten Position (Nassabriebbeständigkeit: Klasse 2) beschrieben, behandeln.
Leibungstiefe: bis 22 cm
Menge: 6,000 m

**01.02.02.9 Zulage Untergrundvorbereitung, hartnäckigen Verschmutzungen**
Zulage für die Untergrundvorbereitung für den Überholungsanstrich, bei hartnäckigen Verschmutzungen (zum Beispiel Flächen um Lichtschalter) durch Einsatz von feinkörnige Scheuermilch, Reinigungslauge oder Seifenwasser o.ä.
Menge: 40,000 m2

*Hinweis: === Musterflächen an der Wand/auf der Zarge===*

**01.02.02.10 Musterfläche 2x1m; Glasgew./Vlies+Erstanstrich, Dispersionsfarbe**
Anlegen einer Musterfläche ca. 2 x 1 m zu vorbeschriebenen
Innenbeschichtungen mit Dispersionsbeschichtung auf Glasgewebe bzw. Glasvlies mit erforderlichen Zwischen- und Schlussbeschichtungen, einschl. Grundierung sowie erford. Abschlussstriche und Absetzarbeiten.

Farbton: weiß bzw. farblich getönt, nach Wahl des AG
Menge: 2,000 St

**01.02.02.11 Musterfläche 2x1m; ein-/mehrfarbig beseitigen**
Musterfläche 2x1m, ein-/mehrfarbig,
wie vor beschrieben, beseitigen und für Neubeschichtung vorbereiten.
Menge: 2,000 St

*Hinweis: ==== Decken scheuerbeständig, seidenmatt ====*

**01.02.02.12 Glasvlies+Disp.-besch.NA2 stm, A2, weiß; Decken (Q3)**
Grundierte Innen-Deckenflächen und -blenden mit glattem
Glasvlies faltenfrei auf Stoß mit Kleber nach Herstellerangabe
bekleben und mit system- zugehöriger Innendispersionsfarbe
beschichten; inkl. aller Abwicklungen sowie erford. Zusatzspachtelung und Grundierung
sowie Zwischen- und Schlussanstriche gemäß
Herstellervorgaben, vollflächig, gleichmäßig und tränenfrei.
Im Systemaufbau geprüft, nichtbrennbar A2.

Prüfzeugnis Nummer:

'...................................'

Anforderung an strukturlosen Deckenbelag/Glasvlies:
- vorgrundiertes Glasvlies im Innenbereich für besonders gleichmäßige und glatte Decken, aus rein mineralischer und nicht lungengängiger Glasfaser (D>5 my);
- gemäß VOB, DIN 18363, Abs. 3.2.1.2. einsetzbar zur rissüberbrückenden Armierung auf Gipskarton- und Gipsfaserplatten der Deckenflächen
- Gewicht 140 g/m2
- rissüberbrückend
- absolut dimensionsstabil für sauber geschlossene Nähte
- verrottungsfest
- individuell farbig zu beschichten
- schadstoffgeprüft und zertifiziert nach Öko-Tex Standard
- 100, Produktklasse 1 (=textile Artikel für Babys)
- Farbe: weiß
Fabrikat: Brillux, CreaGlas Glasvlies oder gleichwertiger Art
Dessin: VG 1000 oder gleichwertig

Angeb. Fabrikat/System/Hersteller:

'...................................'

zugehöriger Kleber:
- schadstoffgeprüfter Dispersions-/Gewebekleber
- emissionsarm, lösemittel- und weichmacherfrei sowie frei von foggingaktiven Substanzen (mit Nachweis)
Fabrikat: Brillux Vlieskleber 375 oder gleichwertiger Art

Kleber Angeb. Fabrikat/System/Hersteller:

'...................................'

Oberflächenbeschichtung als Zwischen- und Schlussbeschichtung:
Innendispersionsfarbbeschichtungssystem auf Werkstoffbasis Polyvinylacetat- Copolymer
- emissionsarm, lösemittel- und weichmacherfrei sowie frei von foggingaktiven Substanzen (mit Nachweis)
- für die unbedenkliche Anwendung im Innenbereich
- "schadstoffgeprüft" (mit Nachweis)
- geruchsneutral, wasserlöslich
- hoch diffusionsfähig, wasserdampfdurchlässig
- lange Offenzeit / streiflichtunempfindlich
Nassabriebbeständigkeit: Klasse 2
Kontrastverhältnis (Deckvermögen): Klasse 1
Glanz: stumpfmatt
Standardfarbton: weiß (abtönbar)
Ausführung im hell getönten Farbton (Hellbezugswert >65) Farbton nach Angabe des Auftraggebers, ähnlich Sikkens G0.03.86 (weiß gebrochen)
Fabrikat Brillux, Sedashine 991 oder gleichwertiger Art

Anstrich Angeb. Fabrikat/System/Hersteller:

'...................................'

Bauteil: Decken oder Blenden aus/mit Gipskartonplatten, Gipsfaserplatten
Beschaffenheit: gespachtelt Q3
Menge: 230,000 m2

**01.02.02.13 Zulage Mehraufwand Beschichtung Revisionsklappen**
Zulage zu Beschichtungsarbeiten Wand und Decke für den Mehraufwand bei der Beschichtung der GK Füllungen der Revisionsklappen für das Aushängen der Klappen, das saubere Beschichten und wieder einhängen.
Menge: 6,000 St

**01.02.02.14 Überholungsbeschichtung, Glasfasertapete, Dispersion, Innenwand**
*** Bezugsbeschreibung
Überholungsbeschichtung im Innenbereich mit Dispersionsfarbe.
Kontrastverhältnis/Deckvermögen: Klasse 1/deckend
Glanz: matt
Nassabriebbeständigkeit: Klasse 2
Farbton: weiß
Untergrund: Glasfasertapete mit Altanstrich
Bauteil : Wände im Erdgeschoss
Menge: 30,000 m2

**01.02.02.15 Überholungsbeschichtung, besch.Minerlfaser/Vliestapete, Dispersion, Decke**
*** wie Position 01.02.02.14
Untergrund: beschichtete Mineralfaser/Vliestapete mit Altanstrich
Bauteil : Decken im Erdgeschoss
Menge: 10,000 m2

##### Untertitel 01.02.03 Lackierarbeiten Metallflächen

**01.02.03.1 Dichtungen vor Beschichtungsarbeiten entfernen, anbringen**
Dichtungen der Tür vor den Beschichtungsarbeiten entfernen, sortiert gebündelt aufbewahren und nach vollständigem Trocknen der Farbe wieder fachgerecht anbringen
Menge: 24,000 St

**01.02.03.2 Vorbereiten Oberflächen, Altbeschichtung, entrosten 10%**
Gesamten Anstrich (alte Lack- und Dispersionsfarbenanstriche, sowie Plastiken und mineralisch oder organisch gebundener Putze auf Metall) mit Abbeizer nach Herstellervorschrift entfernen.
Schadstellen entrosten (Oberflächenvorbereitungsgrad St 2), Flächenanteil bis 10%
Alle anfallenden Stoffe sind nach Vorschrift zu entsorgen.
Flächen gründlich anschleifen und säubern. Grundierung der Schadstellen mit 2K-Epoxi-Primer, tränenfrei, auf Werkstoffbasis eines wasserverdünnbaren Polyamin-Epoxidharz-Adduktes, geruchsarm, für außen und innen, mit hervorragender Haftvermittlung, schnell trocknend, universell überarbeitbar (z. B. Alkyd-, Acryl-, Epoxid-, PU- oder
Polymerisatharz- sowie 2K-Lacken)
EU-Grenzwert für dieses Produkt (Kat. A/j): 140 g/l (2010)

inkl. erforderlicher Abklebe- und Schutzmaßnahmen.

Untergrund: Metallflächen
Bestandsbauteile: Stahlblechzargen und -türblätter
Menge: 10,000 m2

**01.02.03.3 Metallflächen entrosten, Teilflächen über 10% bis 30%**
Metallflächen im Innenbereich von Hand oder Maschine in Teilflächen von über 10% bis 30% des Bauteils für Beschichtung entrosten, als Zulage zur Vorposition

inkl. erforderlicher Abklebe- und Schutzmaßnahmen.

Bauteil: Stahlblechtüren, Stahlzargen
Menge: 5,000 m2

**01.02.03.4 Vorbereiten Oberflächen, bauseits beschichtet**
Vorhandene bauseitigen Anstrich auf Eignung, Trag- und Haftfähigkeit prüfen; nicht tragfähige Anstrichteile entfernen.
Vorbehandlung der Oberflächen durch Nassschliff (mattschleifen) mit Nassschleifpapier/ Kunststoffschleifvlies unter Verwendung eines geeigneten Allesreinigers, Flächen gründlich nachwaschen.
Das BFS-Merkblatt Nr. 24 ist zu beachten

Einschließlich sonstiger erforderlicher Maßnahmen zur Herstellung eines tragfähigen und sauberen Untergrundes für nachfolgende Beschichtung.
Schadstellen mit 2K-Epoxi-Primer vorstreichen, tränenfrei, auf Werkstoffbasis eines wasserverdünnbaren Polyamin-Epoxidharz-Adduktes, geruchsarm, für außen und innen, mit hervorragender Haftvermittlung, schnell trocknend, universell überarbeitbar (z. B. Alkyd-, Acryl-, Epoxid-, PU- oder
Polymerisatharz- sowie 2K-Lacken)
EU-Grenzwert für dieses Produkt (Kat. A/j): 140 g/l (2010)

inkl. erforderlicher Abklebe- und Schutzmaßnahmen.

Bestandsbauteile: Stahlblechzargen und -türblätter
Menge: 45,000 m2

**01.02.03.5 Überholungsbeschichtung, Metall pulverbeschichtet, innen**
Überholungsbeschichtung auf vollflächige, pulverbeschichtete Metallkonstruktionen im Innenbereich, deckend, mit Kunstharz,
Bauteil :Stahlblechzargen und -türblätter, Wandschrankzargen- und -türen aus Stahlblech
Beschichtungsstoff: PUR-Acryllack, zweikomponentig, wasserbasiert, sehr geruchsarm, mechanisch und chemisch hoch belastbar, sehr lichtbeständig, chemikalienbeständig

inkl. erforderlicher Abklebe- und Schutzmaßnahmen.

Glanzgrad: G2a mittlerer Glanz
Farbe: weiß oder getönt, Ausführung im hell getönten Farbton (Hellbezugswert >65) Farbton nach Angabe des Auftraggebers

Angeb. Fabrikat/System/Hersteller:

'...................................'
Menge: 15,000 m2

**01.02.03.6 Vorbereiten Oberflächen, industriell beschichtet, pulvergrundiert**
Vorhandene normgerechte, werkseitige Grundierung auf Eignung, Trag- und Haftfähigkeit prüfen;
nicht tragfähige Anstrichteile entfernen und Schadstellen entrosten bis 10% Flächenanteil (Oberflächenvorbereitungsgrad St 2).
Vorbehandlung der industriell pulvergrundierten Oberflächen durch Nassschliff (mattschleifen) mit Nassschleifpapier/ Kunststoffschleifvlies unter Verwendung eines geeigneten Allesreinigers, Flächen gründlich nachwaschen.
Das BFS-Merkblatt Nr. 24 ist zu beachten

Einschließlich sonstiger erforderlicher Maßnahmen zur Herstellung eines tragfähigen und sauberen Untergrundes für nachfolgende Beschichtung.
Auffüllen, Schließen und flächengleiches Verschleifen der Löcher der Transportsicherungen/Distanzwinkel (je Zarge 4
Löcher) Bohrungen in der Türzarge mit geeigneter
Spachtelmasse.
Schadstellen mit 2K-Epoxi-Primer vorstreichen, tränenfrei, auf Werkstoffbasis eines wasserverdünnbaren Polyamin-Epoxidharz-Adduktes, geruchsarm, für außen und innen, mit hervorragender Haftvermittlung, schnell trocknend, universell überarbeitbar (z. B. Alkyd-, Acryl-, Epoxid-, PU- oder
Polymerisatharz- sowie 2K-Lacken)
EU-Grenzwert für dieses Produkt (Kat. A/j): 140 g/l (2010)

inkl. erforderlicher Abklebe- und Schutzmaßnahmen.

Bauteil: verzinkte pulvergrundierte Stahlzargen
Menge: 42,500 m2

**01.02.03.7 Grund. Stahlzargen weiß erstbeschichten, wasser-bas. 2K-PUR-Acryllack**
Erstbeschichtung auf vorbereitete Flächen von Stahlzargen, besonders widerstandsfähig, innen, mit einem
wasserbasierten Beschichtungssystem mit einem EU-Grenzwert für dieses Produkt (Kat. A/j): 140 g/l (2010) gemäß
Herstellervorgaben wie folgt:

- Grundanstrich mit 2K-Epoxi-Primer, tränenfrei, auf Werkstoffbasis eines wasserverdünnbaren Polyamin-Epoxidharz-Adduktes, geruchsarm, für außen und innen, mit hervorragender Haftvermittlung, schnell trocknend,

- Zwischen- und Schlussanstrich mit 2K-Seidenmattlack, tränenfrei, auf Werkstoffbasis PUR-Acryllack, zweikomponentig, wasserbasiert, sehr geruchsarm, mechanisch und chemisch hoch belastbar, sehr lichtbeständig, chemikalienbeständig gemäß Prüfnachweis, desinfektionsmittelbeständig und dekontaminierbar gemäß Prüfnachweis, geprüft gemäß AgBB-Schema, geeignet bei indirektem Lebensmittelkontakt gemäß Prüfnachweis, Korrosivitätskategorie C1

inkl. erforderlicher Abklebe- und Schutzmaßnahmen.

Glanzgrad: G2a mittlerer Glanz
Farbe: weiß oder hell getönt, Ausführung im hell getönten Farbton (Hellbezugswert >65) Farbton nach Angabe des Auftraggebers

Angeb. Fabrikat/System/Hersteller:

'...................................'
Menge: 42,500 m2

**01.02.03.8 Musterfläche Zarge 1m; 2K-Seidenmattlack, (PUR-Acryllack)**
Anlegen einer Musterfläche ca. 1 m zu vorbeschriebenen Stahlzargenbeschichtungen mit 2K-Seidenmattlack, auf Werkstoffbasis PUR-Acryllack mit erforderlichen Zwischen- und Schlussbeschichtungen, einschl. Grundierung

Farbton: weiß bzw. farblich getönt, nach Wahl des AG
Menge: 2,000 St

**01.02.03.9 Musterfläche 1m; ein-/mehrfarbig beseitigen**
Musterfläche 1m, ein-/mehrfarbig,
wie vor beschrieben, beseitigen und für Neubeschichtung vorbereiten.
Menge: 2,000 St

##### Untertitel 01.02.04 Innenbeschichtung TGA-Installationen

**Ausführungsbeschreibung 1 Stahlrohr. farbig+hitzbeständig beschichten, wasser.-ba**
*Stahlrohr. farbig+hitzbeständig beschichten, wasser.-bas.*
Neue, unbeschichtete Rohre aus Stahl für Rohrleitungen von Warmwasserheizungen wie folgt mit einem wasserbasierten Beschichtungssystem gemäß Herstellervorgaben lackieren:

Untergrundvorbereitung
Rohre gründlich entrosten und säubern (Oberflächenvorbereitungsgrad St 2); zur Herstellung eines tragfähigen und
sauberen Untergrundes für nachfolgende Beschichtung.
Rohre mit einer rostpassivierenden systemzugehörigen
Grundierung nach Herstellervorgabe vollflächig und tränenfrei
behandeln.

Zwischenbeschichtung und Schlussbeschichtung (tränenfrei)
jeweils mit einem wasserbasiertem, emissions- und
schadstoffarmen Lack auf Acrylharz-Basis, PU-verstärkt
- geruchsarm
- hitzebeständig bis +180 °C, farbtonstabil bis +140 °C
- hohe Weißgradstabilität
- schnell trocknend
- haftfest / gut deckend
- EU-Grenzwert für dieses Produkt (Kat. A/g): 140 g/l (2010)
- enthält max. 100 g/l VOC

Farbton: weiß, glänzend

**01.02.04.1 wasser.-bas. Acryllack g, Rohrleitg. Stahl unbeh., bis DN 20,**
*** gemäß Ausführungsbeschreibung 1
Rohrleitungen aus Stahl, vertikal und horizontal im Wandbereich
verzogen und befestigt, deckend lackieren, einschl. sämtlicher
Befestigungen, wie Schellen und Kupplungen, sämtlicher
Bögen, Anschlüsse, Ventile u.ä. sowie erforderlicher
Abklebearbeiten.

Bauteil: Rohrleitungen aus Stahl mit unbehandelter Oberfläche
als kurze Anschlussleitungen der Heizkörperanschlüsse

Durchmesser: DN 15 bis DN 20 mm
Menge: 20,000 m

**01.02.04.2 Überholungsbeschichtung, Heizungsrohre, Kunstharzbeschichtung**
Kunstharzbeschichtung (Heizkörper-Lackfarbe) auf Heizungsrohren aus Metall, wie folgt erneuern, alte Beschichtung aufrauen, blätternde Teile entfernen, Untergrund reinigen, Zwischen- und Schlussbeschichtung
Farbe: weiß
Material: wasserbasiertem, emissions- und
schadstoffarmen Lack auf Acrylharz-Basis, PU-verstärkt
- geruchsarm
- hitzebeständig bis +180 °C, farbtonstabil bis +140 °C
- hohe Weißgradstabilität
- schnell trocknend
- haftfest / gut deckend
- EU-Grenzwert für dieses Produkt (Kat. A/g): 140 g/l (2010)
- enthält max. 100 g/l VOC
Menge: 10,000 m

##### Untertitel 01.02.05 Fugenversiegelung

**01.02.05.1 elast.Verfug. 5-7mm, Acryl überstreichbar (Decke/Wand)**
*** Bezugsbeschreibung
Elastische Verfugung von Anschlussfugen verschiedener Oberflächenmaterialien
  - aus optischen Gründen überstreichbar -
fachgerecht und sorgfältig nach Herstellervorgaben; einschl. erforderlicher Grundierung und ggf. Hinterfüllung mit unverrottbaren, porengeschlossenen Schaumstoffschnüren,
Vorbereitung der Fugen und Fugenflanken sowie geeignetes
Glättmittel, inkl. dem Überstreichen.
(z.B. im Bereich der Anschlüsse Decke/Wand, nach
Beendigung der Gewebe-, Vliesverklebung und vor Ausführung der Anstricharbeiten)

Material:
- 1K-Dichtstoff; plastoelastische Fugendichtmasse auf Acrylat-Dispersionsbasis
- zulässige Gesamtverformung (ZGV) >= 15%
- gute UV-Beständigkeit
- überstreichbar und Anstrichverträglich
- geringer Schrumpf (max. zul. 25%) und breites Haftspektrum
- innen und außen einsetzbar
- Brandverhalten: Klasse E
- geruchs- und schadstoffarm; emissionsarm, lösemittelfrei (EMICODEEC 1 Plus)

Farbton: verschiedenfarbig gem. Hersteller-Standardfarbkarte (weiß gebrochen, grau oder braun). Einzusetzenden Farbton vor Ausführung abfragen.

Fugenbreite im Mittel: ca.5-7 mm

Bereich: z.B. Anschlussfugen der Abhangdecken
Menge: 610,000 m

**01.02.05.2 elast.Verfug. 5-7mm, Acryl überstreichbar (Wand/Fenster)**
*** wie Position 01.02.05.1
im Bereich der Fensterbänke bzw. an Fensterprofilen sowie an Außentüren, inkl. dem Überstreichen.
Menge: 68,000 m

**01.02.05.3 elast.Verfug. 5-7mm, Acryl überstreichbar (Innentürzargen)**
*** wie Position 01.02.05.1
im Bereich von Türzargen zum Wandanschluss mit einer dünnen Kehlnaht zur Rissüberdeckung, inkl. dem Überstreichen.
Menge: 230,000 m

**01.02.05.5 elast.Verfug. 5-15mm, Silikon (Einbauteile Med.Technik)**
*** wie Position 01.02.05.1
Elastische Fugenversiegelung im Bereich der Anschlüsse von Einbauteilen, einschl. erforderlicher Grundierung und ggf. Hinterfüllung mit unverrottbaren, porengeschlossenen Schaumstoffschnüren, Vorbereitung der Fugen und Fugenflanken sowie geeignetes Glättmittel.
(z.B. Röntgenräume, medizinische Untersuchungsräume, medizinische Behandlungsräume)

Material:
- Acetat vernetzender 1K-Silicon-Dichtstoff
- zulässige Gesamtverformung (ZGV) >= 25%
- gute chemische Beständigkeit (z.B. gegenüber Reinigungs- und Desinfektionsmitteln)
- sehr gute Witterungs-, Alterungs- und UV-Beständigkeit
- hohe Kerb- und Reißfestigkeit

Anwendungseignung:
Elastische Verfugung in medizinischen Räumen mit hohen Hygieneanforderungen und häufigem Einsatz von Reinigungs- und Desinfektionsmitteln (z.B. OP-Räume, medizinische Untersuchungsräume, medizinische Laborräume), Abdichtung von Lüftungsanlagen aus korrosionsgeschützten Materialien

Farbton: verschiedenfarbig gem. Hersteller- Standardfarbkarte
(weiß, grau oder braun). Genauen Farbton vor Ausführung abfragen.

Fugenbreite im Mittel: ca.5-15 mm
Menge: 50,000 m

**01.02.05.6 elast.Verfug. 10-25 mm 1K PU-Dichtungsmasse mit dicht.Fkt.**
Elastische Fugen mit dichtender Funktion bei geringer Zug- und Druckbeanspruchung sowie Fugen, die größere Verformungen aufzunehmen haben, mit PU-Dichtungsmasse, einkomponentig, einschließlich systemgebundenem PU-Dichtstoff-Primer und Hinterfüllung verfüllen sowie nachträgliches Nachglätten.
(Für Vertikalfugen bei liegenden Wandplatten bzw.
Anschlussfugen zu anderen Bauteilen und anderen Baustoffen,
wie z.B. Anschluss Mauerwerk-Beton über Brandschutzwolle u.ä.)

Fugengröße: ca.10-25mm
Menge: 4,000 m

##### Untertitel 01.02.06 Ergänzende Leistungen

**01.02.06.1 Fensterbänke nachträglich einputzen; B=30cm**
Fensterbänke unterschiedlicher Materialien (Naturstein, Holz, Aluminium etc.) nachträglich mit Gips- oder Kalk-Zementputz Q2 einputzen.
Als Rissüberbrückung ist ein Gewebestreifen von ca. 30 cm Breite mit einzuputzen Die Fensterbänke sind fachgerecht abzukleben.

Länge Fensterbank: ca. 1,50 bis 2,30 m
Breite Schlitz unter der Fensterbank: ca. 30 cm.
Menge: 1,500 m

##### Untertitel 01.02.08 Stundenlohnarbeiten

*Hinweis: Stundenlohnarbeiten*
Stundenlöhne enthalten die Zulagen für Feiertags-,
Samstags- und Sonntagsarbeit sowie für Überstunden.
Mit den Stundenlöhnen sind im Weiteren Fahrkosten,
Aufwendungen für Verpflegung, Übernachtung sowie
Kleinmaterialien, Einsatz von Kleinmaschinen sowie
Verbrauchsmaterialien und dergleichen abgegolten.
Ein Anspruch auf Ableistung der nachstehend
genannten Stunden besteht generell nicht.
Ein Vergütungsanspruch für Zeitaufwendungen
entsteht nur, wenn die voraussichtlich benötigten Aufwendungen vor Arbeitsausführung von der
Bauleitung bestätigt/ beauftragt wurden.
Für einfache Tätigkeiten, wie Transport, Reinigung
Stemm- & Abbrucharbeiten etc., gelangen grundsätzlich
nur die Stundensätze für Bauhelfer zur Abrechnung.
Die vom AN angegebenen Stundensätze werden als
Grundlage wechselseitiger Zeitaufwandsverrechnung
zwischen AN und AG herangezogen.

**01.02.08.1 Stundensatz Fachwerker**
Stundensatz für Leistungen, welche nicht in den
Positionen erfasst sind und nur auf ausdrückliche
Anweisung der Bauleitung gegen Nachweis zur
Ausführung kommen.

Facharbeiter / Geselle
Menge: 6,000 h

**01.02.08.2 Stundensatz Helfer/-in**
Stundensatz für Leistungen, welche nicht in den
Positionen erfasst sind und nur auf ausdrückliche
Anweisung der Bauleitung gegen Nachweis zur
Ausführung kommen.

Helfer/ Azubi
Menge: 6,000 h

### Los 02 Malerarbeiten Bauabschnitt 2

*Hinweis: Hinweis zum Bauabschnitt 2:*
Die Ausführung des Bauabschnitts 2 erfolgt zeitlich versetzt zum Bauabschnitt 1. Der Auftraggeber behält sich vor, den Bauabschnitt 2 nicht ausführen zu lassen. Einen Anspruch auf entfallenen Gewinn etc. (Ausgleichsberechnung) kann der Auftragnehmer somit nicht daraus ableiten.

#### Titel 02.01 Putzarbeiten, Wärmedämmsysteme, Bauabschnitt 2

##### Untertitel 02.01.01 Rückbau WDVS

**02.01.01.1 WDVS einschneiden, für Wiederansetzen WDVS**
Gerades Schneiden für restlosen Abbruch eines vorhandenen Wärmedämmverbundsystems mit Mineralfaserdämmplatten und mineralischem Putzsystem, unter weitgehender Erhaltung des vorhandenen Armierungsgewebes an der Schnittfuge.

Ausführung: Brüstungsbereich von Fenster/Bereich zwischen Fensterbändern
Brüstungsbereich 1.OG bis 2.OG

Putz: ca. 15 mm mineralischer Putz
Dämmung: bis ca. 20 cm Mineralwolle-Dämmplatten
Menge: 5,000 m

**02.01.01.2 Abbruch vorhandenes Wärmedämmverbundsystem**
Abbruch eines vorhandenen Wärmedämmverbundsystems mit Mineralfaserdämmplatten und mineralischem Putzsystem, einschl. Kleber und Zubehör, ab gesetzten Schnitten, in Wandflächen inkl. ordnungsgemäßer Entsorgung (Separierung, Transport, Gebühren) unter weitgehender Erhaltung des vorhandenen Armierungsgewebes an der Schnittfuge.
Dämmplatten beim Rückbau nach Möglichkeit vollständig von allen anhaftenden Fremdstoffen wie Kleber, Putzen oder Glasgittergewebe befreien.

Abbruch in Streifen von Flächen bis ca. 10 m2

Putz: ca. 15 mm mineralischer Kratzputz
Dämmung: bis ca. 20 cm Mineralwolle-Dämmplatten
Abfall ist nicht gefährlich, nicht schadstoffbelastet

Vergütung der Entsorgung nichtbelasteter Komponenten übernimmt der Auftragnehmer.
Menge: 3,000 m2

**02.01.01.6 Begrenzungsfläche zum Bestand mit Fassadenklebeband abkleben**
Begrenzungsfläche zum Bestand mit Fassadenklebeband wasserundurchlässig und diffusionsdicht abkleben.
Abkleben von Fenster- und Türenrahmen bzw. Schließflächen von schmutzempfindlichen und gefährdeten Bauteilen aus Aluminium gegen Verschmutzung.
Nach Abschluss der Arbeiten ist das Klebeband restlos zu entfernen und zu entsorgen.
Breite 60 mm

Anforderungen:
Spezial-Folie aus PO
UV-stabil (frei bewittert 12 Monate)
dehnbar
geeignet für Behelfsdeckung / Notdach
hohe Klebkraft bei Kälte und Hitze

Ausführung: senkrecht auf Fenster- und Türenrahmenflächen aus Aluminium
Menge: 20,000 m

**02.01.01.7 Abkleben Fenster- und Türflächen, Abdeckfolie, PE, Außenflächen**
Abkleben von Fenster- und Türflächen im Außenbereich inkl. der jeweiligen Rahmen mit PE-Folie 0,3mm.
Klebebänder passend zu den Rahmenmaterialien wählen. Folie nach Gebrauch rückstandslos entfernen und entsorgen.
Abdeckmaterial: Abdeckfolie (PE)
Verwendung: Abkleben Fenster- und Türflächen
Einbauort: Außenflächen
Menge: 10,000 m2

##### Untertitel 02.01.02 Ausbesserung WDVS

**02.01.02.3 WDVS komplett, ausbessern**
Wärmedämm-Verbundsystem auf Stahlbetonaußenwand mit kleinen Schäden wie folgt ausbessern:
- lose sitzende Putzteile abschlagen
- beschädigte Dämmplatten ausschneiden
- freigelegten Untergrund säubern
- Fugen und Unebenheiten vollflächig überspachteln
- neue Wärmedämmteile einfügen
- vollflächiges Überspannen mit Armierungsgewebe
- Fassadenputz als Kalk-Zement-Putz 15 mm
- Bauschutt entsorgen
Oberfläche gemäß Bestand herstellen.
Dämmplatten: Polystyrol-Hartschaum-Platte oder Mineralwolle-Platte
Dämmplattendicke: bis 20 cm

Abfall ist nicht gefährlich, nicht schadstoffbelastet,
Abfallschlüssel nach AVV: 170604 Dämmmaterial und 170904 gem. Bau- und Abbruchabfälle

Ausführung: vor Rückbau des Gerüstes nach Arbeiten des TGA Gewerkes Lüftung an der Fassade
Menge: 2,000 m2

##### Untertitel 02.01.03 Erneuerung WDVS

**02.01.03.4 WDVS komplett, erneuern, Brüstung**
Wärmedämm-Verbundsystem auf Stahlbetonaußenwand mit kleinen Schäden wie folgt erneuern:
- lose sitzende Putzteile abschlagen
- freigelegten Untergrund säubern
- Fugen und Unebenheiten vollflächig überspachteln
- neue Wärmedämmteile einfügen
- vollflächiges Überspannen mit Armierungsgewebe
- Fassadenputz als Kalk-Zement-Putz 15 mm
- Bauschutt entsorgen
Oberfläche gemäß Bestand herstellen.
Dämmplatten: Polystyrol-Hartschaum-Platte oder Mineralwolle-Platte
Dämmplattendicke: bis 20 cm

Abfall ist nicht gefährlich, nicht schadstoffbelastet,
Abfallschlüssel nach AVV: 170604 Dämmmaterial und 170904 gem. Bau- und Abbruchabfälle

Ausführung: vor Rückbau des Gerüstes nach Arbeiten des TGA Gewerkes Lüftung an der Fassade
Menge: 3,000 m2

**02.01.03.8 Anschlussfuge, Fugendichtband + Armierung, WDVS**
Fugendichtband aus Weichschaumkunststoff, vorkomprimiert und selbstklebend, für Anschlussfugen des Wärmedämm-Verbundsystems, Dämmplatten press gegen Fugenband stoßen, Armierungsschicht bis zum Fugenrand führen.
Fugenweite: bis 10 mm

Angeb. Fabrikat/System/Hersteller:

'...................................'
Menge: 2,500 m

**02.01.03.9 2.Dichtebene/ Dichtwanne B=bis 350mm; Dichtschlämme**
Ausbildung Dichtebene als Dichtwanne unter der Fensterbank
Herstellen einer wannenförmigen zweiten Dichtebene (Ablaufebene) unterhalb von Fensterbanksystemen, inkl. Untergrundvorbereitung, Eckausbildung der vorderen horizontalen Kante, Armierungsschicht bis an Fensterrahmen sowie beidseitig fugenlos in die aufgehenden Leibungsflächen führen und zum Rahmen abdichten.
Nach Trocknung Aufbringen eines Feuchteschutzes in der geneigten Horizontalfläche gemäß Herstellerrichtlinien, mind. 50 mm in die vertikalen Flächen hinein.

Tiefe Fensterbankleibung: 50 mm
Untergrund: waagerecht

Ausführung: an Fensterbank des wieder eingabauten einzelnen Fensters am ehemaligen temporären Baustellenzugang

Abgerechnet werden die Einzellängen der Fensteröffnungen zwischen den Leibungen.
Menge: 2,500 m

**02.01.03.13 Musterfläche <=1,0 m2, Bestandsflächen, Putz, außen**
Erstellen von Musterflächen für alle Arten von Beschichtungen auf ausgewiesenen Bestandsflächen oder nach Absprache mit der Bauleitung bzw. dem Bauherrn. Entfernen der Muster nach Freigabe.
Größe Fläche: <= 1,0 m2
Untergrund: Putz, Beton
Bauteil :Außenwand
Beschichtung : Kalk-Zement-Putz
inkl. Farbestimmung Bestandsfläche
Menge: 2,000 St

**02.01.03.14 Putzoberfläche nach Abschluss Bauabschnitt 2 sanieren**
Sanierung Putzoberfläche nach Wiederherstellung des WDVS im Brüstungsbereich eines Fensters im 1. Obergeschoss durch Entfernen von freien und losen Teilen, Reinigen sowie Vornässen, Vorspritzen von Putzfehlstellen, Schlitzen, Hohlräumen usw. und Auftragen und Verreiben eines/er mineralischen Ausgleichsputz/Spachtelmasse für außen, wasserabweisend im Bereich neben und unter der wiederhergestellten Brüstung bis zum Gebäudesockel

Schichtdicke:  1 - 10 mm, einlagig
Schlitze und Hohlräume:  bis 15 mm, mehrlagig
Schichtdicke Vertiefungen:  bis 20 mm, mehrlagig

Gerüstankerlöcher schließen in gesonderter Position.
Menge: 12,000 m2

**02.01.03.15 Gerüstankerverschluss im WDVS; während Gerüstabbau**
Gerüstankerlöcher im WDVS-Fassadendämmsystem im Zuge des fassadenweisen Gerüstabbaus schließen und mit zu liefernden systemzugehörigen Verschlusskappen abdecken.

Bei dieser Tätigkeit entstehen zeitliche Verzögerungen, da das Gerüst lagenweise/abschnittsweise abgebaut wird und gleichzeitig die Ankerlöcher verschlossen werden müssen. Auch ist sicherzustellen, dass der Facharbeiter ausreichend gesichert ist. Diese Verzögerung ist im Einheitspreis zu berücksichtigen.

Verschlussstopfen aus imprägnierter Mineralwolle zum Abdichten von Gerüstankerlöchern in vorgenannten WDVS liefern und montieren. Überarbeiten der Steinwolle mit Oberputz und angleichen an vorhandenen Putz incl. Anstrich
Menge: 25,000 St

**02.01.03.16 Beschichtung, Putz, außen, Streifen über gesamte Fassadenhöhe**
Beschichtung auf Putz als Silikatfarben-Anstrich mit folgendem Aufbau:
- Grundierung
- Voranstrich
- Schlussanstrich
Die Herstellerangaben sind zu beachten.
Untergrund: Putz
Farbe: weiß oder weiß getönt nach Musterentscheid
Menge: 30,000 m2

**02.01.03.17 Gelenkhebebühne, Mietgebühr, BA I+II, inkl. An- u. Abtransport**
Mietgebühr/Überlassungsgebühr für Gelenkhebebühne, selbständig fahrbar, mit Arbeitskorb inkl. Steuerung.
Arbeitshöhe: 20,00 m
Max. Arbeitslast: 230 kg
Reichweite: 12,00 m
Mietdauer entsprechend der Leistungsdauer für einen Überholungsanstrich von 40 m2
Menge: 3,000 d

**02.01.03.18 Stundensatz Fachwerker, Maler- und Fassadenarbeiten**
Stundensatz für Leistungen, welche nicht in den
Positionen erfasst sind und nur auf ausdrückliche
Anweisung der Bauleitung gegen Nachweis zur
Ausführung kommen.

Fachwerker, Maler- und WDVS-Fassadenarbeiten
Menge: 3,000 h

##### Untertitel 02.01.04 Inneputzarbeiten

**02.01.04.11 Fenster einputzen, innen**
Losen alten Putz der Leibung, innen, nach Wiedereinbau des Fensters abschlagen, entfernen und entsorgen, Ausbruchstellen ausspachteln, Haftgrund für neuen Putz auftragen Fenster innenseitig einputzen, einschl. Putzen der Leibungen mit Anschlüssen an die bestehenden Putzflächen
Bauteil: Leibung
Tiefe Leibung: 250 mm
Mörtelart: Normalputzmörtel (GP) DIN EN 998-1
Festigkeitsklasse: CS II/III (P II) DIN EN 998-1

Fenster in der Dämmebene (vor der Rohbauöffnung) liegend,
am Ende (Endelement) eines Fensterbandes liegend
Ausbruchstellen an Stahl- bzw. Blechwinkelbefestigungspunkten des Fensters
Menge: 5,000 m

**02.01.04.12 Fehlstellen an Abbruchnarben verputzen/verspachteln, innen**
Fehlstellen des Innenwandputzes verputzen, inkl. reinigen und vornässen, Oberfläche ansatzfrei verreiben und filzen.
Größe: > 1,50 bis < = 2,50 m2
Mörtelart: Mörtelart: Normalputzmörtel (GP) DIN EN 998-1
Menge: 12,000 m2

##### Untertitel 02.01.05 Stundenlohnarbeiten

*Hinweis: Stundenlohnarbeiten*
Stundenlöhne enthalten die Zulagen für Feiertags- ,
Samstags- und Sonntagsarbeit sowie für Überstunden.
Mit den Stundenlöhnen sind im Weiteren Fahrkosten,
Aufwendungen für Verpflegung, Übernachtung sowie
Kleinmaterialien, Einsatz von Kleinmaschinen sowie
Verbrauchsmaterialien und dgl. abgegolten.
Ein Anspruch auf Ableistung der nachstehend
genannten Stunden besteht generell nicht.
Ein Vergütungsanspruch für Zeitaufwendungen
entsteht nur, wenn die voraussichtlich benötigten Aufwendungen vor Arbeitsausführung von der
Bauleitung bestätigt/ beauftragt wurden.
Für einfache Tätigkeiten, wie Transport, Reinigung
Stemm- & Abbrucharbeiten etc., gelangen grundsätzlich
nur die Stundensätze für Bauhelfer zur Abrechnung.
Die vom AN angegebenen Stundensätze werden als
Grundlage wechselseitiger Zeitaufwandsverrechnung
zwischen AN und AG herangezogen.

**02.01.05.19 Stundensatz Helfer/-in, Maler- und Fassadenarbeiten**
Stundensatz für Leistungen, welche nicht in den
Positionen erfasst sind und nur auf ausdrückliche
Anweisung der Bauleitung gegen Nachweis zur
Ausführung kommen.

Helfer/-in, Maurer- und Fassadenarbeiten
Menge: 3,000 h

**02.01.05.20 Zulage Arbeiten Sonn-u. Feiertag, Maler- und Fassadenarbeiten**
Zulage für Arbeiten an Sonn- und Feiertagen,
auf ausdrückliche Anforderung durch den Bauherrn
Menge: 2,000 h

**02.01.05.21 Zulage Nachtarbeit, Maler- und Fassadenarbeiten**
Zulage für Nachtarbeitsstunden,
auf ausdrückliche Anforderung durch den Bauherrn
Menge: 2,000 h

#### Titel 02.02 Maler- und Tapezierarbeiten Bauabschnitt 2

*Hinweis: Hinweis zum Bauabschnitt 2:*
Die Ausführung des Bauabschnitts 2 erfolgt zeitlich versetzt zum Bauabschnitt 1. Der Auftraggeber behält sich vor, den Bauabschnitt 2 nicht ausführen zu lassen. Einen Anspruch auf entfallenen Gewinn etc. kann der Auftragnehmer somit nicht daraus ableiten.

##### Untertitel 02.02.01 Vorbereitende Arbeiten

**02.02.01.1 Gegenstände abdecken und abkleben, Malerabdeckplane (keine Nebenleistung)**
Staub- und wasserdichtes Abdecken und Abkleben von Gegenständen und zu schützende Flächen mit Malerabdeckplane zusätzlich zu den Nebenleistungen laut DIN 18299/ DIN 18363.
Unterhalten sowie Entfernen nach Abschluss der Arbeiten sind einzukalkulieren.

Das gebrauchte Schutzmaterial bleibt Eigentum des AN und ist
entsprechend der gesetzlichen Vorschriften zu entsorgen oder
zur Wiederverwendung zu entfernen.

Hinweis:
Ausführung nur in Absprache mit BL!
(zusätzlich zu den Nebenleistungen lt. DIN 18299/ DIN 18363)

Gegenstand: Fenster, Türen, Wand- und Bodenfliesen, Beschlag- und Bauteile, sonstige farbempfindliche Einbauteile sowie Einrichtungsgegenstände etc.
Menge: 45,000 m2

**02.02.01.2 Untergrundvorbereitung, GK-Wände gespachtelt (keine Nebenleistung)**
*** Bezugsbeschreibung
Untergrund auf Eignung, Trag- und Haftfähigkeit prüfen.
Flächen säubern von grober Verschmutzung, einschließlich Entsorgung, zusätzlich zu den Nebenleistungen lt. DIN 18299/ DIN 18363/DIN 18366

Bauteil: Wände, aus Gipskartonplatten, Gipsfaserplatten oder
Wandbauplatten aus Gips, Trockenputz
Art und Beschaffenheit: gespachtelt mind. Q2
Oberfläche: zur Aufnahme von Beschichtungen aller
Nassabriebsklassen auf tapezierten Untergründen (Malervlies,
Glasfasergewebe)
Menge: 260,000 m2

**02.02.01.3 Untergrundvorbereitung, GK-Decke gespachtelt**
*** wie Position 02.02.01.2
Bauteil: abgehängte Decken, aus Gipsplatten
Art und Beschaffenheit: gespachtelt Q3
Oberfläche: zur Aufnahme von Beschichtungen aller
Nassabriebsklassen auf tapezierten Untergründen (Glasvlies)
Menge: 85,000 m2

**02.02.01.4 Untergrundvorbereitung, Wände verputzt/Stahlbeton**
*** wie Position 02.02.01.2
Bauteil: Wände und Stützen aus Stahlbeton
Art und Beschaffenheit: Wände verputz Gipsputz mind. Q2
Stützen unverputzt
Oberfläche: zur Aufnahme von Beschichtungen aller
Nassabriebsklassen auf tapezierten Untergründen (Malervlies,
Glasfasergewebe)
Menge: 20,000 m2

**02.02.01.5 Untergrund schleifen, Sinterschichten entfernen**
Sinterschichten und Trennschichten durch ganzflächiges Schleifen entfernen, Flächen entstauben, einschließlich Entsorgung der entfernten Schichten
Menge: 8,000 m2

*Hinweis: Hinweis:*
Hinweis:
Die Ausführung der Grundierung der Trockenbauwände und Gipsplattendecken im Flur hat mit einem nichtbrennbaren Baustoff aus dem gewählten Anstrichsystem unter Titel 02 mit gültigem Allgemeines bauaufsichtliches Prüfzeugnis für das Wandbekleidungssystem mit Anstrich als nichtbrennbarer Baustoff (Baustoffklasse DIN 4102: A2) zu erfolgen.

**02.02.01.6 Grundg.+Fleck-/Vorspachtelung, zementgeb.;Betonwand/-stütze**
Vorspachtelung: Größere Vertiefungen, einzelne Niveauunterschiede, Porennester und Fugenbereiche spachteln
und glätten, inkl. erforderlicher Betonhaftgrundierung.
Eventuell vorhandenen Versatz breitflächig anspachteln.

Materialanforderungen:
- zementgebundener/kunststoffvergüteter Füllspachtel
- sehr gut haftend auf Beton, standfest
- diffusionsfähig
- Brandverhalten: Klasse E
- Druckfestigkeit: > = 25 N/mm2 (Klasse R3)
Farbton: grau

Untergrund: unbeschichtete Betonwandflächen/-Stützen
Arbeitshöhe bis 3,5 m.

Ausführungsort: z.B. Technik- oder Lagerräume
Menge: 2,000 m2

**02.02.01.7 Grundg.+Spachtelg. Q3; Disp.weiß 2-5mm (Mauerwerk verputzt/Stahlbeton)**
*** Bezugsbeschreibung
Systemzugehörige Haftgrundierung + vollflächiges Auftragen
und Glätten eines spritzbaren Füllspachtels auf Dispersionsbasis im Innenbereich bis zur geforderten Glätte.
Oberfläche nachschleifen; einschl. dem vorherigen Beispachteln
von Ausbruchstellen, Lunkern und Rissen. Eventuelle
Fehlstellen nachspachteln und schleifen.
Auch in Teilflächen, als Randstreifen o.ä.

Spachtelmaterial:
Spachtelgips nach DIN EN 13963

Materialanforderungen an die Grundierung:
- emissionsarm, lösemittel- und weichmacherfrei sowie frei von foggingaktiven Substanzen auf Dispersionsbasis
- rissfrei durchtrocknend und trocken schleifbar
- rostinhibierend
- mit hoher Haftfestigkeit, diffussionsfähig
- mit erhöhter Feuchtigkeitsbeständigkeit
- Grundlage für Anstrich mit Dispersionsfarbe bzw. Glasgewebebekleidung
- Haftzugfestigkeit: >= 0,3 MPa
- Brandverhalten: A2-s1, d0

Fabrikat Grundierung: Brillux "Lacryl Tiefgrund 595 transparent" oder gleichwertiger Art

Angeb. Fabrikat/System/Hersteller:

'...................................'

Untergrund: Wand-Gipsputz Q2 geglättet, Kalkzement gefilzt, Mauerwerk verputzt, Stahlbeton unverputzt
geforderte Oberflächenqualität: Q3
in Verbindung mit einer erhöhte Ebenheitstoleranzen nach DIN 18202, Tabelle 3; Zeile 4
Oberflächen als Untergrund für nachfolgende feinstrukturierte Wandbekleidungen und matte, nicht strukturierte Beschichtungen geeignet
Ausführung: im Spritzauftrag bzw. nach Wahl des AN
Arbeitshöhe bis 3,8 m über OKFFB
Menge: 18,000 m2

**02.02.01.8 Grundg.+Spachtelg. Q3; Disp.weiß 2-5mm (Gipsplatten, Q2), Wand**
*** wie Position 02.02.01.7
Untergrund: Gipsplatten mit Q2 Verspachtelung
Ausführung an der Wand

Der vorangestellte Hinweis ist zu beachten!
Menge: 175,000 m2

**02.02.01.9 Grundg.+Spachtelg. Q3; Disp.weiß 2-5mm (Gipsplatten, Q2), Decke**
*** wie Position 02.02.01.7
Untergrund: Gipsplatten mit Q2 Verspachtelung
Ausführung an der Unterdecke

Der vorangestellte Hinweis ist zu beachten!
Menge: 85,000 m2

**02.02.01.12 Grundg.+Spachtelg. Q3; Disp.weiß 2-5mm (Leibungen)**
Systemzugehörige Haftgrundierung + vollflächiges Auftragen
und Glätten eines spritzbaren Füllspachtels auf
Dispersionsbasis im Innenbereich bis zur geforderten Glätte.
Oberfläche nachschleifen; einschl. dem vorherigen Beispachteln
von Ausbruchstellen, Lunkern und Rissen. Eventuelle
Fehlstellen nachspachteln.
Auch in Teilflächen, auf Leibungsflächen senkrecht und Überkopf

Materialanforderungen:
- emissionsarm, lösemittel- und weichmacherfrei sowie frei von foggingaktiven Substanzen (mit Nachweis)
- hochwertige, weiße, Spritz- und Handspachtelmasse auf Dispersionsbasis
- rissfrei durchtrocknend und trocken schleifbar
- rostinhibierend
- mit hoher Haftfestigkeit, diffussionsfähig
- mit erhöhter Feuchtigkeitsbeständigkeit
- Grundlage für Anstrich mit Dispersionsfarbe bzw. Glasgewebebekleidung
- Haftzugfestigkeit: >= 0,3 MPa
- Brandverhalten: A2-s1, d0

Untergrund:
Mauwerksleibungen verputzt, Q2 geglättet bzw.
Betonleibungen Q2 gespachtelt
Dicke: ca.2-3 mm

geforderte Oberflächenqualität: Q3
in Verbindung mit einer erhöhte Ebenheitstoleranzen nach DIN 18202, Tabelle 3; Zeile 4
Oberflächen als Untergrund für nachfolgende  feinstrukturierte Wandbekleidungen und matte, nicht strukturierte Beschichtungen geeignet
Ausführung: im Spritzauftrag bzw. nach Wahl des AN
Arbeitshöhe bis 3,5 m
Menge: 2,000 m2

**02.02.01.14 Leitungsschlitze 5/20 cm nachtr.schließen, Q2; Wand**
*** Bezugsbeschreibung
Nachträgliches Verschließen von Installationsschlitzen an bereits fertiggestellten Putzflächen einschl. dem lot- und fluchtrechten, wandflächenbündigen Anschluss wie folgt:
- Schlitzverfüllung; Lose Bestandteile im Schlitz entfernen, Schlitz mit geeigneten Gips- oder Kalk-Zementputz flächenbündig, jedoch für die Aufnahme von Spachtel, verschließen
- Vorspachtelung; Größere Vertiefungen, Lunker, Porennester u.ä. mit einem Fugen- und Wandspachtel auf Gips-Kunststoffbasis ausfüllen und glatt abziehen, evtl. Versatz breitflächig abziehen
- Oberflächenspachtelung; mit wasserverdünnbarer Dispersions-Spachtelmasse in ausreichender Schichtstärke auftragen und mit breitem Stahlspachtel angleichen und abglätten.
- Arbeitsgang wiederholen bis zur vollständig planeben hergestellten Fläche.
- Anfallende Restmaterialien sind zu entfernen, inkl. Abtransport und fachgerechter Entsorgung.

Tiefe: bis 5 cm
Breite: bis 20 cm
Arbeitshöhe bis 3,8 m.
Oberflächenqualität Q 2 gemäß Merkblatt 2 glatt für Anstrich.

Auf besondere Anweisung der örtlichen Bauleitung des AG.
Menge: 4,000 m

**02.02.01.15 Leitungsschlitze 3/5 cm nachtr. schließen, Q2; Wand**
*** wie Position 02.02.01.14
Nachträgliches Verschließen von Installationsschlitzen wie in
Vorposition beschrieben, jedoch:
Tiefe bis 3 cm, Breite bis 5 cm.
Menge: 4,000 m

**02.02.01.16 Löcher bis D=10cm nachtr.schließen, Q2; Wand**
*** wie Position 02.02.01.14
Nachträgliches Verschließen wie vor, jedoch:
Löcher bis 10 cm Durchmesser
Menge: 3,000 St

**02.02.01.17 Wandputz ausbessern, 3mm, Teilflächenspachtelung (ca.30%)**
Ausbessern von Putzflächen aus Gips- oder Kalk-Zementputz mittels Teil- oder Fleckspachtelung in Teilbereichen zur Aufnahme einer Beschichtung oder strukturloser oder fein strukturiertem Glasgewebe.
Das Entfernen nicht tragfähiger Putzschichten mittels Handfräse o.ä., Säubern, Grundieren und abschließende Angleichen der Oberfläche ist mit einzukalkulieren.
Anfallende Restmaterialien sind zu entfernen, inkl. Abtransport
und fachgerechter Entsorgung.
Arbeitshöhe bis 3,8 m.

Flächenanteil an Teilbereichsfläche: ca.30%
Mittlere Schichtdicke: 3 mm
Menge: 5,000 m2

**02.02.01.18 Fluatieren von Nachputzstellen/Ausbesserungen, Wände**
Fluatieren von Nachputzstellen, als Teilflächen u.ä. bis zur nächsten Bauteil- oder Elementabgrenzung mit einer Fluatwäsche aus wasserverdünnbarem Mehrfachfluat.
Ein Überschuss von wasserlöslichen Salzkristallen ist nach der Trocknung durch gründliches Nachwaschen mit viel klarem Wasser vor nachfolgenden Beschichtungen zu entfernen, hierbei ist auf ein gründliches abtrocknen vor einer weiteren Beschichtung zu achten.

Arbeitshöhe bis 3,8 m.
Menge: 4,000 m2

##### Untertitel 02.02.02 Innenanstrich-/Tapezierarbeiten

*Hinweis: ==== Wände scheuerbeständig, seidenmatt ====*
==== Wände seidenmatt ====

**02.02.02.1 Glasgewebe+Disp.-besch.NA1 sm, A2, weiß; Wä./Stü. (Q3)**
*** Bezugsbeschreibung
Grundierte Innen-Wandflächen und -Stützen mit fein strukturiertem Glasgewebe faltenfrei auf Stoß mit Kleber nach Herstellerangabe bekleben und mit system- zugehöriger Innendispersionsfarbe beschichten; inkl. aller Abwicklungen sowie erford. Zusatzspachtelung und Grundierung
sowie Zwischen- und Schlussanstriche gemäß
Herstellervorgaben, vollflächig, gleichmäßig und tränenfrei.
Im Systemaufbau geprüft, schwer entflammbar B1.

Anforderung an fein strukturierten Wandbelag/Glasgewebe:
- Glasgewebe im Innenbereich für besonders gleichmäßige und fein strukturierte Wandflächen, aus rein mineralischer und nicht lungengängiger Glasfaser (D>5 my);
- gemäß VOB, DIN 18363, Abs. 3.2.1.2. einsetzbar zur rissüberbrückenden Armierung auf Gipskarton- und Gipsfaserplatten der Wandflächen
- Gewicht 200 g/m2
- rissüberbrückend
- druckunempfindlich für perfektes Handling
- absolut dimensionsstabil für sauber geschlossene Nähte
- verrottungsfest
- individuell farbig zu beschichten
- schadstoffgeprüft und zertifiziert nach Öko-Tex Standard 100, Produktklasse 1 (=textile Artikel für Babys)
- Farbe: weiß
Fabrikat Brillux CreaGlas Gewebe Profession oder gleichwertiger Art
Dessin: 2325 Fein exclusiv

Angeb. Fabrikat/System/Hersteller:

'...................................'

zugehöriger Kleber:
- schadstoffgeprüfter Dispersions-/Gewebekleber
- emissionsarm, lösemittel- und weichmacherfrei sowie frei von foggingaktiven Substanzen (mit Nachweis)

Oberflächenbeschichtung Innendispersionsfarbbeschichtungssystem:
- emissionsarm, lösemittel- und weichmacherfrei sowie frei von foggingaktiven Substanzen (mit Nachweis)
- für die unbedenkliche Anwendung im Innenbereich
- "schadstoffgeprüft" (mit Nachweis)
- geruchsneutral, wasserlöslich
- hoch diffusionsfähig, wasserdampfdurchlässig
- lange Offenzeit / streiflichtunempfindlich
Nassabriebbeständigkeit: Klasse 1
Kontrastverhältnis (Deckvermögen): Klasse 1
Glanz: seidenmatt
Standardfarbton: weiß (abtönbar)
Ausführung im hell getönten Farbton (Hellbezugswert >65) Farbton nach Angabe des Auftraggebers, ähnlich Sikkens G0.03.86 (weiß gebrochen)

Bauteil: unbeschichtete gespachtelte oder verputzte Wände oder verkleidete Stützen, aus/mit Gipskartonplatten, Gipsfaserplatten
oder Wandbauplatten aus Gips
Beschaffenheit: gespachtelt Q3
Menge: 112,000 m2

**02.02.02.2 Glasgewebe+Disp.-besch.NA2 sm, A2, weiß; Wä./Stü. (Q3)**
*** wie Position 02.02.02.1
Im Systemaufbau geprüft, nicht brennbar A2.
Nassabriebbeständigkeit: Klasse 2

Ausführung: an Flurwänden
Menge: 83,000 m2

**02.02.02.3 Laibungen an Öffnungen und Nischen, Leibungstiefe 36cm**
Laibungen an Öffnungen und Nischen, wie in der vorgenannten Position (Nassabriebbeständigkeit: Klasse 1) beschrieben, behandeln.
Leibungstiefe: 36 cm
Menge: 5,000 m

*Hinweis: === Musterflächen an der Wand/auf der Zarge===*

**02.02.02.4 Musterfläche 2x1m; Glasgew./Vlies+Erstanstrich, Dispersionsfarbe**
*** Bezugsbeschreibung
Anlegen einer Musterfläche ca. 2 x 1 m zu vorbeschriebenen
Innenbeschichtungen mit Dispersionsbeschichtung auf Glasgewebe bzw. Glasvlies mit erforderlichen Zwischen- und Schlussbeschichtungen, einschl. Grundierung sowie erford. Abschlussstriche und Absetzarbeiten.

Farbton: weiß bzw. farblich getönt, nach Wahl des AG
Menge: 1,000 St

**02.02.02.5 Musterfläche 2x1m; ein-/mehrfarbig beseitigen**
*** wie Position 02.02.02.4
Musterfläche 2x1m, ein-/mehrfarbig
beseitigen und für Neubeschichtung vorbereiten.
Menge: 1,000 St

*Hinweis: ==== Decken scheuerbeständig, seidenmatt ====*

**02.02.02.7 Glasvlies+Disp.-besch.NA2 stm, A2, weiß; Decken (Q3)**
Grundierte Innen-Deckenflächen und -blenden mit glattem
Glasvlies faltenfrei auf Stoß mit Kleber nach Herstellerangabe
bekleben und mit system- zugehöriger Innendispersionsfarbe
beschichten; inkl. aller Abwicklungen sowie erford. Zusatzspachtelung und Grundierung
sowie Zwischen- und Schlussanstriche gemäß
Herstellervorgaben, vollflächig, gleichmäßig und tränenfrei.
Im Systemaufbau geprüft, nichtbrennbar A2.

Prüfzeugnis Nummer:

'...................................'

Anforderung an strukturlosen Deckenbelag/Glasvlies:
- vorgrundiertes Glasvlies im Innenbereich für besonders gleichmäßige und glatte Decken, aus rein mineralischer und nicht lungengängiger Glasfaser (D>5 my);
- gemäß VOB, DIN 18363, Abs. 3.2.1.2. einsetzbar zur rissüberbrückenden Armierung auf Gipskarton- und Gipsfaserplatten der Deckenflächen
- Gewicht 140 g/m2
- rissüberbrückend
- absolut dimensionsstabil für sauber geschlossene Nähte
- verrottungsfest
- individuell farbig zu beschichten
- schadstoffgeprüft und zertifiziert nach Öko-Tex Standard
- 100, Produktklasse 1 (=textile Artikel für Babys)
- Farbe: weiß
Fabrikat: Brillux, CreaGlas Glasvlies oder gleichwertiger Art
Dessin: VG 1000 oder gleichwertig

Angeb. Fabrikat/System/Hersteller:

'...................................'

zugehöriger Kleber:
- schadstoffgeprüfter Dispersions-/Gewebekleber
- emissionsarm, lösemittel- und weichmacherfrei sowie frei von foggingaktiven Substanzen (mit Nachweis)
Fabrikat: Brillux Vlieskleber 375 oder gleichwertiger Art

Kleber Angeb. Fabrikat/System/Hersteller:

'...................................'

Oberflächenbeschichtung als Zwischen- und Schlussbeschichtung:
Innendispersionsfarbbeschichtungssystem auf Werkstoffbasis Polyvinylacetat- Copolymer
- emissionsarm, lösemittel- und weichmacherfrei sowie frei von foggingaktiven Substanzen (mit Nachweis)
- für die unbedenkliche Anwendung im Innenbereich
- "schadstoffgeprüft" (mit Nachweis)
- geruchsneutral, wasserlöslich
- hoch diffusionsfähig, wasserdampfdurchlässig
- lange Offenzeit / streiflichtunempfindlich
Nassabriebbeständigkeit: Klasse 2
Kontrastverhältnis (Deckvermögen): Klasse 1
Glanz: stumpfmatt
Standardfarbton: weiß (abtönbar)
Ausführung im hell getönten Farbton (Hellbezugswert >65) Farbton nach Angabe des Auftraggebers, ähnlich Sikkens G0.03.86 (weiß gebrochen)
Fabrikat Brillux, Sedashine 991 oder gleichwertiger Art

Anstrich Angeb. Fabrikat/System/Hersteller:

'...................................'

Bauteil: Decken oder Blenden aus/mit Gipskartonplatten, Gipsfaserplatten
Beschaffenheit: gespachtelt Q3
Menge: 85,000 m2

**02.02.02.8 Überholungsbeschichtung, Glasfasertapete, Dispersion, Innenwand**
*** Bezugsbeschreibung
Überholungsbeschichtung im Innenbereich mit Dispersionsfarbe.
Kontrastverhältnis/Deckvermögen: Klasse 1/deckend
Glanz: matt
Nassabriebbeständigkeit: Klasse 2
Farbton: weiß
Untergrund: Glasfasertapete mit Altanstrich
Bauteil : Wände im Erdgeschoss
Menge: 10,000 m2

**02.02.02.9 Überholungsbeschichtung, besch.Minerlfaser/Vliestapete, Dispersion, Decke**
*** wie Position 02.02.02.8
Untergrund: beschichtete Mineralfaser/Vliestapete mit Altanstrich
Bauteil : Decken im Erdgeschoss
Menge: 5,000 m2

##### Untertitel 02.02.03 Lackierarbeiten Metallflächen

**02.02.03.1 Dichtungen vor Beschichtungsarbeiten entfernen, anbringen**
Dichtungen der Tür vor den Beschichtungsarbeiten entfernen, sortiert gebündelt aufbewahren und nach vollständigem Trocknen der Farbe wieder fachgerecht anbringen
Menge: 13,000 St

**02.02.03.2 Vorbereiten Oberflächen, Altbeschichtung, entrosten 10%**
Gesamten Anstrich (alte Lack- und Dispersionsfarbenanstriche, sowie Plastiken und mineralisch oder organisch gebundener Putze auf Metall) mit Abbeizer nach Herstellervorschrift entfernen.
Schadstellen entrosten (Oberflächenvorbereitungsgrad St 2), Flächenanteil bis 10%
Alle anfallenden Stoffe sind nach Vorschrift zu entsorgen.
Flächen gründlich anschleifen und säubern. Grundierung der Schadstellen mit 2K-Epoxi-Primer, tränenfrei, auf Werkstoffbasis eines wasserverdünnbaren Polyamin-Epoxidharz-Adduktes, geruchsarm, für außen und innen, mit hervorragender Haftvermittlung, schnell trocknend, universell überarbeitbar (z. B. Alkyd-, Acryl-, Epoxid-, PU- oder
Polymerisatharz- sowie 2K-Lacken)
EU-Grenzwert für dieses Produkt (Kat. A/j): 140 g/l (2010)

inkl. erforderlicher Abklebe- und Schutzmaßnahmen.

Untergrund: Metallflächen
Bestandsbauteile: Stahlblechzargen und -türblätter
Menge: 15,000 m2

**02.02.03.3 Metallflächen entrosten, Teilflächen über 10% bis 30%**
Metallflächen im Innenbereich von Hand oder Maschine in Teilflächen von über 10% bis 30% des Bauteils für Beschichtung entrosten, als Zulage zur Vorposition

inkl. erforderlicher Abklebe- und Schutzmaßnahmen.

Bauteil: Stahlblechtüren, Stahlzargen
Menge: 2,000 m2

**02.02.03.4 Vorbereiten Oberflächen, bauseits beschichtet**
Vorhandene bauseitigen Anstrich auf Eignung, Trag- und Haftfähigkeit prüfen; nicht tragfähige Anstrichteile entfernen.
Vorbehandlung der Oberflächen durch Nassschliff (mattschleifen) mit Nassschleifpapier/ Kunststoffschleifvlies unter Verwendung eines geeigneten Allesreinigers, Flächen gründlich nachwaschen.
Das BFS-Merkblatt Nr. 24 ist zu beachten

Einschließlich sonstiger erforderlicher Maßnahmen zur Herstellung eines tragfähigen und sauberen Untergrundes für nachfolgende Beschichtung.
Schadstellen mit 2K-Epoxi-Primer vorstreichen, tränenfrei, auf Werkstoffbasis eines wasserverdünnbaren Polyamin-Epoxidharz-Adduktes, geruchsarm, für außen und innen, mit hervorragender Haftvermittlung, schnell trocknend, universell überarbeitbar (z. B. Alkyd-, Acryl-, Epoxid-, PU- oder
Polymerisatharz- sowie 2K-Lacken)
EU-Grenzwert für dieses Produkt (Kat. A/j): 140 g/l (2010)

inkl. erforderlicher Abklebe- und Schutzmaßnahmen.

Bestandsbauteile: Stahlblechzargen und -türblätter
Menge: 15,000 m2

**02.02.03.5 Überholungsbeschichtung, Metall pulverbeschichtet, innen**
Überholungsbeschichtung auf vollflächige, pulverbeschichtete Metallkonstruktionen im Innenbereich, deckend, mit Kunstharz,
Bauteil :Stahlblechzargen und -türblätter, Wandschrankzargen- und -türen aus Stahlblech
Beschichtungsstoff: PUR-Acryllack, zweikomponentig, wasserbasiert, sehr geruchsarm, mechanisch und chemisch hoch belastbar, sehr lichtbeständig, chemikalienbeständig

inkl. erforderlicher Abklebe- und Schutzmaßnahmen.

Glanzgrad: G2a mittlerer Glanz
Farbe: weiß oder getönt, Ausführung im hell getönten Farbton (Hellbezugswert >65) Farbton nach Angabe des Auftraggebers

Angeb. Fabrikat/System/Hersteller:

'...................................'
Menge: 15,000 m2

**02.02.03.6 Vorbereiten Oberflächen, industriell beschichtet, pulvergrundiert**
Vorhandene normgerechte, werkseitige Grundierung auf Eignung, Trag- und Haftfähigkeit prüfen;
nicht tragfähige Anstrichteile entfernen und Schadstellen entrosten bis 10% Flächenanteil (Oberflächenvorbereitungsgrad St 2).
Vorbehandlung der industriell pulvergrundierten Oberflächen durch Nassschliff (mattschleifen) mit Nassschleifpapier/ Kunststoffschleifvlies unter Verwendung eines geeigneten Allesreinigers, Flächen gründlich nachwaschen.
Das BFS-Merkblatt Nr. 24 ist zu beachten

Einschließlich sonstiger erforderlicher Maßnahmen zur Herstellung eines tragfähigen und sauberen Untergrundes für nachfolgende Beschichtung.
Auffüllen, Schließen und flächengleiches Verschleifen der Löcher der Transportsicherungen/Distanzwinkel (je Zarge 4
Löcher) Bohrungen in der Türzarge mit geeigneter
Spachtelmasse.
Schadstellen mit 2K-Epoxi-Primer vorstreichen, tränenfrei, auf Werkstoffbasis eines wasserverdünnbaren Polyamin-Epoxidharz-Adduktes, geruchsarm, für außen und innen, mit hervorragender Haftvermittlung, schnell trocknend, universell überarbeitbar (z. B. Alkyd-, Acryl-, Epoxid-, PU- oder
Polymerisatharz- sowie 2K-Lacken)
EU-Grenzwert für dieses Produkt (Kat. A/j): 140 g/l (2010)

inkl. erforderlicher Abklebe- und Schutzmaßnahmen.

Bauteil: verzinkte pulvergrundierte Stahlzargen
Menge: 10,000 m2

**02.02.03.7 Grund. Stahlzargen weiß erstbeschichten, wasser-bas. 2K-PUR-Acryllack**
Erstbeschichtung auf vorbereitete Flächen von Stahlzargen, besonders widerstandsfähig, innen, mit einem
wasserbasierten Beschichtungssystem mit einem EU-Grenzwert für dieses Produkt (Kat. A/j): 140 g/l (2010) gemäß
Herstellervorgaben wie folgt:

- Grundanstrich mit 2K-Epoxi-Primer, tränenfrei, auf Werkstoffbasis eines wasserverdünnbaren Polyamin-Epoxidharz-Adduktes, geruchsarm, für außen und innen, mit hervorragender Haftvermittlung, schnell trocknend,

- Zwischen- und Schlussanstrich mit 2K-Seidenmattlack, tränenfrei, auf Werkstoffbasis PUR-Acryllack, zweikomponentig, wasserbasiert, sehr geruchsarm, mechanisch und chemisch hoch belastbar, sehr lichtbeständig, chemikalienbeständig gemäß Prüfnachweis, desinfektionsmittelbeständig und dekontaminierbar gemäß Prüfnachweis, geprüft gemäß AgBB-Schema, geeignet bei indirektem Lebensmittelkontakt gemäß Prüfnachweis, Korrosivitätskategorie C1

inkl. erforderlicher Abklebe- und Schutzmaßnahmen.

Glanzgrad: G2a mittlerer Glanz
Farbe: weiß oder hell getönt, Ausführung im hell getönten Farbton (Hellbezugswert >65) Farbton nach Angabe des Auftraggebers

Angeb. Fabrikat/System/Hersteller:

'...................................'
Menge: 10,000 m2

**02.02.03.8 Musterfläche Zarge 1m; 2K-Seidenmattlack, (PUR-Acryllack)**
Anlegen einer Musterfläche ca. 1 m zu vorbeschriebenen Stahlzargenbeschichtungen mit 2K-Seidenmattlack, auf Werkstoffbasis PUR-Acryllack mit erforderlichen Zwischen- und Schlussbeschichtungen, einschl. Grundierung

Farbton: weiß bzw. farblich getönt, nach Wahl des AG
Menge: 2,000 St

**02.02.03.9 Musterfläche 1m; ein-/mehrfarbig beseitigen**
Musterfläche 1m, ein-/mehrfarbig,
wie vor beschrieben, beseitigen und für Neubeschichtung vorbereiten.
Menge: 2,000 St

##### Untertitel 02.02.04 Innenbeschichtung TGA-Installationen

**Ausführungsbeschreibung 2 Stahlrohr. farbig+hitzbeständig beschichten, wasser.-ba**
*Stahlrohr. farbig+hitzbeständig beschichten, wasser.-bas.*
Neue, unbeschichtete Rohre aus Stahl für Rohrleitungen von Warmwasserheizungen wie folgt mit einem wasserbasierten Beschichtungssystem gemäß Herstellervorgaben lackieren:

Untergrundvorbereitung
Rohre gründlich entrosten und säubern (Oberflächenvorbereitungsgrad St 2); zur Herstellung eines tragfähigen und
sauberen Untergrundes für nachfolgende Beschichtung.
Rohre mit einer rostpassivierenden systemzugehörigen
Grundierung nach Herstellervorgabe vollflächig und tränenfrei
behandeln.

Zwischenbeschichtung und Schlussbeschichtung (tränenfrei)
jeweils mit einem wasserbasiertem, emissions- und
schadstoffarmen Lack auf Acrylharz-Basis, PU-verstärkt
- geruchsarm
- hitzebeständig bis +180 °C, farbtonstabil bis +140 °C
- hohe Weißgradstabilität
- schnell trocknend
- haftfest / gut deckend
- EU-Grenzwert für dieses Produkt (Kat. A/g): 140 g/l (2010)
- enthält max. 100 g/l VOC

Farbton: weiß, glänzend

**02.02.04.1 wasser.-bas. Acryllack g, Rohrleitg. Stahl unbeh., bis DN 20,**
*** gemäß Ausführungsbeschreibung 2
Rohrleitungen aus Stahl, vertikal und horizontal im Wandbereich
verzogen und befestigt, deckend lackieren, einschl. sämtlicher
Befestigungen, wie Schellen und Kupplungen, sämtlicher
Bögen, Anschlüsse, Ventile u.ä. sowie erforderlicher
Abklebearbeiten.

Bauteil: Rohrleitungen aus Stahl mit unbehandelter Oberfläche
als kurze Anschlussleitungen der Heizkörperanschlüsse

Durchmesser: DN 15 bis DN 20 mm
Menge: 8,000 m

**02.02.04.2 Überholungsbeschichtung, Heizungsrohre, Kunstharzbeschichtung**
Kunstharzbeschichtung (Heizkörper-Lackfarbe) auf Heizungsrohren aus Metall, wie folgt erneuern, alte Beschichtung aufrauen, blätternde Teile entfernen, Untergrund reinigen, Zwischen- und Schlussbeschichtung
Farbe: weiß
Material: wasserbasiertem, emissions- und
schadstoffarmen Lack auf Acrylharz-Basis, PU-verstärkt
- geruchsarm
- hitzebeständig bis +180 °C, farbtonstabil bis +140 °C
- hohe Weißgradstabilität
- schnell trocknend
- haftfest / gut deckend
- EU-Grenzwert für dieses Produkt (Kat. A/g): 140 g/l (2010)
- enthält max. 100 g/l VOC
Menge: 4,000 m

##### Untertitel 02.02.05 Fugenversiegelung

**02.02.05.1 elast.Verfug. 5-7mm, Acryl überstreichbar (Decke/Wand)**
*** Bezugsbeschreibung
Elastische Verfugung von Anschlussfugen verschiedener Oberflächenmaterialien
  - aus optischen Gründen überstreichbar -
fachgerecht und sorgfältig nach Herstellervorgaben; einschl. erforderlicher Grundierung und ggf. Hinterfüllung mit unverrottbaren, porengeschlossenen Schaumstoffschnüren,
Vorbereitung der Fugen und Fugenflanken sowie geeignetes
Glättmittel, inkl. dem Überstreichen.
(z.B. im Bereich der Anschlüsse Decke/Wand, nach
Beendigung der Gewebe-, Vliesverklebung und vor Ausführung der Anstricharbeiten)

Material:
- 1K-Dichtstoff; plastoelastische Fugendichtmasse auf Acrylat-Dispersionsbasis
- zulässige Gesamtverformung (ZGV) >= 15%
- gute UV-Beständigkeit
- überstreichbar und Anstrichverträglich
- geringer Schrumpf (max. zul. 25%) und breites Haftspektrum
- innen und außen einsetzbar
- Brandverhalten: Klasse E
- geruchs- und schadstoffarm; emissionsarm, lösemittelfrei (EMICODEEC 1 Plus)

Farbton: verschiedenfarbig gem. Hersteller-Standardfarbkarte (weiß gebrochen, grau oder braun). Einzusetzenden Farbton vor Ausführung abfragen.

Fugenbreite im Mittel: ca.5-7 mm

Bereich: z.B. Anschlussfugen der Abhangdecken
Menge: 176,000 m

**02.02.05.2 elast.Verfug. 5-7mm, Acryl überstreichbar (Wand/Fenster)**
*** wie Position 02.02.05.1
im Bereich der Fensterbänke bzw. an Fensterprofilen sowie an Außentüren, inkl. dem Überstreichen.
Menge: 17,000 m

**02.02.05.3 elast.Verfug. 5-7mm, Acryl überstreichbar (Innentürzargen)**
*** wie Position 02.02.05.1
im Bereich von Türzargen zum Wandanschluss mit einer dünnen Kehlnaht zur Rissüberdeckung, inkl. dem Überstreichen.
Menge: 87,000 m

**02.02.05.5 elast.Verfug. 5-15mm, Silikon (Einbauteile Med.Technik)**
*** wie Position 02.02.05.1
Elastische Fugenversiegelung im Bereich der Anschlüsse von Einbauteilen, einschl. erforderlicher Grundierung und ggf. Hinterfüllung mit unverrottbaren, porengeschlossenen Schaumstoffschnüren, Vorbereitung der Fugen und Fugenflanken sowie geeignetes Glättmittel.
(z.B. Röntgenräume, medizinische Untersuchungsräume, medizinische Behandlungsräume)

Material:
- Acetat vernetzender 1K-Silicon-Dichtstoff
- zulässige Gesamtverformung (ZGV) >= 25%
- gute chemische Beständigkeit (z.B. gegenüber Reinigungs- und Desinfektionsmitteln)
- sehr gute Witterungs-, Alterungs- und UV-Beständigkeit
- hohe Kerb- und Reißfestigkeit

Anwendungseignung:
Elastische Verfugung in medizinischen Räumen mit hohen Hygieneanforderungen und häufigem Einsatz von Reinigungs- und Desinfektionsmitteln (z.B. OP-Räume, medizinische Untersuchungsräume, medizinische Laborräume), Abdichtung von Lüftungsanlagen aus korrosionsgeschützten Materialien

Farbton: verschiedenfarbig gem. Hersteller- Standardfarbkarte
(weiß, grau oder braun). Genauen Farbton vor Ausführung abfragen.

Fugenbreite im Mittel: ca.5-15 mm
Menge: 20,000 m

**02.02.05.6 elast.Verfug. 10-25 mm 1K PU-Dichtungsmasse mit dicht.Fkt.**
Elastische Fugen mit dichtender Funktion bei geringer Zug- und Druckbeanspruchung sowie Fugen, die größere Verformungen aufzunehmen haben, mit PU-Dichtungsmasse, einkomponentig, einschließlich systemgebundenem PU-Dichtstoff-Primer und Hinterfüllung verfüllen sowie nachträgliches Nachglätten.
(Für Vertikalfugen bei liegenden Wandplatten bzw.
Anschlussfugen zu anderen Bauteilen und anderen Baustoffen,
wie z.B. Anschluss Mauerwerk-Beton über Brandschutzwolle u.ä.)

Fugengröße: ca.10-25mm
Menge: 2,000 m

##### Untertitel 02.02.06 Ergänzende Leistungen

**02.02.06.1 Fensterbänke nachträglich einputzen; B=30cm**
Fensterbänke unterschiedlicher Materialien (Naturstein, Holz, Aluminium etc.) nachträglich mit Gips- oder Kalk-Zementputz Q2 einputzen.
Als Rissüberbrückung ist ein Gewebestreifen von ca. 30 cm Breite mit einzuputzen Die Fensterbänke sind fachgerecht abzukleben.

Länge Fensterbank: ca. 1,50 bis 2,30 m
Breite Schlitz unter der Fensterbank: ca. 30 cm.
Menge: 2,500 m

##### Untertitel 02.02.08 Stundenlohnarbeiten

*Hinweis: Stundenlohnarbeiten*
Stundenlöhne enthalten die Zulagen für Feiertags-,
Samstags- und Sonntagsarbeit sowie für Überstunden.
Mit den Stundenlöhnen sind im Weiteren Fahrkosten,
Aufwendungen für Verpflegung, Übernachtung sowie
Kleinmaterialien, Einsatz von Kleinmaschinen sowie
Verbrauchsmaterialien und dergleichen abgegolten.
Ein Anspruch auf Ableistung der nachstehend
genannten Stunden besteht generell nicht.
Ein Vergütungsanspruch für Zeitaufwendungen
entsteht nur, wenn die voraussichtlich benötigten Aufwendungen vor Arbeitsausführung von der
Bauleitung bestätigt/ beauftragt wurden.
Für einfache Tätigkeiten, wie Transport, Reinigung
Stemm- & Abbrucharbeiten etc., gelangen grundsätzlich
nur die Stundensätze für Bauhelfer zur Abrechnung.
Die vom AN angegebenen Stundensätze werden als
Grundlage wechselseitiger Zeitaufwandsverrechnung
zwischen AN und AG herangezogen.

**02.02.08.1 Stundensatz Fachwerker**
Stundensatz für Leistungen, welche nicht in den
Positionen erfasst sind und nur auf ausdrückliche
Anweisung der Bauleitung gegen Nachweis zur
Ausführung kommen.

Facharbeiter / Geselle
Menge: 12,000 h

**02.02.08.2 Stundensatz Helfer/-in**
Stundensatz für Leistungen, welche nicht in den
Positionen erfasst sind und nur auf ausdrückliche
Anweisung der Bauleitung gegen Nachweis zur
Ausführung kommen.

Helfer/ Azubi
Menge: 12,000 h
